# Erdverlegte Feuerlöschleitung aus Polyet
Leistungsbeschreibung (GAEB 90, DA81)

## Erdverlegte Feuerlöschleitung aus Polyet

### PE-Druckrohrsysteme für erdverlegte Feuerlöschleitungen

### Rohr aus PE 100-RC

*Hinweis*
Die angebotenen FRANK Rohre aus PE 100-RC müssen in
ihren Maßen und
Toleranzen der DIN 8074 entsprechen. Die
Güteanforderungen gemäß DIN 8075
sind zu erfüllen. Für die Produktion der Rohre ist ein
Qualitätsmanagementsystem
nach DIN EN ISO 9001 nachzuweisen. Die Dokumentation
der Rohrqualität
durch Abnahmeprüfzeugnis 3.1 nach DIN EN 10204 ist im
Auftragsfall vom Bieter
einzureichen. Für die Rohre ist eine FM-Global-
Zulassung erforderlich und müssen
den Anforderungen der VdS-Richtlinie 2109 entsprechen.

 Die eingesetzten Rohre müssen folgende Anforderungen
erfüllen:
 · die Schweißbarkeit muss auf Standard-
Stumpfschweißmaschinen
gewährleistet sein,
· gültige FM-Zulassung,
 · eine zulässige Freilagerdauer von mindestens zwei
Jahren muss gegeben sein.

 Für die Produktion der angebotenen Rohre gelten
folgende Mindestanforderungen:
 · Vor der Verarbeitung der Rohstoffe hat generell
eine Vortrocknung des Granulats
bei 60°C zu erfolgen.
· Durch Metallabscheider vor der Extrusionsanlage ist
sicherzustellen, dass keine
Metallpartikel mit dem Granulat den
Verarbeitungsmaschinen zugeführt werden.
· Die Rohre sind auf Extrusionsanlagen herzustellen,
die mit Schmelzefilter
ausgerüstet sind.
· Durch die Verwendung eines Ultraschallmesssystems
ist sicherzustellen,
dass Außendurchmesser, Wanddicke und Ovalität über die
gesamte Rohrlänge
den Vorgaben entsprechen.
 · Die Verwendung von Rücklauf- oder Umlaufmaterial
für die Herstellung der Rohre
ist nicht zulässig.

Fabrikat: agru-FRANK oder gleichwertig

Für die Verlegung und Montage der Rohrleitungen ist
nur nach DVS 2212 oder
DVGW GWgeschultes Personal zugelassen.

 Die Verlegung hat mittels Heizelementstumpfschweißung
oder Heizwendelschweißung
gemäß DVS 2207-1 zu erfolgen. Sämtliche
Schweißparameter sind automatisch
aufzuzeichnen und nach Beendigung der Schweißarbeiten
dem Auftraggeber zu überreichen.

**Rohr, da 63 mm SDR 11, L = 6 m**
Rohr, PE 100-RC
schwarz, mit kontrastfarbener Signierung,
da 63 x 5,8 mm SDR 11 ISO S-5,
Stangenware, L = 6 m,
sonst gemäß Vorbemerkungen.

**Rohr, da 75 mm SDR 11, L = 6 m**
Rohr, PE 100-RC
schwarz, mit kontrastfarbener Signierung,
da 75 x 6,8 mm SDR 11 ISO S-5,
Stangenware, L = 6 m,
sonst gemäß Vorbemerkungen.

**Rohr, da 90 mm SDR 11, L = 6 m**
Rohr, PE 100-RC
schwarz, mit kontrastfarbener Signierung,
da 90 x 8,2 mm SDR 11 ISO S-5,
Stangenware, L = 6 m,
sonst gemäß Vorbemerkungen.

**Rohr, da 110 mm SDR 11, L = 6 m**
Rohr, PE 100-RC
schwarz, mit kontrastfarbener Signierung,
da 110 x 10,0 mm SDR 11 ISO S-5,
Stangenware, L = 6 m,
sonst gemäß Vorbemerkungen.

**Rohr, da 125 mm SDR 11, L = 6 m**
Rohr, PE 100-RC
schwarz, mit kontrastfarbener Signierung,
da 125 x 11,4 mm SDR 11 ISO S-5,
Stangenware, L = 6 m,
sonst gemäß Vorbemerkungen.

**Rohr, da 140 mm SDR 11, L = 6 m**
Rohr, PE 100-RC
schwarz, mit kontrastfarbener Signierung,
da 140 x 12,7 mm SDR 11 ISO S-5,
Stangenware, L = 6 m,
sonst gemäß Vorbemerkungen.

**Rohr, da 160 mm SDR 11, L = 6 m**
Rohr, PE 100-RC
schwarz, mit kontrastfarbener Signierung,
da 160 x 14,6 mm SDR 11 ISO S-5,
Stangenware, L = 6 m,
sonst gemäß Vorbemerkungen.

**Rohr, da 180 mm SDR 11, L = 6 m**
Rohr, PE 100-RC
schwarz, mit kontrastfarbener Signierung,
da 180 x 16,4 mm SDR 11 ISO S-5,
Stangenware, L = 6 m,
sonst gemäß Vorbemerkungen.

**Rohr, da 200 mm SDR 11, L = 6 m**
Rohr, PE 100-RC
schwarz, mit kontrastfarbener Signierung,
da 200 x 18,2 mm SDR 11 ISO S-5,
Stangenware, L = 6 m,
sonst gemäß Vorbemerkungen.

**Rohr, da 225 mm SDR 11, L = 6 m**
Rohr, PE 100-RC
schwarz, mit kontrastfarbener Signierung,
da 225 x 20,5 mm SDR 11 ISO S-5,
Stangenware, L = 6 m,
sonst gemäß Vorbemerkungen.

**Rohr, da 250 mm SDR 11, L = 6 m**
Rohr, PE 100-RC
schwarz, mit kontrastfarbener Signierung,
da 250 x 22,7 mm SDR 11 ISO S-5,
Stangenware, L = 6 m,
sonst gemäß Vorbemerkungen.

**Rohr, da 280 mm SDR 11, L = 6 m**
Rohr, PE 100-RC
schwarz, mit kontrastfarbener Signierung,
da 280 x 25,4 mm SDR 11 ISO S-5,
Stangenware, L = 6 m,
sonst gemäß Vorbemerkungen.

**Rohr, da 315 mm SDR 11, L = 6 m**
Rohr, PE 100-RC
schwarz, mit kontrastfarbener Signierung,
da 315 x 28,6 mm SDR 11 ISO S-5,
Stangenware, L = 6 m,
sonst gemäß Vorbemerkungen.

**Rohr, da 355 mm SDR 11, L = 6 m**
Rohr, PE 100-RC
schwarz, mit kontrastfarbener Signierung,
da 355 x 32,2 mm SDR 11 ISO S-5,
Stangenware, L = 6 m,
sonst gemäß Vorbemerkungen.

**Rohr, da 400 mm SDR 11, L = 6 m**
Rohr, PE 100-RC
schwarz, mit kontrastfarbener Signierung,
da 400 x 36,3 mm SDR 11 ISO S-5,
Stangenware, L = 6 m,
sonst gemäß Vorbemerkungen.

**Rohr, da 450 mm SDR 11, L = 6 m**
Rohr, PE 100-RC
schwarz, mit kontrastfarbener Signierung,
da 450 x 40,9 mm SDR 11 ISO S-5,
Stangenware, L = 6 m,
sonst gemäß Vorbemerkungen.

**Rohr, da 500 mm SDR 11, L = 6 m**
Rohr, PE 100-RC
schwarz, mit kontrastfarbener Signierung,
da 500 x 45,4 mm SDR 11 ISO S-5,
Stangenware, L = 6 m,
sonst gemäß Vorbemerkungen.

**Rohr, da 560 mm SDR 11, L = 6 m**
Rohr, PE 100-RC
schwarz, mit kontrastfarbener Signierung,
da 560 x 50,8 mm SDR 11 ISO S-5,
Stangenware, L = 6 m,
sonst gemäß Vorbemerkungen.

**Rohr, da 630 mm SDR 11, L = 6 m**
Rohr, PE 100-RC
schwarz, mit kontrastfarbener Signierung,
da 630 x 57,2 mm SDR 11 ISO S-5,
Stangenware, L = 6 m,
sonst gemäß Vorbemerkungen.

**Rohr, da 63 mm SDR 11, L = 12 m**
Rohr, PE 100-RC
schwarz, mit kontrastfarbener Signierung,
da 63 x 5,8 mm SDR 11 ISO S-5,
Stangenware, L = 12 m,
sonst gemäß Vorbemerkungen.

**Rohr, da 75 mm SDR 11, L = 12 m**
Rohr, PE 100-RC
schwarz, mit kontrastfarbener Signierung,
da 75 x 6,8 mm SDR 11 ISO S-5,
Stangenware, L = 12 m,
sonst gemäß Vorbemerkungen.

**Rohr, da 90 mm SDR 11, L = 12 m**
Rohr, PE 100-RC
schwarz, mit kontrastfarbener Signierung,
da 90 x 8,2 mm SDR 11 ISO S-5,
Stangenware, L = 12 m,
sonst gemäß Vorbemerkungen.

**Rohr, da 110 mm SDR 11, L = 12 m**
Rohr, PE 100-RC
schwarz, mit kontrastfarbener Signierung,
da 110 x 10,0 mm SDR 11 ISO S-5,
Stangenware, L = 12 m,
sonst gemäß Vorbemerkungen.

**Rohr, da 125 mm SDR 11, L = 12 m**
Rohr, PE 100-RC
schwarz, mit kontrastfarbener Signierung,
da 125 x 11,4 mm SDR 11 ISO S-5,
Stangenware, L = 12 m,
sonst gemäß Vorbemerkungen.

**Rohr, da 140 mm SDR 11, L = 12 m**
Rohr, PE 100-RC
schwarz, mit kontrastfarbener Signierung,
da 140 x 12,7 mm SDR 11 ISO S-5,
Stangenware, L = 12 m,
sonst gemäß Vorbemerkungen.

**Rohr, da 160 mm SDR 11, L = 12 m**
Rohr, PE 100-RC
schwarz, mit kontrastfarbener Signierung,
da 160 x 14,6 mm SDR 11 ISO S-5,
Stangenware, L = 12 m,
sonst gemäß Vorbemerkungen.

**Rohr, da 180 mm SDR 11, L = 12 m**
Rohr, PE 100-RC
schwarz, mit kontrastfarbener Signierung,
da 180 x 16,4 mm SDR 11 ISO S-5,
Stangenware, L = 12 m,
sonst gemäß Vorbemerkungen.

**Rohr, da 200 mm SDR 11, L = 12 m**
Rohr, PE 100-RC
schwarz, mit kontrastfarbener Signierung,
da 200 x 18,2 mm SDR 11 ISO S-5,
Stangenware, L = 12 m,
sonst gemäß Vorbemerkungen.

**Rohr, da 225 mm SDR 11, L = 12 m**
Rohr, PE 100-RC
schwarz, mit kontrastfarbener Signierung,
da 225 x 20,5 mm SDR 11 ISO S-5,
Stangenware, L = 12 m,
sonst gemäß Vorbemerkungen.

**Rohr, da 250 mm SDR 11, L = 12 m**
Rohr, PE 100-RC
schwarz, mit kontrastfarbener Signierung,
da 250 x 22,7 mm SDR 11 ISO S-5,
Stangenware, L = 12 m,
sonst gemäß Vorbemerkungen.

**Rohr, da 280 mm SDR 11, L = 12 m**
Rohr, PE 100-RC
schwarz, mit kontrastfarbener Signierung,
da 280 x 25,4 mm SDR 11 ISO S-5,
Stangenware, L = 12 m,
sonst gemäß Vorbemerkungen.

**Rohr, da 315 mm SDR 11, L = 12 m**
Rohr, PE 100-RC
schwarz, mit kontrastfarbener Signierung,
da 315 x 28,6 mm SDR 11 ISO S-5,
Stangenware, L = 12 m,
sonst gemäß Vorbemerkungen.

**Rohr, da 355 mm SDR 11, L = 12 m**
Rohr, PE 100-RC
schwarz, mit kontrastfarbener Signierung,
da 355 x 32,2 mm SDR 11 ISO S-5,
Stangenware, L = 12 m,
sonst gemäß Vorbemerkungen.

**Rohr, da 400 mm SDR 11, L = 12 m**
Rohr, PE 100-RC
schwarz, mit kontrastfarbener Signierung,
da 400 x 36,3 mm SDR 11 ISO S-5,
Stangenware, L = 12 m,
sonst gemäß Vorbemerkungen.

**Rohr, da 450 mm SDR 11, L = 12 m**
Rohr, PE 100-RC
schwarz, mit kontrastfarbener Signierung,
da 450 x 40,9 mm SDR 11 ISO S-5,
Stangenware, L = 12 m,
sonst gemäß Vorbemerkungen.

**Rohr, da 500 mm SDR 11, L = 12 m**
Rohr, PE 100-RC
schwarz, mit kontrastfarbener Signierung,
da 500 x 45,4 mm SDR 11 ISO S-5,
Stangenware, L = 12 m,
sonst gemäß Vorbemerkungen.

**Rohr, da 560 mm SDR 11, L = 12 m**
Rohr, PE 100-RC
schwarz, mit kontrastfarbener Signierung,
da 560 x 50,8 mm SDR 11 ISO S-5,
Stangenware, L = 12 m,
sonst gemäß Vorbemerkungen.

**Rohr, da 630 mm SDR 11, L = 12 m**
Rohr, PE 100-RC
schwarz, mit kontrastfarbener Signierung,
da 630 x 57,2 mm SDR 11 ISO S-5,
Stangenware, L = 12 m,
sonst gemäß Vorbemerkungen.

**Rohr, da 63 mm SDR 11, L = 100 m**
Rohr, PE 100-RC
schwarz,
mit kontrastfarbener Signierung,
da 63 x 5,8 mm SDR 11 ISO S-5,
Ringbundware, L = 100 m,
 sonst gemäß Vorbemerkungen.

**Rohr, da 75 mm SDR 11, L = 100 m**
Rohr, PE 100-RC
schwarz, mit kontrastfarbener Signierung,
da 75 x 6,8 mm SDR 11 ISO S-5,
Ringbundware, L = 100 m,
sonst gemäß Vorbemerkungen.

**Rohr, da 90 mm SDR 11, L = 100 m**
Rohr, PE 100-RC
schwarz, mit kontrastfarbener Signierung,
da 90 x 8,2 mm SDR 11 ISO S-5,
Ringbundware, L = 100 m,
sonst gemäß Vorbemerkungen.

**Rohr, da 110 mm SDR 11, L = 100 m**
Rohr, PE 100-RC
schwarz, mit kontrastfarbener Signierung,
da 110 x 10,0 mm SDR 11 ISO S-5,
Ringbundware, L = 100 m,
sonst gemäß Vorbemerkungen.

**Rohr, da 125 mm SDR 11, L = 100 m**
Rohr, PE 100-RC
schwarz, mit kontrastfarbener Signierung,
da 125 x 11,4 mm SDR 11 ISO S-5,
Ringbundware, L = 100 m,
sonst gemäß Vorbemerkungen.

**Rohr, da 140 mm SDR 11, L = 100 m**
Rohr, PE 100-RC
schwarz, mit kontrastfarbener Signierung,
da 140 x 12,7 mm SDR 11 ISO S-5,
Ringbundware, L = 100 m,
sonst gemäß Vorbemerkungen.

**Rohr, da 160 mm SDR 11, L = 100 m**
Rohr, PE 100-RC
schwarz, mit kontrastfarbener Signierung,
da 160 x 14,6 mm SDR 11 ISO S-5,
Ringbundware, L = 100 m,
sonst gemäß Vorbemerkungen.

**Rohr, da 180 mm SDR 11, L = 100 m**
Rohr, PE 100-RC
schwarz, mit kontrastfarbener Signierung,
da 180 x 16,4 mm SDR 11 ISO S-5,
Ringbundware, L = 100 m,
sonst gemäß Vorbemerkungen.

### Heizwendelformteile aus PE 100-RC

*Hinweis*
Die angebotenen Heizwendelformteile aus PE 100-RC
müssen hinsichtlich der
Abmessungen und Toleranzen sowie den Güteanforderungen
der DIN EN 12201-3 und
1555-3 entsprechen. Für die Produktion der Formteile
ist ein Qualitätssicherungssystem
nach DIN EN ISOnachzuweisen. Die Lunkerfreiheit der
spritzgegossenen Formteile
ist an jeder Charge mittels Röntgenprüfung zu
überprüfen. Die spritzgegossenen Formteile
sind mit einem Abnahmeprüfzeugnis 3.1 nach DIN EN
10204 zu belegen.
Die Heizwendelformteile aus PE 100-RC müssen einen
eingebetteten Heizwendeldraht
besitzen und der OIT-Wert (nach DIN EN 728) muss
³betragen.
Als Systemnachweis ist eine Mindeststandzeit von 1000
Stunden im Zugversuch quer zur
Heizwendelebene nach DVS 2203-4 Beiblatt 1 zu
erbringen. Für den Einsatz im Bereich von
Feuerlöschleitungen (SDR 11) ist eine FM-Global-
Zulassung erforderlich.
Die Formteile müssen zudem den Anforderungen der VdS-
Richtlinie 2109 entsprechen.
Die Heizwendelformteile sind mit einem Schweißcode
nach ISO/TR 13950
und einem farblich abgesetzten Rückverfolgbarkeitscode
nach ISO 12176-4 zu versehen.
Die Abkühlzeit ist auf dem Heizwendelformteil zu
vermerken.

Fabrikat: AGRU oder gleichwertig

Für die Verlegung und Montage der Rohrleitungen ist
nur nach DVS 2212 oder
DVGW GWgeschultes Personal zugelassen.

Die Verlegung hat mittels Heizwendelschweißung gemäß
DVS 2207-1 zu erfolgen.
Sämtliche für die Schweißung relevanten
Schweißparameter sind auf Wunsch automatisch
aufzuzeichnen und nach Beendigung der Schweißarbeiten
dem Auftraggeber zu überreichen.

**Heizwendelmuffe, da 63 mm SDR 11**
E-Muffe, Gas/TW, PE 100-RC
schwarz, formgespritzt,
für die sandbettfreie Verlegung,
MOP Wasser 16 bar/Gas 10 bar
da 20 mm SDR 11 ISO S-5,
sonst gemäß Vorbemerkungen.

**Heizwendelmuffe, da 75 mm SDR 11**
E-Muffe, Gas/TW, PE 100-RC
schwarz, formgespritzt,
für die sandbettfreie Verlegung,
MOP Wasser 16 bar/Gas 10 bar
da 75 mm SDR 11 ISO S-5,
sonst gemäß Vorbemerkungen.

**Heizwendelmuffe, da 90 mm SDR 11**
E-Muffe, Gas/TW, PE 100-RC
schwarz, formgespritzt,
für die sandbettfreie Verlegung,
MOP Wasser 16 bar/Gas 10 bar
da 90 mm SDR 11 ISO S-5,
sonst gemäß Vorbemerkungen.

**Heizwendelmuffe, da 110 mm SDR 11**
E-Muffe, Gas/TW, PE 100-RC
schwarz, formgespritzt,
für die sandbettfreie Verlegung,
MOP Wasser 16 bar/Gas 10 bar
da 110 mm SDR 11 ISO S-5,
sonst gemäß Vorbemerkungen.

**Heizwendelmuffe, da 125 mm SDR 11**
E-Muffe, Gas/TW, PE 100-RC
schwarz, formgespritzt,
für die sandbettfreie Verlegung,
MOP Wasser 16 bar/Gas 10 bar
da 125 mm SDR 11 ISO S-5,
sonst gemäß Vorbemerkungen.

**Heizwendelmuffe, da 140 mm SDR 11**
E-Muffe, Gas/TW, PE 100-RC
schwarz, formgespritzt,
für die sandbettfreie Verlegung,
MOP Wasser 16 bar/Gas 10 bar
da 140 mm SDR 11 ISO S-5,
sonst gemäß Vorbemerkungen.

**Heizwendelmuffe, da 160 mm SDR 11**
E-Muffe, Gas/TW, PE 100-RC
schwarz, formgespritzt,
für die sandbettfreie Verlegung,
MOP Wasser 16 bar/Gas 10 bar
da 160 mm SDR 11 ISO S-5,
sonst gemäß Vorbemerkungen.

**Heizwendelmuffe, da 180 mm SDR 11**
E-Muffe, Gas/TW, PE 100-RC
schwarz, formgespritzt,
für die sandbettfreie Verlegung,
MOP Wasser 16 bar/Gas 10 bar
da 180 mm SDR 11 ISO S-5,
sonst gemäß Vorbemerkungen.

**Heizwendelmuffe, da 200 mm SDR 11**
E-Muffe, Gas/TW, PE 100-RC
schwarz, formgespritzt,
für die sandbettfreie Verlegung,
MOP Wasser 16 bar/Gas 10 bar
da 200 mm SDR 11 ISO S-5,
sonst gemäß Vorbemerkungen.

**Heizwendelmuffe, da 225 mm SDR 11**
E-Muffe, Gas/TW, PE 100-RC
schwarz, formgespritzt,
für die sandbettfreie Verlegung,
MOP Wasser 16 bar/Gas 10 bar
da 225 mm SDR 11 ISO S-5,
sonst gemäß Vorbemerkungen.

**Heizwendelmuffe, da 250 mm SDR 11**
E-Muffe, Gas/TW, PE 100-RC
schwarz, formgespritzt,
für die sandbettfreie Verlegung,
MOP Wasser 16 bar/Gas 10 bar
da 250 mm SDR 11 ISO S-5,
sonst gemäß Vorbemerkungen.

**Heizwendelmuffe, da 280 mm SDR 11**
E-Muffe, Gas/TW, PE 100-RC
schwarz, formgespritzt,
für die sandbettfreie Verlegung,
MOP Wasser 16 bar/Gas 10 bar
da 280 mm SDR 11 ISO S-5,
sonst gemäß Vorbemerkungen.

**Heizwendelmuffe, da 315 mm SDR 11**
E-Muffe, Gas/TW, PE 100-RC
schwarz, formgespritzt,
für die sandbettfreie Verlegung,
MOP Wasser 16 bar/Gas 10 bar
da 315 mm SDR 11 ISO S-5,
sonst gemäß Vorbemerkungen.

**Heizwendelmuffe, da 355 mm SDR 11**
E-Muffe, Gas/TW, PE 100-RC
schwarz, formgespritzt,
für die sandbettfreie Verlegung,
MOP Wasser 16 bar/Gas 10 bar
da 355 mm SDR 11 ISO S-5,
sonst gemäß Vorbemerkungen.

**Heizwendelmuffe, da 400 mm SDR 11**
E-Muffe, Gas/TW, PE 100-RC
schwarz, formgespritzt,
für die sandbettfreie Verlegung,
MOP Wasser 16 bar/Gas 10 bar
da 400 mm SDR 11 ISO S-5,
sonst gemäß Vorbemerkungen.

**Heizwendelmuffe, da 450 mm SDR 11**
E-Muffe, Gas/TW, PE 100-RC
schwarz, formgespritzt,
für die sandbettfreie Verlegung,
MOP Wasser 16 bar/Gas 10 bar
da 450 mm SDR 11 ISO S-5,
sonst gemäß Vorbemerkungen.

**Heizwendelmuffe, da 500 mm SDR 11**
E-Muffe, Gas/TW, PE 100-RC
schwarz, formgespritzt,
für die sandbettfreie Verlegung,
MOP Wasser 16 bar/Gas 10 bar
da 500 mm SDR 11 ISO S-5,
sonst gemäß Vorbemerkungen.

**Heizwendelmuffe, da 560 mm SDR 11**
E-Muffe, Gas/TW, PE 100-RC
schwarz, spanend gefertigt,
für die sandbettfreie Verlegung,
MOP Wasser 16 bar/Gas 10 bar
da 560 mm SDR 11 ISO S-5,
sonst gemäß Vorbemerkungen.

**Heizwendelmuffe, da 630 mm SDR 11**
E-Muffe, Gas/TW, PE 100-RC
schwarz, spanend gefertigt,
für die sandbettfreie Verlegung,
MOP Wasser 16 bar/Gas 10 bar
da 630 mm SDR 11 ISO S-5,
sonst gemäß Vorbemerkungen.

**Heizwendelmuffe, da 710 mm SDR 11**
E-Muffe, Gas/TW, PE 100-RC
schwarz, spanend gefertigt,
für die sandbettfreie Verlegung,
MOP Wasser 16 bar/Gas 10 bar
da 710 mm SDR 11 ISO S-5,
sonst gemäß Vorbemerkungen.

**Heizwendelmuffe, da 800 mm SDR 11**
E-Muffe, Gas/TW, PE 100-RC
schwarz, spanend gefertigt,
für die sandbettfreie Verlegung,
MOP Wasser 16 bar/Gas 10 bar
da 800 mm SDR 11 ISO S-5,
sonst gemäß Vorbemerkungen.

**Heizwendelmuffe, da 900 mm SDR 11**
E-Muffe, Gas/TW, PE 100-RC
schwarz, spanend gefertigt,
für die sandbettfreie Verlegung,
MOP Wasser 16 bar/Gas 10 bar
da 900 mm SDR 11 ISO S-5,
sonst gemäß Vorbemerkungen.

**Heizwendelwinkel 45°, da 63 mm SDR 11**
E-Winkel 45°, Gas/TW, PE 100-RC
schwarz, formgespritzt,
für die sandbettfreie Verlegung,
MOP Wasser 16 bar/Gas 10 bar
da 20 mm SDR 11 ISO S-5,
sonst gemäß Vorbemerkungen.

**Heizwendelwinkel 45°, da 75 mm SDR 11**
E-Winkel 45°, Gas/TW, PE 100-RC
schwarz, formgespritzt,
für die sandbettfreie Verlegung,
MOP Wasser 16 bar/Gas 10 bar
da 75 mm SDR 11 ISO S-5,
sonst gemäß Vorbemerkungen.

**Heizwendelwinkel 45°, da 90 mm SDR 11**
E-Winkel 45°, Gas/TW, PE 100-RC
schwarz, formgespritzt,
für die sandbettfreie Verlegung,
MOP Wasser 16 bar/Gas 10 bar
da 90 mm SDR 11 ISO S-5,
sonst gemäß Vorbemerkungen.

**Heizwendelwinkel 45°, da 110 mm SDR 11**
E-Winkel 45°, Gas/TW, PE 100-RC
schwarz, formgespritzt,
für die sandbettfreie Verlegung,
MOP Wasser 16 bar/Gas 10 bar
da 110 mm SDR 11 ISO S-5,
sonst gemäß Vorbemerkungen.

**Heizwendelwinkel 45°, da 125 mm SDR 11**
E-Winkel 45°, Gas/TW, PE 100-RC
schwarz, formgespritzt,
für die sandbettfreie Verlegung,
MOP Wasser 16 bar/Gas 10 bar
da 125 mm SDR 11 ISO S-5,
sonst gemäß Vorbemerkungen.

**Heizwendelwinkel 45°, da 140 mm SDR 11**
E-Winkel 45°, Gas/TW, PE 100-RC
schwarz, formgespritzt,
für die sandbettfreie Verlegung,
MOP Wasser 16 bar/Gas 10 bar
da 140 mm SDR 11 ISO S-5,
sonst gemäß Vorbemerkungen.

**Heizwendelwinkel 45°, da 160 mm SDR 11**
E-Winkel 45°, Gas/TW, PE 100-RC
schwarz, formgespritzt,
für die sandbettfreie Verlegung,
MOP Wasser 16 bar/Gas 10 bar
da 160 mm SDR 11 ISO S-5,
sonst gemäß Vorbemerkungen.

**Heizwendelwinkel 45°, da 180 mm SDR 11**
E-Winkel 45°, Gas/TW, PE 100-RC
schwarz, formgespritzt,
für die sandbettfreie Verlegung,
MOP Wasser 16 bar/Gas 10 bar
da 180 mm SDR 11 ISO S-5,
sonst gemäß Vorbemerkungen.

**Heizwendelwinkel 45°, da 200 mm SDR 11**
E-Winkel 45°, Gas/TW, PE 100-RC
schwarz, formgespritzt,
für die sandbettfreie Verlegung,
MOP Wasser 16 bar/Gas 10 bar
da 200 mm SDR 11 ISO S-5,
sonst gemäß Vorbemerkungen.

**Heizwendelwinkel 45°, da 225 mm SDR 11**
E-Winkel 45°, Gas/TW, PE 100-RC
schwarz, formgespritzt,
für die sandbettfreie Verlegung,
MOP Wasser 16 bar/Gas 10 bar
da 225 mm SDR 11 ISO S-5,
sonst gemäß Vorbemerkungen.

**Heizwendelwinkel 90°, da 63 mm SDR 11**
E-Winkel 90°, Gas/TW, PE 100-RC
schwarz, formgespritzt,
für die sandbettfreie Verlegung,
MOP Wasser 16 bar/Gas 10 bar
da 20 mm SDR 11 ISO S-5,
sonst gemäß Vorbemerkungen.

**Heizwendelwinkel 90°, da 75 mm SDR 11**
E-Winkel 90°, Gas/TW, PE 100-RC
schwarz, formgespritzt,
für die sandbettfreie Verlegung,
MOP Wasser 16 bar/Gas 10 bar
da 75 mm SDR 11 ISO S-5,
sonst gemäß Vorbemerkungen.

**Heizwendelwinkel 90°, da 90 mm SDR 11**
E-Winkel 90°, Gas/TW, PE 100-RC
schwarz, formgespritzt,
für die sandbettfreie Verlegung,
MOP Wasser 16 bar/Gas 10 bar
da 90 mm SDR 11 ISO S-5,
sonst gemäß Vorbemerkungen.

**Heizwendelwinkel 90°, da 110 mm SDR 11**
E-Winkel 90°, Gas/TW, PE 100-RC
schwarz, formgespritzt,
für die sandbettfreie Verlegung,
MOP Wasser 16 bar/Gas 10 bar
da 110 mm SDR 11 ISO S-5,
sonst gemäß Vorbemerkungen.

**Heizwendelwinkel 90°, da 125 mm SDR 11**
E-Winkel 90°, Gas/TW, PE 100-RC
schwarz, formgespritzt,
für die sandbettfreie Verlegung,
MOP Wasser 16 bar/Gas 10 bar
da 125 mm SDR 11 ISO S-5,
sonst gemäß Vorbemerkungen.

**Heizwendelwinkel 90°, da 140 mm SDR 11**
E-Winkel 90°, Gas/TW, PE 100-RC
schwarz, formgespritzt,
für die sandbettfreie Verlegung,
MOP Wasser 16 bar/Gas 10 bar
da 140 mm SDR 11 ISO S-5,
sonst gemäß Vorbemerkungen.

**Heizwendelwinkel 90°, da 160 mm SDR 11**
E-Winkel 90°, Gas/TW, PE 100-RC
schwarz, formgespritzt,
für die sandbettfreie Verlegung,
MOP Wasser 16 bar/Gas 10 bar
da 160 mm SDR 11 ISO S-5,
sonst gemäß Vorbemerkungen.

**Heizwendelwinkel 90°, da 180 mm SDR 11**
E-Winkel 90°, Gas/TW, PE 100-RC
schwarz, formgespritzt,
für die sandbettfreie Verlegung,
MOP Wasser 16 bar/Gas 10 bar
da 180 mm SDR 11 ISO S-5,
sonst gemäß Vorbemerkungen.

**Heizwendelwinkel 90°, da 200 mm SDR 11**
E-Winkel 90°, Gas/TW, PE 100-RC
schwarz, formgespritzt,
für die sandbettfreie Verlegung,
MOP Wasser 16 bar/Gas 10 bar
da 200 mm SDR 11 ISO S-5,
sonst gemäß Vorbemerkungen.

**Heizwendelwinkel 90°, da 225 mm SDR 11**
E-Winkel 90°, Gas/TW, PE 100-RC
schwarz, formgespritzt,
für die sandbettfreie Verlegung,
MOP Wasser 16 bar/Gas 10 bar
da 225 mm SDR 11 ISO S-5,
sonst gemäß Vorbemerkungen.

**Heizwendel-T-Stück, da 63 mm SDR 11**
E-T-Stück, Gas/TW, PE 100-RC
schwarz, formgespritzt,
für die sandbettfreie Verlegung,
MOP Wasser 16 bar/Gas 10 bar
da 20 mm SDR 11 ISO S-5,
sonst gemäß Vorbemerkungen.

**Heizwendel-T-Stück, da 75 mm SDR 11**
E-T-Stück, Gas/TW, PE 100-RC
schwarz, formgespritzt,
für die sandbettfreie Verlegung,
MOP Wasser 16 bar/Gas 10 bar
da 75 mm SDR 11 ISO S-5,
sonst gemäß Vorbemerkungen.

**Heizwendel-T-Stück, da 90 mm SDR 11**
E-T-Stück, Gas/TW, PE 100-RC
schwarz, formgespritzt,
für die sandbettfreie Verlegung,
MOP Wasser 16 bar/Gas 10 bar
da 90 mm SDR 11 ISO S-5,
sonst gemäß Vorbemerkungen.

**Heizwendel-T-Stück, da 110 mm SDR 11**
E-T-Stück, Gas/TW, PE 100-RC
schwarz, formgespritzt,
für die sandbettfreie Verlegung,
MOP Wasser 16 bar/Gas 10 bar
da 110 mm SDR 11 ISO S-5,
sonst gemäß Vorbemerkungen.

**Heizwendel-T-Stück, da 125 mm SDR 11**
E-T-Stück, Gas/TW, PE 100-RC
schwarz, formgespritzt,
für die sandbettfreie Verlegung,
MOP Wasser 16 bar/Gas 10 bar
da 125 mm SDR 11 ISO S-5,
sonst gemäß Vorbemerkungen.

**Heizwendel-T-Stück, da 140 mm SDR 11**
E-T-Stück, Gas/TW, PE 100-RC
schwarz, formgespritzt,
für die sandbettfreie Verlegung,
MOP Wasser 16 bar/Gas 10 bar
da 140 mm SDR 11 ISO S-5,
sonst gemäß Vorbemerkungen.

**Heizwendel-T-Stück, da 160 mm SDR 11**
E-T-Stück, Gas/TW, PE 100-RC
schwarz, formgespritzt,
für die sandbettfreie Verlegung,
MOP Wasser 16 bar/Gas 10 bar
da 160 mm SDR 11 ISO S-5,
sonst gemäß Vorbemerkungen.

**Heizwendel-T-Stück, da 180 mm SDR 11**
E-T-Stück, Gas/TW, PE 100-RC
schwarz, formgespritzt,
für die sandbettfreie Verlegung,
MOP Wasser 16 bar/Gas 10 bar
da 180 mm SDR 11 ISO S-5,
sonst gemäß Vorbemerkungen.

**Heizwendel-T-Stück, da 200 mm SDR 11**
E-T-Stück, Gas/TW, PE 100-RC
schwarz, formgespritzt,
für die sandbettfreie Verlegung,
MOP Wasser 16 bar/Gas 10 bar
da 200 mm SDR 11 ISO S-5,
sonst gemäß Vorbemerkungen.

**Heizwendel-T-Stück, da 225 mm SDR 11**
E-T-Stück, Gas/TW, PE 100-RC
schwarz, formgespritzt,
für die sandbettfreie Verlegung,
MOP Wasser 16 bar/Gas 10 bar
da 225 mm SDR 11 ISO S-5,
sonst gemäß Vorbemerkungen.

**Heizwendel-T-Stück mit red. Abgang, da 63/20 mm SDR 11**
E-Red-T-Stück, Gas/TW, PE 100-RC
schwarz, formgespritzt,
mit reduziertem Abgang,
für die sandbettfreie Verlegung,
MOP Wasser 16 bar/Gas 10 bar
da 63/20 mm SDR 11 ISO S-5,
sonst gemäß Vorbemerkungen.

**Heizwendel-T-Stück mit red. Abgang, da 63/25 mm SDR 11**
E-Red-T-Stück, Gas/TW, PE 100-RC
schwarz, formgespritzt,
mit reduziertem Abgang,
für die sandbettfreie Verlegung,
MOP Wasser 16 bar/Gas 10 bar
da 63/25 mm SDR 11 ISO S-5,
sonst gemäß Vorbemerkungen.

**Heizwendel-T-Stück mit red. Abgang, da 63/32 mm SDR 11**
E-Red-T-Stück, Gas/TW, PE 100-RC
schwarz, formgespritzt,
mit reduziertem Abgang,
für die sandbettfreie Verlegung,
MOP Wasser 16 bar/Gas 10 bar
da 63/32 mm SDR 11 ISO S-5,
sonst gemäß Vorbemerkungen.

**Heizwendel-T-Stück mit red. Abgang, da 63/40 mm SDR 11**
E-Red-T-Stück, Gas/TW, PE 100-RC
schwarz, formgespritzt,
mit reduziertem Abgang,
für die sandbettfreie Verlegung,
MOP Wasser 16 bar/Gas 10 bar
da 63/40 mm SDR 11 ISO S-5,
sonst gemäß Vorbemerkungen.

**Heizwendel-T-Stück mit red. Abgang, da 63/50 mm SDR 11**
E-Red-T-Stück, Gas/TW, PE 100-RC
schwarz, formgespritzt,
mit reduziertem Abgang,
für die sandbettfreie Verlegung,
MOP Wasser 16 bar/Gas 10 bar
da 63/50 mm SDR 11 ISO S-5,
sonst gemäß Vorbemerkungen.

**Heizwendel-T-Stück mit red. Abgang, da 75/50 mm SDR 11**
E-Red-T-Stück, Gas/TW, PE 100-RC
schwarz, formgespritzt,
mit reduziertem Abgang,
für die sandbettfreie Verlegung,
MOP Wasser 16 bar/Gas 10 bar
da 75/50 mm SDR 11 ISO S-5,
sonst gemäß Vorbemerkungen.

**Heizwendel-T-Stück mit red. Abgang, da 75/63 mm SDR 11**
E-Red-T-Stück, Gas/TW, PE 100-RC
schwarz, formgespritzt,
mit reduziertem Abgang,
für die sandbettfreie Verlegung,
MOP Wasser 16 bar/Gas 10 bar
da 75/63 mm SDR 11 ISO S-5,
sonst gemäß Vorbemerkungen.

**Heizwendel-T-Stück mit red. Abgang, da 90/50 mm SDR 11**
E-Red-T-Stück, Gas/TW, PE 100-RC
schwarz, formgespritzt,
mit reduziertem Abgang,
für die sandbettfreie Verlegung,
MOP Wasser 16 bar/Gas 10 bar
da 90/50 mm SDR 11 ISO S-5,
sonst gemäß Vorbemerkungen.

**Heizwendel-T-Stück mit red. Abgang, da 90/63 mm SDR 11**
E-Red-T-Stück, Gas/TW, PE 100-RC
schwarz, formgespritzt,
mit reduziertem Abgang,
für die sandbettfreie Verlegung,
MOP Wasser 16 bar/Gas 10 bar
da 90/63 mm SDR 11 ISO S-5,
sonst gemäß Vorbemerkungen.

**Heizwendel-T-Stück mit red. Abgang, da 110/63 mm SDR 11**
E-Red-T-Stück, Gas/TW, PE 100-RC
schwarz, formgespritzt,
mit reduziertem Abgang,
für die sandbettfreie Verlegung,
MOP Wasser 16 bar/Gas 10 bar
da 110/63 mm SDR 11 ISO S-5,
sonst gemäß Vorbemerkungen.

**Heizwendel-T-Stück mit red. Abgang, da 110/90 mm SDR 11**
E-Red-T-Stück, Gas/TW, PE 100-RC
schwarz, formgespritzt,
mit reduziertem Abgang,
für die sandbettfreie Verlegung,
MOP Wasser 16 bar/Gas 10 bar
da 110/90 mm SDR 11 ISO S-5,
sonst gemäß Vorbemerkungen.

**Heizwendel-T-Stück mit red. Abgang, da 125/63 mm SDR 11**
E-Red-T-Stück, Gas/TW, PE 100-RC
schwarz, formgespritzt,
mit reduziertem Abgang,
für die sandbettfreie Verlegung,
MOP Wasser 16 bar/Gas 10 bar
da 125/63 mm SDR 11 ISO S-5,
sonst gemäß Vorbemerkungen.

**Heizwendel-T-Stück mit red. Abgang, da 125/90 mm SDR 11**
E-Red-T-Stück, Gas/TW, PE 100-RC
schwarz, formgespritzt,
mit reduziertem Abgang,
für die sandbettfreie Verlegung,
MOP Wasser 16 bar/Gas 10 bar
da 125/90 mm SDR 11 ISO S-5,
sonst gemäß Vorbemerkungen.

**Heizwendel-T-Stück mit red. Abgang, da 125/110 mm SDR 11**
E-Red-T-Stück, Gas/TW, PE 100-RC
schwarz, formgespritzt,
mit reduziertem Abgang,
für die sandbettfreie Verlegung,
MOP Wasser 16 bar/Gas 10 bar
da 125/110 mm SDR 11 ISO S-5,
sonst gemäß Vorbemerkungen.

**Heizwendel-T-Stück mit red. Abgang, da 160/63 mm SDR 11**
E-Red-T-Stück, Gas/TW, PE 100-RC
schwarz, formgespritzt,
mit reduziertem Abgang,
für die sandbettfreie Verlegung,
MOP Wasser 16 bar/Gas 10 bar
da 160/63 mm SDR 11 ISO S-5,
sonst gemäß Vorbemerkungen.

**Heizwendel-T-Stück mit red. Abgang, da 160/90 mm SDR 11**
E-Red-T-Stück, Gas/TW, PE 100-RC
schwarz, formgespritzt,
mit reduziertem Abgang,
für die sandbettfreie Verlegung,
MOP Wasser 16 bar/Gas 10 bar
da 160/90 mm SDR 11 ISO S-5,
sonst gemäß Vorbemerkungen.

**Heizwendel-T-Stück mit red. Abgang, da 160/110 mm SDR 11**
E-Red-T-Stück, Gas/TW, PE 100-RC
schwarz, formgespritzt,
mit reduziertem Abgang,
für die sandbettfreie Verlegung,
MOP Wasser 16 bar/Gas 10 bar
da 160/110 mm SDR 11 ISO S-5,
sonst gemäß Vorbemerkungen.

**Heizwendel-T-Stück mit red. Abgang, da 160/125 mm SDR 11**
E-Red-T-Stück, Gas/TW, PE 100-RC
schwarz, formgespritzt,
mit reduziertem Abgang,
für die sandbettfreie Verlegung,
MOP Wasser 16 bar/Gas 10 bar
da 160/125 mm SDR 11 ISO S-5,
sonst gemäß Vorbemerkungen.

**Heizwendelreduktion, da 63/32 mm SDR 11**
E-Reduktion, Gas/TW, PE 100-RC
schwarz, formgespritzt,
für die sandbettfreie Verlegung,
MOP Wasser 16 bar/Gas 10 bar
da 63/32 mm SDR 11 ISO S-5,
sonst gemäß Vorbemerkungen.

**Heizwendelreduktion, da 63/40 mm SDR 11**
E-Reduktion, Gas/TW, PE 100-RC
schwarz, formgespritzt,
für die sandbettfreie Verlegung,
MOP Wasser 16 bar/Gas 10 bar
da 63/40 mm SDR 11 ISO S-5,
sonst gemäß Vorbemerkungen.

**Heizwendelreduktion, da 63/50 mm SDR 11**
E-Reduktion, Gas/TW, PE 100-RC
schwarz, formgespritzt,
für die sandbettfreie Verlegung,
MOP Wasser 16 bar/Gas 10 bar
da 63/50 mm SDR 11 ISO S-5,
sonst gemäß Vorbemerkungen.

**Heizwendelreduktion, da 75/50 mm SDR 11**
E-Reduktion, Gas/TW, PE 100-RC
schwarz, formgespritzt,
für die sandbettfreie Verlegung,
MOP Wasser 16 bar/Gas 10 bar
da 75/50 mm SDR 11 ISO S-5,
sonst gemäß Vorbemerkungen.

**Heizwendelreduktion, da 75/63 mm SDR 11**
E-Reduktion, Gas/TW, PE 100-RC
schwarz, formgespritzt,
für die sandbettfreie Verlegung,
MOP Wasser 16 bar/Gas 10 bar
da 75/63 mm SDR 11 ISO S-5,
sonst gemäß Vorbemerkungen.

**Heizwendelreduktion, da 90/63 mm SDR 11**
E-Reduktion, Gas/TW, PE 100-RC
schwarz, formgespritzt,
für die sandbettfreie Verlegung,
MOP Wasser 16 bar/Gas 10 bar
da 90/63 mm SDR 11 ISO S-5,
sonst gemäß Vorbemerkungen.

**Heizwendelreduktion, da 110/63 mm SDR 11**
E-Reduktion, Gas/TW, PE 100-RC
schwarz, formgespritzt,
für die sandbettfreie Verlegung,
MOP Wasser 16 bar/Gas 10 bar
da 110/63 mm SDR 11 ISO S-5,
sonst gemäß Vorbemerkungen.

**Heizwendelreduktion, da 110/90 mm SDR 11**
E-Reduktion, Gas/TW, PE 100-RC
schwarz, formgespritzt,
für die sandbettfreie Verlegung,
MOP Wasser 16 bar/Gas 10 bar
da 110/90 mm SDR 11 ISO S-5,
sonst gemäß Vorbemerkungen.

**Heizwendelreduktion, da 125/90 mm SDR 11**
E-Reduktion, Gas/TW, PE 100-RC
schwarz, formgespritzt,
für die sandbettfreie Verlegung,
MOP Wasser 16 bar/Gas 10 bar
da 125/90 mm SDR 11 ISO S-5,
sonst gemäß Vorbemerkungen.

**Heizwendelreduktion, da 125/110 mm SDR 11**
E-Reduktion, Gas/TW, PE 100-RC
schwarz, formgespritzt,
für die sandbettfreie Verlegung,
MOP Wasser 16 bar/Gas 10 bar
da 125/110 mm SDR 11 ISO S-5,
sonst gemäß Vorbemerkungen.

**Heizwendelreduktion, da 160/90 mm SDR 11**
E-Reduktion, Gas/TW, PE 100-RC
schwarz, formgespritzt,
für die sandbettfreie Verlegung,
MOP Wasser 16 bar/Gas 10 bar
da 160/90 mm SDR 11 ISO S-5,
sonst gemäß Vorbemerkungen.

**Heizwendelreduktion, da 160/110 mm SDR 11**
E-Reduktion, Gas/TW, PE 100-RC
schwarz, formgespritzt,
für die sandbettfreie Verlegung,
MOP Wasser 16 bar/Gas 10 bar
da 160/110 mm SDR 11 ISO S-5,
sonst gemäß Vorbemerkungen.

**Heizwendelreduktion, da 180/125 mm SDR 11**
E-Reduktion, Gas/TW, PE 100-RC
schwarz, formgespritzt,
für die sandbettfreie Verlegung,
MOP Wasser 16 bar/Gas 10 bar
da 180/125 mm SDR 11 ISO S-5,
sonst gemäß Vorbemerkungen.

**Heizwendelreduktion, da 225/160 mm SDR 11**
E-Reduktion, Gas/TW, PE 100-RC
schwarz, formgespritzt,
für die sandbettfreie Verlegung,
MOP Wasser 16 bar/Gas 10 bar
da 225/160 mm SDR 11 ISO S-5,
sonst gemäß Vorbemerkungen.

**Heizwendelendkappe, da 63 mm SDR 11**
E-Endkappe, Gas/TW, PE 100-RC
schwarz, formgespritzt,
für die sandbettfreie Verlegung,
MOP Wasser 16 bar/Gas 10 bar
da 20 mm SDR 11 ISO S-5,
sonst gemäß Vorbemerkungen.

**Heizwendelendkappe, da 75 mm SDR 11**
E-Endkappe, Gas/TW, PE 100-RC
schwarz, formgespritzt,
für die sandbettfreie Verlegung,
MOP Wasser 16 bar/Gas 10 bar
da 75 mm SDR 11 ISO S-5,
sonst gemäß Vorbemerkungen.

**Heizwendelendkappe, da 90 mm SDR 11**
E-Endkappe, Gas/TW, PE 100-RC
schwarz, formgespritzt,
für die sandbettfreie Verlegung,
MOP Wasser 16 bar/Gas 10 bar
da 90 mm SDR 11 ISO S-5,
sonst gemäß Vorbemerkungen.

**Heizwendelendkappe, da 110 mm SDR 11**
E-Endkappe, Gas/TW, PE 100-RC
schwarz, formgespritzt,
für die sandbettfreie Verlegung,
MOP Wasser 16 bar/Gas 10 bar
da 110 mm SDR 11 ISO S-5,
sonst gemäß Vorbemerkungen.

**Heizwendelendkappe, da 125 mm SDR 11**
E-Endkappe, Gas/TW, PE 100-RC
schwarz, formgespritzt,
für die sandbettfreie Verlegung,
MOP Wasser 16 bar/Gas 10 bar
da 125 mm SDR 11 ISO S-5,
sonst gemäß Vorbemerkungen.

**Heizwendelendkappe, da 140 mm SDR 11**
E-Endkappe, Gas/TW, PE 100-RC
schwarz, formgespritzt,
für die sandbettfreie Verlegung,
MOP Wasser 16 bar/Gas 10 bar
da 140 mm SDR 11 ISO S-5,
sonst gemäß Vorbemerkungen.

**Heizwendelendkappe, da 160 mm SDR 11**
E-Endkappe, Gas/TW, PE 100-RC
schwarz, formgespritzt,
für die sandbettfreie Verlegung,
MOP Wasser 16 bar/Gas 10 bar
da 160 mm SDR 11 ISO S-5,
sonst gemäß Vorbemerkungen.

**Heizwendelendkappe, da 180 mm SDR 11**
E-Endkappe, Gas/TW, PE 100-RC
schwarz, formgespritzt,
für die sandbettfreie Verlegung,
MOP Wasser 16 bar/Gas 10 bar
da 180 mm SDR 11 ISO S-5,
sonst gemäß Vorbemerkungen.

**Heizwendelendkappe, da 200 mm SDR 11**
E-Endkappe, Gas/TW, PE 100-RC
schwarz, formgespritzt,
für die sandbettfreie Verlegung,
MOP Wasser 16 bar/Gas 10 bar
da 200 mm SDR 11 ISO S-5,
sonst gemäß Vorbemerkungen.

**Heizwendelendkappe, da 225 mm SDR 11**
E-Endkappe, Gas/TW, PE 100-RC
schwarz, formgespritzt,
für die sandbettfreie Verlegung,
MOP Wasser 16 bar/Gas 10 bar
da 225 mm SDR 11 ISO S-5,
sonst gemäß Vorbemerkungen.

**Heizwendelendkappe, da 250 mm SDR 11**
E-Endkappe, Gas/TW, PE 100-RC
schwarz, formgespritzt,
für die sandbettfreie Verlegung,
MOP Wasser 16 bar/Gas 10 bar
da 250 mm SDR 11 ISO S-5,
sonst gemäß Vorbemerkungen.

**Heizwendelendkappe, da 280 mm SDR 11**
E-Endkappe, Gas/TW, PE 100-RC
schwarz, formgespritzt,
für die sandbettfreie Verlegung,
MOP Wasser 16 bar/Gas 10 bar
da 280 mm SDR 11 ISO S-5,
sonst gemäß Vorbemerkungen.

**Heizwendelendkappe, da 315 mm SDR 11**
E-Endkappe, Gas/TW, PE 100-RC
schwarz, formgespritzt,
für die sandbettfreie Verlegung,
MOP Wasser 16 bar/Gas 10 bar
da 315 mm SDR 11 ISO S-5,
sonst gemäß Vorbemerkungen.

**Heizwendelstutzenschelle, da 90/20 mm SDR 11**
E-Stutzenschelle, Gas/TW, PE 100-RC
schwarz, formgespritzt,
für die sandbettfreie Verlegung,
MOP Wasser 16 bar/Gas 10 bar
da 90/20 mm SDR 11 ISO S-5,
sonst gemäß Vorbemerkungen.

**Heizwendelstutzenschelle, da 90/32 mm SDR 11**
E-Stutzenschelle, Gas/TW, PE 100-RC
schwarz, formgespritzt,
für die sandbettfreie Verlegung,
MOP Wasser 16 bar/Gas 10 bar
da 90/32 mm SDR 11 ISO S-5,
sonst gemäß Vorbemerkungen.

**Heizwendelstutzenschelle, da 90/40 mm SDR 11**
E-Stutzenschelle, Gas/TW, PE 100-RC
schwarz, formgespritzt,
für die sandbettfreie Verlegung,
MOP Wasser 16 bar/Gas 10 bar
da 90/40 mm SDR 11 ISO S-5,
sonst gemäß Vorbemerkungen.

**Heizwendelstutzenschelle, da 90/63 mm SDR 11**
E-Stutzenschelle, Gas/TW, PE 100-RC
schwarz, formgespritzt,
für die sandbettfreie Verlegung,
MOP Wasser 16 bar/Gas 10 bar
da 90/63 mm SDR 11 ISO S-5,
sonst gemäß Vorbemerkungen.

**Heizwendelstutzenschelle, da 110/20 mm SDR 11**
E-Stutzenschelle, Gas/TW, PE 100-RC
schwarz, formgespritzt,
für die sandbettfreie Verlegung,
MOP Wasser 16 bar/Gas 10 bar
da 110/20 mm SDR 11 ISO S-5,
sonst gemäß Vorbemerkungen.

**Heizwendelstutzenschelle, da 110/32 mm SDR 11**
E-Stutzenschelle, Gas/TW, PE 100-RC
schwarz, formgespritzt,
für die sandbettfreie Verlegung,
MOP Wasser 16 bar/Gas 10 bar
da 110/32 mm SDR 11 ISO S-5,
sonst gemäß Vorbemerkungen.

**Heizwendelstutzenschelle, da 110/40 mm SDR 11**
E-Stutzenschelle, Gas/TW, PE 100-RC
schwarz, formgespritzt,
für die sandbettfreie Verlegung,
MOP Wasser 16 bar/Gas 10 bar
da 110/40 mm SDR 11 ISO S-5,
sonst gemäß Vorbemerkungen.

**Heizwendelstutzenschelle, da 110/63 mm SDR 11**
E-Stutzenschelle, Gas/TW, PE 100-RC
schwarz, formgespritzt,
für die sandbettfreie Verlegung,
MOP Wasser 16 bar/Gas 10 bar
da 110/63 mm SDR 11 ISO S-5,
sonst gemäß Vorbemerkungen.

**Heizwendelstutzenschelle, da 125/20 mm SDR 11**
E-Stutzenschelle, Gas/TW, PE 100-RC
schwarz, formgespritzt,
für die sandbettfreie Verlegung,
MOP Wasser 16 bar/Gas 10 bar
da 125/20 mm SDR 11 ISO S-5,
sonst gemäß Vorbemerkungen.

**Heizwendelstutzenschelle, da 125/32 mm SDR 11**
E-Stutzenschelle, Gas/TW, PE 100-RC
schwarz, formgespritzt,
für die sandbettfreie Verlegung,
MOP Wasser 16 bar/Gas 10 bar
da 125/32 mm SDR 11 ISO S-5,
sonst gemäß Vorbemerkungen.

**Heizwendelstutzenschelle, da 125/40 mm SDR 11**
E-Stutzenschelle, Gas/TW, PE 100-RC
schwarz, formgespritzt,
für die sandbettfreie Verlegung,
MOP Wasser 16 bar/Gas 10 bar
da 125/40 mm SDR 11 ISO S-5,
sonst gemäß Vorbemerkungen.

**Heizwendelstutzenschelle, da 125/63 mm SDR 11**
E-Stutzenschelle, Gas/TW, PE 100-RC
schwarz, formgespritzt,
für die sandbettfreie Verlegung,
MOP Wasser 16 bar/Gas 10 bar
da 125/63 mm SDR 11 ISO S-5,
sonst gemäß Vorbemerkungen.

**Heizwendelstutzenschelle, da 140/20 mm SDR 11**
E-Stutzenschelle, Gas/TW, PE 100-RC
schwarz, formgespritzt,
für die sandbettfreie Verlegung,
MOP Wasser 16 bar/Gas 10 bar
da 140/20 mm SDR 11 ISO S-5,
sonst gemäß Vorbemerkungen.

**Heizwendelstutzenschelle, da 140/32 mm SDR 11**
E-Stutzenschelle, Gas/TW, PE 100-RC
schwarz, formgespritzt,
für die sandbettfreie Verlegung,
MOP Wasser 16 bar/Gas 10 bar
da 140/32 mm SDR 11 ISO S-5,
sonst gemäß Vorbemerkungen.

**Heizwendelstutzenschelle, da 140/40 mm SDR 11**
E-Stutzenschelle, Gas/TW, PE 100-RC
schwarz, formgespritzt,
für die sandbettfreie Verlegung,
MOP Wasser 16 bar/Gas 10 bar
da 140/40 mm SDR 11 ISO S-5,
sonst gemäß Vorbemerkungen.

**Heizwendelstutzenschelle, da 140/63 mm SDR 11**
E-Stutzenschelle, Gas/TW, PE 100-RC
schwarz, formgespritzt,
für die sandbettfreie Verlegung,
MOP Wasser 16 bar/Gas 10 bar
da 140/63 mm SDR 11 ISO S-5,
sonst gemäß Vorbemerkungen.

**Heizwendelstutzenschelle, da 160/32 mm SDR 11**
E-Stutzenschelle, Gas/TW, PE 100-RC
schwarz, formgespritzt,
für die sandbettfreie Verlegung,
MOP Wasser 16 bar/Gas 10 bar
da 160/32 mm SDR 11 ISO S-5,
sonst gemäß Vorbemerkungen.

**Heizwendelstutzenschelle, da 160/40 mm SDR 11**
E-Stutzenschelle, Gas/TW, PE 100-RC
schwarz, formgespritzt,
für die sandbettfreie Verlegung,
MOP Wasser 16 bar/Gas 10 bar
da 160/40 mm SDR 11 ISO S-5,
sonst gemäß Vorbemerkungen.

**Heizwendelstutzenschelle, da 160/50 mm SDR 11**
E-Stutzenschelle, Gas/TW, PE 100-RC
schwarz, formgespritzt,
für die sandbettfreie Verlegung,
MOP Wasser 16 bar/Gas 10 bar
da 160/50 mm SDR 11 ISO S-5,
sonst gemäß Vorbemerkungen.

**Heizwendelstutzenschelle, da 160/63 mm SDR 11**
E-Stutzenschelle, Gas/TW, PE 100-RC
schwarz, formgespritzt,
für die sandbettfreie Verlegung,
MOP Wasser 16 bar/Gas 10 bar
da 160/63 mm SDR 11 ISO S-5,
sonst gemäß Vorbemerkungen.

**Heizwendelstutzenschelle, da 160/90 mm SDR 11**
E-Stutzenschelle, Gas/TW, PE 100-RC
schwarz, formgespritzt,
für die sandbettfreie Verlegung,
MOP Wasser 16 bar/Gas 10 bar
da 160/90 mm SDR 11 ISO S-5,
sonst gemäß Vorbemerkungen.

**Heizwendelstutzenschelle, da 160/110 mm SDR 11**
E-Stutzenschelle, Gas/TW, PE 100-RC
schwarz, formgespritzt,
für die sandbettfreie Verlegung,
MOP Wasser 16 bar/Gas 10 bar
da 160/110 mm SDR 11 ISO S-5,
sonst gemäß Vorbemerkungen.

**Heizwendelstutzenschelle, da 180/32 mm SDR 11**
E-Stutzenschelle, Gas/TW, PE 100-RC
schwarz, formgespritzt,
für die sandbettfreie Verlegung,
MOP Wasser 16 bar/Gas 10 bar
da 180/32 mm SDR 11 ISO S-5,
sonst gemäß Vorbemerkungen.

**Heizwendelstutzenschelle, da 180/40 mm SDR 11**
E-Stutzenschelle, Gas/TW, PE 100-RC
schwarz, formgespritzt,
für die sandbettfreie Verlegung,
MOP Wasser 16 bar/Gas 10 bar
da 180/40 mm SDR 11 ISO S-5,
sonst gemäß Vorbemerkungen.

**Heizwendelstutzenschelle, da 180/50 mm SDR 11**
E-Stutzenschelle, Gas/TW, PE 100-RC
schwarz, formgespritzt,
für die sandbettfreie Verlegung,
MOP Wasser 16 bar/Gas 10 bar
da 180/50 mm SDR 11 ISO S-5,
sonst gemäß Vorbemerkungen.

**Heizwendelstutzenschelle, da 180/63 mm SDR 11**
E-Stutzenschelle, Gas/TW, PE 100-RC
schwarz, formgespritzt,
für die sandbettfreie Verlegung,
MOP Wasser 16 bar/Gas 10 bar
da 180/63 mm SDR 11 ISO S-5,
sonst gemäß Vorbemerkungen.

**Heizwendelstutzenschelle, da 180/90 mm SDR 11**
E-Stutzenschelle, Gas/TW, PE 100-RC
schwarz, formgespritzt,
für die sandbettfreie Verlegung,
MOP Wasser 16 bar/Gas 10 bar
da 180/90 mm SDR 11 ISO S-5,
sonst gemäß Vorbemerkungen.

**Heizwendelstutzenschelle, da 180/110 mm SDR 11**
E-Stutzenschelle, Gas/TW, PE 100-RC
schwarz, formgespritzt,
für die sandbettfreie Verlegung,
MOP Wasser 16 bar/Gas 10 bar
da 180/110 mm SDR 11 ISO S-5,
sonst gemäß Vorbemerkungen.

**Heizwendelstutzenschelle, da 200/20 mm SDR 11**
E-Stutzenschelle, Gas/TW, PE 100-RC
schwarz, formgespritzt,
für die sandbettfreie Verlegung,
MOP Wasser 16 bar/Gas 10 bar
da 200/20 mm SDR 11 ISO S-5,
sonst gemäß Vorbemerkungen.

**Heizwendelstutzenschelle, da 200/32 mm SDR 11**
E-Stutzenschelle, Gas/TW, PE 100-RC
schwarz, formgespritzt,
für die sandbettfreie Verlegung,
MOP Wasser 16 bar/Gas 10 bar
da 200/32 mm SDR 11 ISO S-5,
sonst gemäß Vorbemerkungen.

**Heizwendelstutzenschelle, da 200/40 mm SDR 11**
E-Stutzenschelle, Gas/TW, PE 100-RC
schwarz, formgespritzt,
für die sandbettfreie Verlegung,
MOP Wasser 16 bar/Gas 10 bar
da 200/40 mm SDR 11 ISO S-5,
sonst gemäß Vorbemerkungen.

**Heizwendelstutzenschelle, da 200/63 mm SDR 11**
E-Stutzenschelle, Gas/TW, PE 100-RC
schwarz, formgespritzt,
für die sandbettfreie Verlegung,
MOP Wasser 16 bar/Gas 10 bar
da 200/63 mm SDR 11 ISO S-5,
sonst gemäß Vorbemerkungen.

**Heizwendelstutzenschelle, da 225/32 mm SDR 11**
E-Stutzenschelle, Gas/TW, PE 100-RC
schwarz, formgespritzt,
für die sandbettfreie Verlegung,
MOP Wasser 16 bar/Gas 10 bar
da 225/32 mm SDR 11 ISO S-5,
sonst gemäß Vorbemerkungen.

**Heizwendelstutzenschelle, da 225/40 mm SDR 11**
E-Stutzenschelle, Gas/TW, PE 100-RC
schwarz, formgespritzt,
für die sandbettfreie Verlegung,
MOP Wasser 16 bar/Gas 10 bar
da 225/40 mm SDR 11 ISO S-5,
sonst gemäß Vorbemerkungen.

**Heizwendelstutzenschelle, da 225/50 mm SDR 11**
E-Stutzenschelle, Gas/TW, PE 100-RC
schwarz, formgespritzt,
für die sandbettfreie Verlegung,
MOP Wasser 16 bar/Gas 10 bar
da 225/50 mm SDR 11 ISO S-5,
sonst gemäß Vorbemerkungen.

**Heizwendelstutzenschelle, da 225/63 mm SDR 11**
E-Stutzenschelle, Gas/TW, PE 100-RC
schwarz, formgespritzt,
für die sandbettfreie Verlegung,
MOP Wasser 16 bar/Gas 10 bar
da 225/63 mm SDR 11 ISO S-5,
sonst gemäß Vorbemerkungen.

**Heizwendelstutzenschelle, da 225/90 mm SDR 11**
E-Stutzenschelle, Gas/TW, PE 100-RC
schwarz, formgespritzt,
für die sandbettfreie Verlegung,
MOP Wasser 16 bar/Gas 10 bar
da 225/90 mm SDR 11 ISO S-5,
sonst gemäß Vorbemerkungen.

**Heizwendelstutzenschelle, da 225/110 mm SDR 11**
E-Stutzenschelle, Gas/TW, PE 100-RC
schwarz, formgespritzt,
für die sandbettfreie Verlegung,
MOP Wasser 16 bar/Gas 10 bar
da 225/110 mm SDR 11 ISO S-5,
sonst gemäß Vorbemerkungen.

**Heizwendelstutzenschelle, da 250/50 mm SDR 11**
E-Stutzenschelle, Gas/TW, PE 100-RC
schwarz, formgespritzt,
für die sandbettfreie Verlegung,
MOP Wasser 16 bar/Gas 10 bar
da 250/50 mm SDR 11 ISO S-5,
sonst gemäß Vorbemerkungen.

**Heizwendelstutzenschelle, da 250/63 mm SDR 11**
E-Stutzenschelle, Gas/TW, PE 100-RC
schwarz, formgespritzt,
für die sandbettfreie Verlegung,
MOP Wasser 16 bar/Gas 10 bar
da 250/63 mm SDR 11 ISO S-5,
sonst gemäß Vorbemerkungen.

**Heizwendelstutzenschelle, da 250/75 mm SDR 11**
E-Stutzenschelle, Gas/TW, PE 100-RC
schwarz, formgespritzt,
für die sandbettfreie Verlegung,
MOP Wasser 16 bar/Gas 10 bar
da 250/75 mm SDR 11 ISO S-5,
sonst gemäß Vorbemerkungen.

**Heizwendelstutzenschelle, da 250/90 mm SDR 11**
E-Stutzenschelle, Gas/TW, PE 100-RC
schwarz, formgespritzt,
für die sandbettfreie Verlegung,
MOP Wasser 16 bar/Gas 10 bar
da 250/90 mm SDR 11 ISO S-5,
sonst gemäß Vorbemerkungen.

**Heizwendelstutzenschelle, da 250/110 mm SDR 11**
E-Stutzenschelle, Gas/TW, PE 100-RC
schwarz, formgespritzt,
für die sandbettfreie Verlegung,
MOP Wasser 16 bar/Gas 10 bar
da 250/110 mm SDR 11 ISO S-5,
sonst gemäß Vorbemerkungen.

**Heizwendelstutzenschelle, da 280/50 mm SDR 11**
E-Stutzenschelle, Gas/TW, PE 100-RC
schwarz, formgespritzt,
für die sandbettfreie Verlegung,
MOP Wasser 16 bar/Gas 10 bar
da 280/50 mm SDR 11 ISO S-5,
sonst gemäß Vorbemerkungen.

**Heizwendelstutzenschelle, da 280/63 mm SDR 11**
E-Stutzenschelle, Gas/TW, PE 100-RC
schwarz, formgespritzt,
für die sandbettfreie Verlegung,
MOP Wasser 16 bar/Gas 10 bar
da 280/63 mm SDR 11 ISO S-5,
sonst gemäß Vorbemerkungen.

**Heizwendelstutzenschelle, da 280/90 mm SDR 11**
E-Stutzenschelle, Gas/TW, PE 100-RC
schwarz, formgespritzt,
für die sandbettfreie Verlegung,
MOP Wasser 16 bar/Gas 10 bar
da 280/90 mm SDR 11 ISO S-5,
sonst gemäß Vorbemerkungen.

**Heizwendelstutzenschelle, da 280/110 mm SDR 11**
E-Stutzenschelle, Gas/TW, PE 100-RC
schwarz, formgespritzt,
für die sandbettfreie Verlegung,
MOP Wasser 16 bar/Gas 10 bar
da 280/110 mm SDR 11 ISO S-5,
sonst gemäß Vorbemerkungen.

**Heizwendelstutzenschelle, da 315/63 mm SDR 11**
E-Stutzenschelle, Gas/TW, PE 100-RC
schwarz, formgespritzt,
für die sandbettfreie Verlegung,
MOP Wasser 16 bar/Gas 10 bar
da 315/63 mm SDR 11 ISO S-5,
sonst gemäß Vorbemerkungen.

**Heizwendelstutzenschelle, da 315/90 mm SDR 11**
E-Stutzenschelle, Gas/TW, PE 100-RC
schwarz, formgespritzt,
für die sandbettfreie Verlegung,
MOP Wasser 16 bar/Gas 10 bar
da 315/90 mm SDR 11 ISO S-5,
sonst gemäß Vorbemerkungen.

**Heizwendelstutzenschelle, da 315/110 mm SDR 11**
E-Stutzenschelle, Gas/TW, PE 100-RC
schwarz, formgespritzt,
für die sandbettfreie Verlegung,
MOP Wasser 16 bar/Gas 10 bar
da 315/110 mm SDR 11 ISO S-5,
sonst gemäß Vorbemerkungen.

**Heizwendelstutzenschelle, da 355/63 mm SDR 11**
E-Stutzenschelle, Gas/TW, PE 100-RC
schwarz, formgespritzt,
für die sandbettfreie Verlegung,
MOP Wasser 16 bar/Gas 10 bar
da 355/63 mm SDR 11 ISO S-5,
sonst gemäß Vorbemerkungen.

**Heizwendelstutzenschelle, da 355/90 mm SDR 11**
E-Stutzenschelle, Gas/TW, PE 100-RC
schwarz, formgespritzt,
für die sandbettfreie Verlegung,
MOP Wasser 16 bar/Gas 10 bar
da 355/90 mm SDR 11 ISO S-5,
sonst gemäß Vorbemerkungen.

**Heizwendelstutzenschelle, da 355/110 mm SDR 11**
E-Stutzenschelle, Gas/TW, PE 100-RC
schwarz, formgespritzt,
für die sandbettfreie Verlegung,
MOP Wasser 16 bar/Gas 10 bar
da 355/110 mm SDR 11 ISO S-5,
sonst gemäß Vorbemerkungen.

**Heizwendelstutzenschelle, da 400/110 mm SDR 11**
E-Stutzenschelle, Gas/TW, PE 100-RC
schwarz, spanend gefertigt,
separates Toploadwerkzeug für
die Montage erforderlich,
für die sandbettfreie Verlegung,
MOP Wasser 16 bar/Gas 10 bar
da 400/110 mm SDR 11 ISO S-5,
sonst gemäß Vorbemerkungen.

**Heizwendelstutzenschelle, da 400/250 mm SDR 11**
E-Stutzenschelle, Gas/TW, PE 100-RC
schwarz, spanend gefertigt,
separates Toploadwerkzeug für
die Montage erforderlich,
für die sandbettfreie Verlegung,
MOP Wasser 16 bar/Gas 10 bar
da 400/250 mm SDR 11 ISO S-5,
sonst gemäß Vorbemerkungen.

**Heizwendelstutzenschelle, da 450/110 mm SDR 11**
E-Stutzenschelle, Gas/TW, PE 100-RC
schwarz, spanend gefertigt,
separates Toploadwerkzeug für
die Montage erforderlich,
für die sandbettfreie Verlegung,
MOP Wasser 16 bar/Gas 10 bar
da 450/110 mm SDR 11 ISO S-5,
sonst gemäß Vorbemerkungen.

**Heizwendelstutzenschelle, da 450/125 mm SDR 11**
E-Stutzenschelle, Gas/TW, PE 100-RC
schwarz, spanend gefertigt,
separates Toploadwerkzeug für
die Montage erforderlich,
für die sandbettfreie Verlegung,
MOP Wasser 16 bar/Gas 10 bar
da 450/125 mm SDR 11 ISO S-5,
sonst gemäß Vorbemerkungen.

**Heizwendelstutzenschelle, da 500/63 mm SDR 11**
E-Stutzenschelle, Gas/TW, PE 100-RC
schwarz, spanend gefertigt,
separates Toploadwerkzeug für
die Montage erforderlich,
für die sandbettfreie Verlegung,
MOP Wasser 16 bar/Gas 10 bar
da 500/63 mm SDR 11 ISO S-5,
sonst gemäß Vorbemerkungen.

**Heizwendelstutzenschelle, da 500/160 mm SDR 11**
E-Stutzenschelle, Gas/TW, PE 100-RC
schwarz, spanend gefertigt,
separates Toploadwerkzeug für
die Montage erforderlich,
für die sandbettfreie Verlegung,
MOP Wasser 16 bar/Gas 10 bar
da 500/160 mm SDR 11 ISO S-5,
sonst gemäß Vorbemerkungen.

**Heizwendelstutzenschelle, da 500/200 mm SDR 11**
E-Stutzenschelle, Gas/TW, PE 100-RC
schwarz, spanend gefertigt,
separates Toploadwerkzeug für
die Montage erforderlich,
für die sandbettfreie Verlegung,
MOP Wasser 16 bar/Gas 10 bar
da 500/200 mm SDR 11 ISO S-5,
sonst gemäß Vorbemerkungen.

**Heizwendelstutzenschelle, da 560/90 mm SDR 11**
E-Stutzenschelle, Gas/TW, PE 100-RC
schwarz, spanend gefertigt,
separates Toploadwerkzeug für
die Montage erforderlich,
für die sandbettfreie Verlegung,
MOP Wasser 16 bar/Gas 10 bar
da 560/90 mm SDR 11 ISO S-5,
sonst gemäß Vorbemerkungen.

**Heizwendelstutzenschelle, da 560/110 mm SDR 11**
E-Stutzenschelle, Gas/TW, PE 100-RC
schwarz, spanend gefertigt,
separates Toploadwerkzeug für
die Montage erforderlich,
für die sandbettfreie Verlegung,
MOP Wasser 16 bar/Gas 10 bar
da 560/110 mm SDR 11 ISO S-5,
sonst gemäß Vorbemerkungen.

**Heizwendelstutzenschelle, da 560/160 mm SDR 11**
E-Stutzenschelle, Gas/TW, PE 100-RC
schwarz, spanend gefertigt,
separates Toploadwerkzeug für
die Montage erforderlich,
für die sandbettfreie Verlegung,
MOP Wasser 16 bar/Gas 10 bar
da 560/160 mm SDR 11 ISO S-5,
sonst gemäß Vorbemerkungen.

**Heizwendelstutzenschelle, da 560/180 mm SDR 11**
E-Stutzenschelle, Gas/TW, PE 100-RC
schwarz, spanend gefertigt,
separates Toploadwerkzeug für
die Montage erforderlich,
für die sandbettfreie Verlegung,
MOP Wasser 16 bar/Gas 10 bar
da 560/180 mm SDR 11 ISO S-5,
sonst gemäß Vorbemerkungen.

**Heizwendelstutzenschelle, da 560/225 mm SDR 11**
E-Stutzenschelle, Gas/TW, PE 100-RC
schwarz, spanend gefertigt,
separates Toploadwerkzeug für
die Montage erforderlich,
für die sandbettfreie Verlegung,
MOP Wasser 16 bar/Gas 10 bar
da 560/225 mm SDR 11 ISO S-5,
sonst gemäß Vorbemerkungen.

**Heizwendelstutzenschelle, da 560/280 mm SDR 11**
E-Stutzenschelle, Gas/TW, PE 100-RC
schwarz, spanend gefertigt,
separates Toploadwerkzeug für
die Montage erforderlich,
für die sandbettfreie Verlegung,
MOP Wasser 16 bar/Gas 10 bar
da 560/280 mm SDR 11 ISO S-5,
sonst gemäß Vorbemerkungen.

**Heizwendelstutzenschelle, da 630/63 mm SDR 11**
E-Stutzenschelle, Gas/TW, PE 100-RC
schwarz, spanend gefertigt,
separates Toploadwerkzeug für
die Montage erforderlich,
für die sandbettfreie Verlegung,
MOP Wasser 16 bar/Gas 10 bar
da 630/63 mm SDR 11 ISO S-5,
sonst gemäß Vorbemerkungen.

**Heizwendelstutzenschelle, da 630/110 mm SDR 11**
E-Stutzenschelle, Gas/TW, PE 100-RC
schwarz, spanend gefertigt,
separates Toploadwerkzeug für
die Montage erforderlich,
für die sandbettfreie Verlegung,
MOP Wasser 16 bar/Gas 10 bar
da 630/110 mm SDR 11 ISO S-5,
sonst gemäß Vorbemerkungen.

**Heizwendelstutzenschelle, da 630/160 mm SDR 11**
E-Stutzenschelle, Gas/TW, PE 100-RC
schwarz, spanend gefertigt,
separates Toploadwerkzeug für
die Montage erforderlich,
für die sandbettfreie Verlegung,
MOP Wasser 16 bar/Gas 10 bar
da 630/160 mm SDR 11 ISO S-5,
sonst gemäß Vorbemerkungen.

**Heizwendelstutzenschelle, da 630/200 mm SDR 11**
E-Stutzenschelle, Gas/TW, PE 100-RC
schwarz, spanend gefertigt,
separates Toploadwerkzeug für
die Montage erforderlich,
für die sandbettfreie Verlegung,
MOP Wasser 16 bar/Gas 10 bar
da 630/200 mm SDR 11 ISO S-5,
sonst gemäß Vorbemerkungen.

**Heizwendelstutzenschelle, da 630/280 mm SDR 11**
E-Stutzenschelle, Gas/TW, PE 100-RC
schwarz, spanend gefertigt,
separates Toploadwerkzeug für
die Montage erforderlich,
für die sandbettfreie Verlegung,
MOP Wasser 16 bar/Gas 10 bar
da 630/280 mm SDR 11 ISO S-5,
sonst gemäß Vorbemerkungen.

### Stutzenformteile aus PE 100-RC

### Stutzenformteile in langer Ausführung aus PE 100-RC

*Hinweis*
Die angebotenen langen Stutzenformteile aus PE 100-RC
müssen hinsichtlich der
Abmessungen und Toleranzen sowie den Güteanforderungen
der DIN EN 12201-3 und
1555-3 entsprechen. Für die Produktion der Formteile
ist ein Qualitätssicherungssystem
nach DIN EN ISOnachzuweisen. Die Lunkerfreiheit der
spritzgegossenen Formteile
ist an jeder Charge mittels Röntgenprüfung zu
überprüfen. Die Formteile sind mit einem
Abnahmeprüfzeugnis 3.1 nach DIN EN 10204 zu belegen.
Für den Einsatz im Bereich von Feuerlöschleitungen
(SDR 11) ist eine FM-Global-Zulassung
erforderlich. Die Formteile müssen zudem den
Anforderungen der VdS-Richtlinie 2109
entsprechen. Die Formteile sind vorzugsweise mit
Zentralanguss zu fertigen.
Die Formteile sind mit einem farblich abgesetzten
Rückverfolgbarkeitscode nach ISO 12176
ab Dimensionzu versehen.

Fabrikat: AGRU, agru-FRANK oder gleichwertig

Für die Verlegung und Montage der Rohrleitungen ist
nur nach DVS 2212 oder DVGW GW
geschultes Personal zugelassen.

Die Verlegung hat mittels Heizelementstumpfschweißung
oder Heizwendelschweißung gemäß
DVS 2207-1 zu erfolgen. Sämtliche für die Schweißung
relevanten Schweißparameter sind auf
Wunsch automatisch aufzuzeichnen und nach Beendigung
der Schweißarbeiten dem
Auftraggeber zu überreichen.

**MULTI-Bogen 90°, lang, da 63 mm SDR 11**
MULTI-Bogen 90°, Gas/TW, PE 100-RC
schwarz, formgespritzt,
lange Schenkel, Radius ~ da,
für die sandbettfreie Verlegung,
MOP Wasser 16 bar/Gas 10 bar,
da 63 mm SDR 11 ISO S-5,
sonst gemäß Vorbemerkungen.

**MULTI-Bogen 90°, lang, da 75 mm SDR 11**
MULTI-Bogen 90°, Gas/TW, PE 100-RC
schwarz, formgespritzt,
lange Schenkel, Radius ~ da,
für die sandbettfreie Verlegung,
MOP Wasser 16 bar/Gas 10 bar,
da 75 mm SDR 11 ISO S-5,
sonst gemäß Vorbemerkungen.

**MULTI-Bogen 90°, lang, da 90 mm SDR 11**
MULTI-Bogen 90°, Gas/TW, PE 100-RC
schwarz, formgespritzt,
lange Schenkel, Radius ~ da,
für die sandbettfreie Verlegung,
MOP Wasser 16 bar/Gas 10 bar,
da 90 mm SDR 11 ISO S-5,
sonst gemäß Vorbemerkungen.

**MULTI-Bogen 90°, lang, da 110 mm SDR 11**
MULTI-Bogen 90°, Gas/TW, PE 100-RC
schwarz, formgespritzt,
lange Schenkel, Radius ~ da,
für die sandbettfreie Verlegung,
MOP Wasser 16 bar/Gas 10 bar,
da 110 mm SDR 11 ISO S-5,
sonst gemäß Vorbemerkungen.

**MULTI-Bogen 90°, lang, da 125 mm SDR 11**
MULTI-Bogen 90°, Gas/TW, PE 100-RC
schwarz, formgespritzt,
lange Schenkel, Radius ~ da,
für die sandbettfreie Verlegung,
MOP Wasser 16 bar/Gas 10 bar,
da 125 mm SDR 11 ISO S-5,
sonst gemäß Vorbemerkungen.

**MULTI-Bogen 90°, lang, da 140 mm SDR 11**
MULTI-Bogen 90°, Gas/TW, PE 100-RC
schwarz, formgespritzt,
lange Schenkel, Radius ~ da,
für die sandbettfreie Verlegung,
MOP Wasser 16 bar/Gas 10 bar,
da 140 mm SDR 11 ISO S-5,
sonst gemäß Vorbemerkungen.

**MULTI-Bogen 90°, lang, da 160 mm SDR 11**
MULTI-Bogen 90°, Gas/TW, PE 100-RC
schwarz, formgespritzt,
lange Schenkel, Radius ~ da,
für die sandbettfreie Verlegung,
MOP Wasser 16 bar/Gas 10 bar,
da 160 mm SDR 11 ISO S-5,
sonst gemäß Vorbemerkungen.

**MULTI-Bogen 90°, lang, da 180 mm SDR 11**
MULTI-Bogen 90°, Gas/TW, PE 100-RC
schwarz, formgespritzt,
lange Schenkel, Radius ~ da,
für die sandbettfreie Verlegung,
MOP Wasser 16 bar/Gas 10 bar,
da 180 mm SDR 11 ISO S-5,
sonst gemäß Vorbemerkungen.

**MULTI-Bogen 90°, lang, da 200 mm SDR 11**
MULTI-Bogen 90°, Gas/TW, PE 100-RC
schwarz, formgespritzt,
lange Schenkel, Radius ~ da,
für die sandbettfreie Verlegung,
MOP Wasser 16 bar/Gas 10 bar,
da 200 mm SDR 11 ISO S-5,
sonst gemäß Vorbemerkungen.

**MULTI-Bogen 90°, lang, da 225 mm SDR 11**
MULTI-Bogen 90°, Gas/TW, PE 100-RC
schwarz, formgespritzt,
lange Schenkel, Radius ~ da,
für die sandbettfreie Verlegung,
MOP Wasser 16 bar/Gas 10 bar,
da 225 mm SDR 11 ISO S-5,
sonst gemäß Vorbemerkungen.

**Bögen 11° aus Rohr geformt, lang, da 90 mm SDR 11**
Surebend 11°, Gas/TW, PE 100-RC
schwarz, aus Rohr geformt,
lange Schenkel, Radius ~ 1,5 x da,
für die sandbettfreie Verlegung,
MOP Wasser 16 bar/Gas 10 bar,
da 90 mm SDR 11 ISO S-5,
sonst gemäß Vorbemerkungen.

**Bögen 11° aus Rohr geformt, lang, da 110 mm SDR 11**
Surebend 11°, Gas/TW, PE 100-RC
schwarz, aus Rohr geformt,
lange Schenkel, Radius ~ 1,5 x da,
für die sandbettfreie Verlegung,
MOP Wasser 16 bar/Gas 10 bar,
da 110 mm SDR 11 ISO S-5,
sonst gemäß Vorbemerkungen.

**Bögen 11° aus Rohr geformt, lang, da 125 mm SDR 11**
Surebend 11°, Gas/TW, PE 100-RC
schwarz, aus Rohr geformt,
lange Schenkel, Radius ~ 1,5 x da,
für die sandbettfreie Verlegung,
MOP Wasser 16 bar/Gas 10 bar,
da 125 mm SDR 11 ISO S-5,
sonst gemäß Vorbemerkungen.

**Bögen 11° aus Rohr geformt, lang, da 140 mm SDR 11**
Surebend 11°, Gas/TW, PE 100-RC
schwarz, aus Rohr geformt,
lange Schenkel, Radius ~ 1,5 x da,
für die sandbettfreie Verlegung,
MOP Wasser 16 bar/Gas 10 bar,
da 140 mm SDR 11 ISO S-5,
sonst gemäß Vorbemerkungen.

**Bögen 11° aus Rohr geformt, lang, da 160 mm SDR 11**
Surebend 11°, Gas/TW, PE 100-RC
schwarz, aus Rohr geformt,
lange Schenkel, Radius ~ 1,5 x da,
für die sandbettfreie Verlegung,
MOP Wasser 16 bar/Gas 10 bar,
da 160 mm SDR 11 ISO S-5,
sonst gemäß Vorbemerkungen.

**Bögen 11° aus Rohr geformt, lang, da 180 mm SDR 11**
Surebend 11°, Gas/TW, PE 100-RC
schwarz, aus Rohr geformt,
lange Schenkel, Radius ~ 1,5 x da,
für die sandbettfreie Verlegung,
MOP Wasser 16 bar/Gas 10 bar,
da 180 mm SDR 11 ISO S-5,
sonst gemäß Vorbemerkungen.

**Bögen 11° aus Rohr geformt, lang, da 200 mm SDR 11**
Surebend 11°, Gas/TW, PE 100-RC
schwarz, aus Rohr geformt,
lange Schenkel, Radius ~ 1,5 x da,
für die sandbettfreie Verlegung,
MOP Wasser 16 bar/Gas 10 bar,
da 200 mm SDR 11 ISO S-5,
sonst gemäß Vorbemerkungen.

**Bögen 11° aus Rohr geformt, lang, da 225 mm SDR 11**
Surebend 11°, Gas/TW, PE 100-RC
schwarz, aus Rohr geformt,
lange Schenkel, Radius ~ 1,5 x da,
für die sandbettfreie Verlegung,
MOP Wasser 16 bar/Gas 10 bar,
da 225 mm SDR 11 ISO S-5,
sonst gemäß Vorbemerkungen.

**Bögen 11° aus Rohr geformt, lang, da 250 mm SDR 11**
Surebend 11°, Gas/TW, PE 100-RC
schwarz, aus Rohr geformt,
lange Schenkel, Radius ~ 1,5 x da,
für die sandbettfreie Verlegung,
MOP Wasser 16 bar/Gas 10 bar,
da 250 mm SDR 11 ISO S-5,
sonst gemäß Vorbemerkungen.

**Bögen 11° aus Rohr geformt, lang, da 280 mm SDR 11**
Surebend 11°, Gas/TW, PE 100-RC
schwarz, aus Rohr geformt,
lange Schenkel, Radius ~ 1,5 x da,
für die sandbettfreie Verlegung,
MOP Wasser 16 bar/Gas 10 bar,
da 280 mm SDR 11 ISO S-5,
sonst gemäß Vorbemerkungen.

**Bögen 11° aus Rohr geformt, lang, da 315 mm SDR 11**
Surebend 11°, Gas/TW, PE 100-RC
schwarz, aus Rohr geformt,
lange Schenkel, Radius ~ 1,5 x da,
für die sandbettfreie Verlegung,
MOP Wasser 16 bar/Gas 10 bar,
da 315 mm SDR 11 ISO S-5,
sonst gemäß Vorbemerkungen.

**Bögen 11° aus Rohr geformt, lang, da 355 mm SDR 11**
Surebend 11°, Gas/TW, PE 100-RC
schwarz, aus Rohr geformt,
lange Schenkel, Radius ~ 1,5 x da,
für die sandbettfreie Verlegung,
MOP Wasser 16 bar/Gas 10 bar,
da 355 mm SDR 11 ISO S-5,
sonst gemäß Vorbemerkungen.

**Bögen 11° aus Rohr geformt, lang, da 400 mm SDR 11**
Surebend 11°, Gas/TW, PE 100-RC
schwarz, aus Rohr geformt,
lange Schenkel, Radius ~ 1,5 x da,
für die sandbettfreie Verlegung,
MOP Wasser 16 bar/Gas 10 bar,
da 400 mm SDR 11 ISO S-5,
sonst gemäß Vorbemerkungen.

**Bögen 11° aus Rohr geformt, lang, da 450 mm SDR 11**
Surebend 11°, Gas/TW, PE 100-RC
schwarz, aus Rohr geformt,
lange Schenkel, Radius ~ 1,5 x da,
für die sandbettfreie Verlegung,
MOP Wasser 16 bar/Gas 10 bar,
da 450 mm SDR 11 ISO S-5,
sonst gemäß Vorbemerkungen.

**Bögen 11° aus Rohr geformt, lang, da 500 mm SDR 11**
Surebend 11°, Gas/TW, PE 100-RC
schwarz, aus Rohr geformt,
lange Schenkel, Radius ~ 1,5 x da,
für die sandbettfreie Verlegung,
MOP Wasser 16 bar/Gas 10 bar,
da 500 mm SDR 11 ISO S-5,
sonst gemäß Vorbemerkungen.

**Bögen 11° aus Rohr geformt, lang, da 560 mm SDR 11**
Surebend 11°, Gas/TW, PE 100-RC
schwarz, aus Rohr geformt,
lange Schenkel, Radius ~ 1,5 x da,
für die sandbettfreie Verlegung,
MOP Wasser 16 bar/Gas 10 bar,
da 560 mm SDR 11 ISO S-5,
sonst gemäß Vorbemerkungen.

**Bögen 11° aus Rohr geformt, lang, da 630 mm SDR 11**
Surebend 11°, Gas/TW, PE 100-RC
schwarz, aus Rohr geformt,
lange Schenkel, Radius ~ 1,5 x da,
für die sandbettfreie Verlegung,
MOP Wasser 16 bar/Gas 10 bar,
da 630 mm SDR 11 ISO S-5,
sonst gemäß Vorbemerkungen.

**Bögen 22° aus Rohr geformt, lang, da 90 mm SDR 11**
Surebend 22°, Gas/TW, PE 100-RC
schwarz, aus Rohr geformt,
lange Schenkel, Radius ~ 1,5 x da,
für die sandbettfreie Verlegung,
MOP Wasser 16 bar/Gas 10 bar,
da 90 mm SDR 11 ISO S-5,
sonst gemäß Vorbemerkungen.

**Bögen 22° aus Rohr geformt, lang, da 110 mm SDR 11**
Surebend 22°, Gas/TW, PE 100-RC
schwarz, aus Rohr geformt,
lange Schenkel, Radius ~ 1,5 x da,
für die sandbettfreie Verlegung,
MOP Wasser 16 bar/Gas 10 bar,
da 110 mm SDR 11 ISO S-5,
sonst gemäß Vorbemerkungen.

**Bögen 22° aus Rohr geformt, lang, da 125 mm SDR 11**
Surebend 22°, Gas/TW, PE 100-RC
schwarz, aus Rohr geformt,
lange Schenkel, Radius ~ 1,5 x da,
für die sandbettfreie Verlegung,
MOP Wasser 16 bar/Gas 10 bar,
da 125 mm SDR 11 ISO S-5,
sonst gemäß Vorbemerkungen.

**Bögen 22° aus Rohr geformt, lang, da 140 mm SDR 11**
Surebend 22°, Gas/TW, PE 100-RC
schwarz, aus Rohr geformt,
lange Schenkel, Radius ~ 1,5 x da,
für die sandbettfreie Verlegung,
MOP Wasser 16 bar/Gas 10 bar,
da 140 mm SDR 11 ISO S-5,
sonst gemäß Vorbemerkungen.

**Bögen 22° aus Rohr geformt, lang, da 160 mm SDR 11**
Surebend 22°, Gas/TW, PE 100-RC
schwarz, aus Rohr geformt,
lange Schenkel, Radius ~ 1,5 x da,
für die sandbettfreie Verlegung,
MOP Wasser 16 bar/Gas 10 bar,
da 160 mm SDR 11 ISO S-5,
sonst gemäß Vorbemerkungen.

**Bögen 22° aus Rohr geformt, lang, da 180 mm SDR 11**
Surebend 22°, Gas/TW, PE 100-RC
schwarz, aus Rohr geformt,
lange Schenkel, Radius ~ 1,5 x da,
für die sandbettfreie Verlegung,
MOP Wasser 16 bar/Gas 10 bar,
da 180 mm SDR 11 ISO S-5,
sonst gemäß Vorbemerkungen.

**Bögen 22° aus Rohr geformt, lang, da 200 mm SDR 11**
Surebend 22°, Gas/TW, PE 100-RC
schwarz, aus Rohr geformt,
lange Schenkel, Radius ~ 1,5 x da,
für die sandbettfreie Verlegung,
MOP Wasser 16 bar/Gas 10 bar,
da 200 mm SDR 11 ISO S-5,
sonst gemäß Vorbemerkungen.

**Bögen 22° aus Rohr geformt, lang, da 225 mm SDR 11**
Surebend 22°, Gas/TW, PE 100-RC
schwarz, aus Rohr geformt,
lange Schenkel, Radius ~ 1,5 x da,
für die sandbettfreie Verlegung,
MOP Wasser 16 bar/Gas 10 bar,
da 225 mm SDR 11 ISO S-5,
sonst gemäß Vorbemerkungen.

**Bögen 22° aus Rohr geformt, lang, da 250 mm SDR 11**
Surebend 22°, Gas/TW, PE 100-RC
schwarz, aus Rohr geformt,
lange Schenkel, Radius ~ 1,5 x da,
für die sandbettfreie Verlegung,
MOP Wasser 16 bar/Gas 10 bar,
da 250 mm SDR 11 ISO S-5,
sonst gemäß Vorbemerkungen.

**Bögen 22° aus Rohr geformt, lang, da 280 mm SDR 11**
Surebend 22°, Gas/TW, PE 100-RC
schwarz, aus Rohr geformt,
lange Schenkel, Radius ~ 1,5 x da,
für die sandbettfreie Verlegung,
MOP Wasser 16 bar/Gas 10 bar,
da 280 mm SDR 11 ISO S-5,
sonst gemäß Vorbemerkungen.

**Bögen 22° aus Rohr geformt, lang, da 315 mm SDR 11**
Surebend 22°, Gas/TW, PE 100-RC
schwarz, aus Rohr geformt,
lange Schenkel, Radius ~ 1,5 x da,
für die sandbettfreie Verlegung,
MOP Wasser 16 bar/Gas 10 bar,
da 315 mm SDR 11 ISO S-5,
sonst gemäß Vorbemerkungen.

**Bögen 22° aus Rohr geformt, lang, da 355 mm SDR 11**
Surebend 22°, Gas/TW, PE 100-RC
schwarz, aus Rohr geformt,
lange Schenkel, Radius ~ 1,5 x da,
für die sandbettfreie Verlegung,
MOP Wasser 16 bar/Gas 10 bar,
da 355 mm SDR 11 ISO S-5,
sonst gemäß Vorbemerkungen.

**Bögen 22° aus Rohr geformt, lang, da 400 mm SDR 11**
Surebend 22°, Gas/TW, PE 100-RC
schwarz, aus Rohr geformt,
lange Schenkel, Radius ~ 1,5 x da,
für die sandbettfreie Verlegung,
MOP Wasser 16 bar/Gas 10 bar,
da 400 mm SDR 11 ISO S-5,
sonst gemäß Vorbemerkungen.

**Bögen 22° aus Rohr geformt, lang, da 450 mm SDR 11**
Surebend 22°, Gas/TW, PE 100-RC
schwarz, aus Rohr geformt,
lange Schenkel, Radius ~ 1,5 x da,
für die sandbettfreie Verlegung,
MOP Wasser 16 bar/Gas 10 bar,
da 450 mm SDR 11 ISO S-5,
sonst gemäß Vorbemerkungen.

**Bögen 22° aus Rohr geformt, lang, da 500 mm SDR 11**
Surebend 22°, Gas/TW, PE 100-RC
schwarz, aus Rohr geformt,
lange Schenkel, Radius ~ 1,5 x da,
für die sandbettfreie Verlegung,
MOP Wasser 16 bar/Gas 10 bar,
da 500 mm SDR 11 ISO S-5,
sonst gemäß Vorbemerkungen.

**Bögen 22° aus Rohr geformt, lang, da 560 mm SDR 11**
Surebend 22°, Gas/TW, PE 100-RC
schwarz, aus Rohr geformt,
lange Schenkel, Radius ~ 1,5 x da,
für die sandbettfreie Verlegung,
MOP Wasser 16 bar/Gas 10 bar,
da 560 mm SDR 11 ISO S-5,
sonst gemäß Vorbemerkungen.

**Bögen 22° aus Rohr geformt, lang, da 630 mm SDR 11**
Surebend 22°, Gas/TW, PE 100-RC
schwarz, aus Rohr geformt,
lange Schenkel, Radius ~ 1,5 x da,
für die sandbettfreie Verlegung,
MOP Wasser 16 bar/Gas 10 bar,
da 630 mm SDR 11 ISO S-5,
sonst gemäß Vorbemerkungen.

**Bögen 30° aus Rohr geformt, lang, da 90 mm SDR 11**
Surebend 30°, Gas/TW, PE 100-RC
schwarz, aus Rohr geformt,
lange Schenkel, Radius ~ 1,5 x da,
für die sandbettfreie Verlegung,
MOP Wasser 16 bar/Gas 10 bar,
da 90 mm SDR 11 ISO S-5,
sonst gemäß Vorbemerkungen.

**Bögen 30° aus Rohr geformt, lang, da 110 mm SDR 11**
Surebend 30°, Gas/TW, PE 100-RC
schwarz, aus Rohr geformt,
lange Schenkel, Radius ~ 1,5 x da,
für die sandbettfreie Verlegung,
MOP Wasser 16 bar/Gas 10 bar,
da 110 mm SDR 11 ISO S-5,
sonst gemäß Vorbemerkungen.

**Bögen 30° aus Rohr geformt, lang, da 125 mm SDR 11**
Surebend 30°, Gas/TW, PE 100-RC
schwarz, aus Rohr geformt,
lange Schenkel, Radius ~ 1,5 x da,
für die sandbettfreie Verlegung,
MOP Wasser 16 bar/Gas 10 bar,
da 125 mm SDR 11 ISO S-5,
sonst gemäß Vorbemerkungen.

**Bögen 30° aus Rohr geformt, lang, da 140 mm SDR 11**
Surebend 30°, Gas/TW, PE 100-RC
schwarz, aus Rohr geformt,
lange Schenkel, Radius ~ 1,5 x da,
für die sandbettfreie Verlegung,
MOP Wasser 16 bar/Gas 10 bar,
da 140 mm SDR 11 ISO S-5,
sonst gemäß Vorbemerkungen.

**Bögen 30° aus Rohr geformt, lang, da 160 mm SDR 11**
Surebend 30°, Gas/TW, PE 100-RC
schwarz, aus Rohr geformt,
lange Schenkel, Radius ~ 1,5 x da,
für die sandbettfreie Verlegung,
MOP Wasser 16 bar/Gas 10 bar,
da 160 mm SDR 11 ISO S-5,
sonst gemäß Vorbemerkungen.

**Bögen 30° aus Rohr geformt, lang, da 180 mm SDR 11**
Surebend 30°, Gas/TW, PE 100-RC
schwarz, aus Rohr geformt,
lange Schenkel, Radius ~ 1,5 x da,
für die sandbettfreie Verlegung,
MOP Wasser 16 bar/Gas 10 bar,
da 180 mm SDR 11 ISO S-5,
sonst gemäß Vorbemerkungen.

**Bögen 30° aus Rohr geformt, lang, da 200 mm SDR 11**
Surebend 30°, Gas/TW, PE 100-RC
schwarz, aus Rohr geformt,
lange Schenkel, Radius ~ 1,5 x da,
für die sandbettfreie Verlegung,
MOP Wasser 16 bar/Gas 10 bar,
da 200 mm SDR 11 ISO S-5,
sonst gemäß Vorbemerkungen.

**Bögen 30° aus Rohr geformt, lang, da 225 mm SDR 11**
Surebend 30°, Gas/TW, PE 100-RC
schwarz, aus Rohr geformt,
lange Schenkel, Radius ~ 1,5 x da,
für die sandbettfreie Verlegung,
MOP Wasser 16 bar/Gas 10 bar,
da 225 mm SDR 11 ISO S-5,
sonst gemäß Vorbemerkungen.

**Bögen 30° aus Rohr geformt, lang, da 250 mm SDR 11**
Surebend 30°, Gas/TW, PE 100-RC
schwarz, aus Rohr geformt,
lange Schenkel, Radius ~ 1,5 x da,
für die sandbettfreie Verlegung,
MOP Wasser 16 bar/Gas 10 bar,
da 250 mm SDR 11 ISO S-5,
sonst gemäß Vorbemerkungen.

**Bögen 30° aus Rohr geformt, lang, da 280 mm SDR 11**
Surebend 30°, Gas/TW, PE 100-RC
schwarz, aus Rohr geformt,
lange Schenkel, Radius ~ 1,5 x da,
für die sandbettfreie Verlegung,
MOP Wasser 16 bar/Gas 10 bar,
da 280 mm SDR 11 ISO S-5,
sonst gemäß Vorbemerkungen.

**Bögen 30° aus Rohr geformt, lang, da 315 mm SDR 11**
Surebend 30°, Gas/TW, PE 100-RC
schwarz, aus Rohr geformt,
lange Schenkel, Radius ~ 1,5 x da,
für die sandbettfreie Verlegung,
MOP Wasser 16 bar/Gas 10 bar,
da 315 mm SDR 11 ISO S-5,
sonst gemäß Vorbemerkungen.

**Bögen 30° aus Rohr geformt, lang, da 355 mm SDR 11**
Surebend 30°, Gas/TW, PE 100-RC
schwarz, aus Rohr geformt,
lange Schenkel, Radius ~ 1,5 x da,
für die sandbettfreie Verlegung,
MOP Wasser 16 bar/Gas 10 bar,
da 355 mm SDR 11 ISO S-5,
sonst gemäß Vorbemerkungen.

**Bögen 30° aus Rohr geformt, lang, da 400 mm SDR 11**
Surebend 30°, Gas/TW, PE 100-RC
schwarz, aus Rohr geformt,
lange Schenkel, Radius ~ 1,5 x da,
für die sandbettfreie Verlegung,
MOP Wasser 16 bar/Gas 10 bar,
da 400 mm SDR 11 ISO S-5,
sonst gemäß Vorbemerkungen.

**Bögen 30° aus Rohr geformt, lang, da 450 mm SDR 11**
Surebend 30°, Gas/TW, PE 100-RC
schwarz, aus Rohr geformt,
lange Schenkel, Radius ~ 1,5 x da,
für die sandbettfreie Verlegung,
MOP Wasser 16 bar/Gas 10 bar,
da 450 mm SDR 11 ISO S-5,
sonst gemäß Vorbemerkungen.

**Bögen 30° aus Rohr geformt, lang, da 500 mm SDR 11**
Surebend 30°, Gas/TW, PE 100-RC
schwarz, aus Rohr geformt,
lange Schenkel, Radius ~ 1,5 x da,
für die sandbettfreie Verlegung,
MOP Wasser 16 bar/Gas 10 bar,
da 500 mm SDR 11 ISO S-5,
sonst gemäß Vorbemerkungen.

**Bögen 30° aus Rohr geformt, lang, da 560 mm SDR 11**
Surebend 30°, Gas/TW, PE 100-RC
schwarz, aus Rohr geformt,
lange Schenkel, Radius ~ 1,5 x da,
für die sandbettfreie Verlegung,
MOP Wasser 16 bar/Gas 10 bar,
da 560 mm SDR 11 ISO S-5,
sonst gemäß Vorbemerkungen.

**Bögen 30° aus Rohr geformt, lang, da 630 mm SDR 11**
Surebend 30°, Gas/TW, PE 100-RC
schwarz, aus Rohr geformt,
lange Schenkel, Radius ~ 1,5 x da,
für die sandbettfreie Verlegung,
MOP Wasser 16 bar/Gas 10 bar,
da 630 mm SDR 11 ISO S-5,
sonst gemäß Vorbemerkungen.

**Bögen 45° aus Rohr geformt, lang, da 90 mm SDR 11**
Surebend 45°, Gas/TW, PE 100-RC
schwarz, aus Rohr geformt,
lange Schenkel, Radius ~ 1,5 x da,
für die sandbettfreie Verlegung,
MOP Wasser 16 bar/Gas 10 bar,
da 90 mm SDR 11 ISO S-5,
sonst gemäß Vorbemerkungen.

**Bögen 45° aus Rohr geformt, lang, da 110 mm SDR 11**
Surebend 45°, Gas/TW, PE 100-RC
schwarz, aus Rohr geformt,
lange Schenkel, Radius ~ 1,5 x da,
für die sandbettfreie Verlegung,
MOP Wasser 16 bar/Gas 10 bar,
da 110 mm SDR 11 ISO S-5,
sonst gemäß Vorbemerkungen.

**Bögen 45° aus Rohr geformt, lang, da 125 mm SDR 11**
Surebend 45°, Gas/TW, PE 100-RC
schwarz, aus Rohr geformt,
lange Schenkel, Radius ~ 1,5 x da,
für die sandbettfreie Verlegung,
MOP Wasser 16 bar/Gas 10 bar,
da 125 mm SDR 11 ISO S-5,
sonst gemäß Vorbemerkungen.

**Bögen 45° aus Rohr geformt, lang, da 140 mm SDR 11**
Surebend 45°, Gas/TW, PE 100-RC
schwarz, aus Rohr geformt,
lange Schenkel, Radius ~ 1,5 x da,
für die sandbettfreie Verlegung,
MOP Wasser 16 bar/Gas 10 bar,
da 140 mm SDR 11 ISO S-5,
sonst gemäß Vorbemerkungen.

**Bögen 45° aus Rohr geformt, lang, da 160 mm SDR 11**
Surebend 45°, Gas/TW, PE 100-RC
schwarz, aus Rohr geformt,
lange Schenkel, Radius ~ 1,5 x da,
für die sandbettfreie Verlegung,
MOP Wasser 16 bar/Gas 10 bar,
da 160 mm SDR 11 ISO S-5,
sonst gemäß Vorbemerkungen.

**Bögen 45° aus Rohr geformt, lang, da 180 mm SDR 11**
Surebend 45°, Gas/TW, PE 100-RC
schwarz, aus Rohr geformt,
lange Schenkel, Radius ~ 1,5 x da,
für die sandbettfreie Verlegung,
MOP Wasser 16 bar/Gas 10 bar,
da 180 mm SDR 11 ISO S-5,
sonst gemäß Vorbemerkungen.

**Bögen 45° aus Rohr geformt, lang, da 200 mm SDR 11**
Surebend 45°, Gas/TW, PE 100-RC
schwarz, aus Rohr geformt,
lange Schenkel, Radius ~ 1,5 x da,
für die sandbettfreie Verlegung,
MOP Wasser 16 bar/Gas 10 bar,
da 200 mm SDR 11 ISO S-5,
sonst gemäß Vorbemerkungen.

**Bögen 45° aus Rohr geformt, lang, da 225 mm SDR 11**
Surebend 45°, Gas/TW, PE 100-RC
schwarz, aus Rohr geformt,
lange Schenkel, Radius ~ 1,5 x da,
für die sandbettfreie Verlegung,
MOP Wasser 16 bar/Gas 10 bar,
da 225 mm SDR 11 ISO S-5,
sonst gemäß Vorbemerkungen.

**Bögen 45° aus Rohr geformt, lang, da 250 mm SDR 11**
Surebend 45°, Gas/TW, PE 100-RC
schwarz, aus Rohr geformt,
lange Schenkel, Radius ~ 1,5 x da,
für die sandbettfreie Verlegung,
MOP Wasser 16 bar/Gas 10 bar,
da 250 mm SDR 11 ISO S-5,
sonst gemäß Vorbemerkungen.

**Bögen 45° aus Rohr geformt, lang, da 280 mm SDR 11**
Surebend 45°, Gas/TW, PE 100-RC
schwarz, aus Rohr geformt,
lange Schenkel, Radius ~ 1,5 x da,
für die sandbettfreie Verlegung,
MOP Wasser 16 bar/Gas 10 bar,
da 280 mm SDR 11 ISO S-5,
sonst gemäß Vorbemerkungen.

**Bögen 45° aus Rohr geformt, lang, da 315 mm SDR 11**
Surebend 45°, Gas/TW, PE 100-RC
schwarz, aus Rohr geformt,
lange Schenkel, Radius ~ 1,5 x da,
für die sandbettfreie Verlegung,
MOP Wasser 16 bar/Gas 10 bar,
da 315 mm SDR 11 ISO S-5,
sonst gemäß Vorbemerkungen.

**Bögen 45° aus Rohr geformt, lang, da 355 mm SDR 11**
Surebend 45°, Gas/TW, PE 100-RC
schwarz, aus Rohr geformt,
lange Schenkel, Radius ~ 1,5 x da,
für die sandbettfreie Verlegung,
MOP Wasser 16 bar/Gas 10 bar,
da 355 mm SDR 11 ISO S-5,
sonst gemäß Vorbemerkungen.

**Bögen 45° aus Rohr geformt, lang, da 400 mm SDR 11**
Surebend 45°, Gas/TW, PE 100-RC
schwarz, aus Rohr geformt,
lange Schenkel, Radius ~ 1,5 x da,
für die sandbettfreie Verlegung,
MOP Wasser 16 bar/Gas 10 bar,
da 400 mm SDR 11 ISO S-5,
sonst gemäß Vorbemerkungen.

**Bögen 45° aus Rohr geformt, lang, da 450 mm SDR 11**
Surebend 45°, Gas/TW, PE 100-RC
schwarz, aus Rohr geformt,
lange Schenkel, Radius ~ 1,5 x da,
für die sandbettfreie Verlegung,
MOP Wasser 16 bar/Gas 10 bar,
da 450 mm SDR 11 ISO S-5,
sonst gemäß Vorbemerkungen.

**Bögen 45° aus Rohr geformt, lang, da 500 mm SDR 11**
Surebend 45°, Gas/TW, PE 100-RC
schwarz, aus Rohr geformt,
lange Schenkel, Radius ~ 1,5 x da,
für die sandbettfreie Verlegung,
MOP Wasser 16 bar/Gas 10 bar,
da 500 mm SDR 11 ISO S-5,
sonst gemäß Vorbemerkungen.

**Bögen 45° aus Rohr geformt, lang, da 560 mm SDR 11**
Surebend 45°, Gas/TW, PE 100-RC
schwarz, aus Rohr geformt,
lange Schenkel, Radius ~ 1,5 x da,
für die sandbettfreie Verlegung,
MOP Wasser 16 bar/Gas 10 bar,
da 560 mm SDR 11 ISO S-5,
sonst gemäß Vorbemerkungen.

**Bögen 45° aus Rohr geformt, lang, da 630 mm SDR 11**
Surebend 45°, Gas/TW, PE 100-RC
schwarz, aus Rohr geformt,
lange Schenkel, Radius ~ 1,5 x da,
für die sandbettfreie Verlegung,
MOP Wasser 16 bar/Gas 10 bar,
da 630 mm SDR 11 ISO S-5,
sonst gemäß Vorbemerkungen.

**Bögen 60° aus Rohr geformt, lang, da 90 mm SDR 11**
Surebend 60°, Gas/TW, PE 100-RC
schwarz, aus Rohr geformt,
lange Schenkel, Radius ~ 1,5 x da,
für die sandbettfreie Verlegung,
MOP Wasser 16 bar/Gas 10 bar,
da 90 mm SDR 11 ISO S-5,
sonst gemäß Vorbemerkungen.

**Bögen 60° aus Rohr geformt, lang, da 110 mm SDR 11**
Surebend 60°, Gas/TW, PE 100-RC
schwarz, aus Rohr geformt,
lange Schenkel, Radius ~ 1,5 x da,
für die sandbettfreie Verlegung,
MOP Wasser 16 bar/Gas 10 bar,
da 110 mm SDR 11 ISO S-5,
sonst gemäß Vorbemerkungen.

**Bögen 60° aus Rohr geformt, lang, da 125 mm SDR 11**
Surebend 60°, Gas/TW, PE 100-RC
schwarz, aus Rohr geformt,
lange Schenkel, Radius ~ 1,5 x da,
für die sandbettfreie Verlegung,
MOP Wasser 16 bar/Gas 10 bar,
da 125 mm SDR 11 ISO S-5,
sonst gemäß Vorbemerkungen.

**Bögen 60° aus Rohr geformt, lang, da 140 mm SDR 11**
Surebend 60°, Gas/TW, PE 100-RC
schwarz, aus Rohr geformt,
lange Schenkel, Radius ~ 1,5 x da,
für die sandbettfreie Verlegung,
MOP Wasser 16 bar/Gas 10 bar,
da 140 mm SDR 11 ISO S-5,
sonst gemäß Vorbemerkungen.

**Bögen 60° aus Rohr geformt, lang, da 160 mm SDR 11**
Surebend 60°, Gas/TW, PE 100-RC
schwarz, aus Rohr geformt,
lange Schenkel, Radius ~ 1,5 x da,
für die sandbettfreie Verlegung,
MOP Wasser 16 bar/Gas 10 bar,
da 160 mm SDR 11 ISO S-5,
sonst gemäß Vorbemerkungen.

**Bögen 60° aus Rohr geformt, lang, da 180 mm SDR 11**
Surebend 60°, Gas/TW, PE 100-RC
schwarz, aus Rohr geformt,
lange Schenkel, Radius ~ 1,5 x da,
für die sandbettfreie Verlegung,
MOP Wasser 16 bar/Gas 10 bar,
da 180 mm SDR 11 ISO S-5,
sonst gemäß Vorbemerkungen.

**Bögen 60° aus Rohr geformt, lang, da 200 mm SDR 11**
Surebend 60°, Gas/TW, PE 100-RC
schwarz, aus Rohr geformt,
lange Schenkel, Radius ~ 1,5 x da,
für die sandbettfreie Verlegung,
MOP Wasser 16 bar/Gas 10 bar,
da 200 mm SDR 11 ISO S-5,
sonst gemäß Vorbemerkungen.

**Bögen 60° aus Rohr geformt, lang, da 225 mm SDR 11**
Surebend 60°, Gas/TW, PE 100-RC
schwarz, aus Rohr geformt,
lange Schenkel, Radius ~ 1,5 x da,
für die sandbettfreie Verlegung,
MOP Wasser 16 bar/Gas 10 bar,
da 225 mm SDR 11 ISO S-5,
sonst gemäß Vorbemerkungen.

**Bögen 60° aus Rohr geformt, lang, da 250 mm SDR 11**
Surebend 60°, Gas/TW, PE 100-RC
schwarz, aus Rohr geformt,
lange Schenkel, Radius ~ 1,5 x da,
für die sandbettfreie Verlegung,
MOP Wasser 16 bar/Gas 10 bar,
da 250 mm SDR 11 ISO S-5,
sonst gemäß Vorbemerkungen.

**Bögen 60° aus Rohr geformt, lang, da 280 mm SDR 11**
Surebend 60°, Gas/TW, PE 100-RC
schwarz, aus Rohr geformt,
lange Schenkel, Radius ~ 1,5 x da,
für die sandbettfreie Verlegung,
MOP Wasser 16 bar/Gas 10 bar,
da 280 mm SDR 11 ISO S-5,
sonst gemäß Vorbemerkungen.

**Bögen 60° aus Rohr geformt, lang, da 315 mm SDR 11**
Surebend 60°, Gas/TW, PE 100-RC
schwarz, aus Rohr geformt,
lange Schenkel, Radius ~ 1,5 x da,
für die sandbettfreie Verlegung,
MOP Wasser 16 bar/Gas 10 bar,
da 315 mm SDR 11 ISO S-5,
sonst gemäß Vorbemerkungen.

**Bögen 60° aus Rohr geformt, lang, da 355 mm SDR 11**
Surebend 60°, Gas/TW, PE 100-RC
schwarz, aus Rohr geformt,
lange Schenkel, Radius ~ 1,5 x da,
für die sandbettfreie Verlegung,
MOP Wasser 16 bar/Gas 10 bar,
da 355 mm SDR 11 ISO S-5,
sonst gemäß Vorbemerkungen.

**Bögen 60° aus Rohr geformt, lang, da 400 mm SDR 11**
Surebend 60°, Gas/TW, PE 100-RC
schwarz, aus Rohr geformt,
lange Schenkel, Radius ~ 1,5 x da,
für die sandbettfreie Verlegung,
MOP Wasser 16 bar/Gas 10 bar,
da 400 mm SDR 11 ISO S-5,
sonst gemäß Vorbemerkungen.

**Bögen 60° aus Rohr geformt, lang, da 450 mm SDR 11**
Surebend 60°, Gas/TW, PE 100-RC
schwarz, aus Rohr geformt,
lange Schenkel, Radius ~ 1,5 x da,
für die sandbettfreie Verlegung,
MOP Wasser 16 bar/Gas 10 bar,
da 450 mm SDR 11 ISO S-5,
sonst gemäß Vorbemerkungen.

**Bögen 60° aus Rohr geformt, lang, da 500 mm SDR 11**
Surebend 60°, Gas/TW, PE 100-RC
schwarz, aus Rohr geformt,
lange Schenkel, Radius ~ 1,5 x da,
für die sandbettfreie Verlegung,
MOP Wasser 16 bar/Gas 10 bar,
da 500 mm SDR 11 ISO S-5,
sonst gemäß Vorbemerkungen.

**Bögen 60° aus Rohr geformt, lang, da 560 mm SDR 11**
Surebend 60°, Gas/TW, PE 100-RC
schwarz, aus Rohr geformt,
lange Schenkel, Radius ~ 1,5 x da,
für die sandbettfreie Verlegung,
MOP Wasser 16 bar/Gas 10 bar,
da 560 mm SDR 11 ISO S-5,
sonst gemäß Vorbemerkungen.

**Bögen 60° aus Rohr geformt, lang, da 630 mm SDR 11**
Surebend 60°, Gas/TW, PE 100-RC
schwarz, aus Rohr geformt,
lange Schenkel, Radius ~ 1,5 x da,
für die sandbettfreie Verlegung,
MOP Wasser 16 bar/Gas 10 bar,
da 630 mm SDR 11 ISO S-5,
sonst gemäß Vorbemerkungen.

**Bögen 90° aus Rohr geformt, lang, da 90 mm SDR 11**
Surebend 90°, Gas/TW, PE 100-RC
schwarz, aus Rohr geformt,
lange Schenkel, Radius ~ 1,5 x da,
für die sandbettfreie Verlegung,
MOP Wasser 16 bar/Gas 10 bar,
da 90 mm SDR 11 ISO S-5,
sonst gemäß Vorbemerkungen.

**Bögen 90° aus Rohr geformt, lang, da 110 mm SDR 11**
Surebend 90°, Gas/TW, PE 100-RC
schwarz, aus Rohr geformt,
lange Schenkel, Radius ~ 1,5 x da,
für die sandbettfreie Verlegung,
MOP Wasser 16 bar/Gas 10 bar,
da 110 mm SDR 11 ISO S-5,
sonst gemäß Vorbemerkungen.

**Bögen 90° aus Rohr geformt, lang, da 125 mm SDR 11**
Surebend 90°, Gas/TW, PE 100-RC
schwarz, aus Rohr geformt,
lange Schenkel, Radius ~ 1,5 x da,
für die sandbettfreie Verlegung,
MOP Wasser 16 bar/Gas 10 bar,
da 125 mm SDR 11 ISO S-5,
sonst gemäß Vorbemerkungen.

**Bögen 90° aus Rohr geformt, lang, da 140 mm SDR 11**
Surebend 90°, Gas/TW, PE 100-RC
schwarz, aus Rohr geformt,
lange Schenkel, Radius ~ 1,5 x da,
für die sandbettfreie Verlegung,
MOP Wasser 16 bar/Gas 10 bar,
da 140 mm SDR 11 ISO S-5,
sonst gemäß Vorbemerkungen.

**Bögen 90° aus Rohr geformt, lang, da 160 mm SDR 11**
Surebend 90°, Gas/TW, PE 100-RC
schwarz, aus Rohr geformt,
lange Schenkel, Radius ~ 1,5 x da,
für die sandbettfreie Verlegung,
MOP Wasser 16 bar/Gas 10 bar,
da 160 mm SDR 11 ISO S-5,
sonst gemäß Vorbemerkungen.

**Bögen 90° aus Rohr geformt, lang, da 180 mm SDR 11**
Surebend 90°, Gas/TW, PE 100-RC
schwarz, aus Rohr geformt,
lange Schenkel, Radius ~ 1,5 x da,
für die sandbettfreie Verlegung,
MOP Wasser 16 bar/Gas 10 bar,
da 180 mm SDR 11 ISO S-5,
sonst gemäß Vorbemerkungen.

**Bögen 90° aus Rohr geformt, lang, da 200 mm SDR 11**
Surebend 90°, Gas/TW, PE 100-RC
schwarz, aus Rohr geformt,
lange Schenkel, Radius ~ 1,5 x da,
für die sandbettfreie Verlegung,
MOP Wasser 16 bar/Gas 10 bar,
da 200 mm SDR 11 ISO S-5,
sonst gemäß Vorbemerkungen.

**Bögen 90° aus Rohr geformt, lang, da 225 mm SDR 11**
Surebend 90°, Gas/TW, PE 100-RC
schwarz, aus Rohr geformt,
lange Schenkel, Radius ~ 1,5 x da,
für die sandbettfreie Verlegung,
MOP Wasser 16 bar/Gas 10 bar,
da 225 mm SDR 11 ISO S-5,
sonst gemäß Vorbemerkungen.

**Bögen 90° aus Rohr geformt, lang, da 250 mm SDR 11**
Surebend 90°, Gas/TW, PE 100-RC
schwarz, aus Rohr geformt,
lange Schenkel, Radius ~ 1,5 x da,
für die sandbettfreie Verlegung,
MOP Wasser 16 bar/Gas 10 bar,
da 250 mm SDR 11 ISO S-5,
sonst gemäß Vorbemerkungen.

**Bögen 90° aus Rohr geformt, lang, da 280 mm SDR 11**
Surebend 90°, Gas/TW, PE 100-RC
schwarz, aus Rohr geformt,
lange Schenkel, Radius ~ 1,5 x da,
für die sandbettfreie Verlegung,
MOP Wasser 16 bar/Gas 10 bar,
da 280 mm SDR 11 ISO S-5,
sonst gemäß Vorbemerkungen.

**Bögen 90° aus Rohr geformt, lang, da 315 mm SDR 11**
Surebend 90°, Gas/TW, PE 100-RC
schwarz, aus Rohr geformt,
lange Schenkel, Radius ~ 1,5 x da,
für die sandbettfreie Verlegung,
MOP Wasser 16 bar/Gas 10 bar,
da 315 mm SDR 11 ISO S-5,
sonst gemäß Vorbemerkungen.

**Bögen 90° aus Rohr geformt, lang, da 355 mm SDR 11**
Surebend 90°, Gas/TW, PE 100-RC
schwarz, aus Rohr geformt,
lange Schenkel, Radius ~ 1,5 x da,
für die sandbettfreie Verlegung,
MOP Wasser 16 bar/Gas 10 bar,
da 355 mm SDR 11 ISO S-5,
sonst gemäß Vorbemerkungen.

**Bögen 90° aus Rohr geformt, lang, da 400 mm SDR 11**
Surebend 90°, Gas/TW, PE 100-RC
schwarz, aus Rohr geformt,
lange Schenkel, Radius ~ 1,5 x da,
für die sandbettfreie Verlegung,
MOP Wasser 16 bar/Gas 10 bar,
da 400 mm SDR 11 ISO S-5,
sonst gemäß Vorbemerkungen.

**Bögen 90° aus Rohr geformt, lang, da 450 mm SDR 11**
Surebend 90°, Gas/TW, PE 100-RC
schwarz, aus Rohr geformt,
lange Schenkel, Radius ~ 1,5 x da,
für die sandbettfreie Verlegung,
MOP Wasser 16 bar/Gas 10 bar,
da 450 mm SDR 11 ISO S-5,
sonst gemäß Vorbemerkungen.

**Bögen 90° aus Rohr geformt, lang, da 500 mm SDR 11**
Surebend 90°, Gas/TW, PE 100-RC
schwarz, aus Rohr geformt,
lange Schenkel, Radius ~ 1,5 x da,
für die sandbettfreie Verlegung,
MOP Wasser 16 bar/Gas 10 bar,
da 500 mm SDR 11 ISO S-5,
sonst gemäß Vorbemerkungen.

**Bögen 90° aus Rohr geformt, lang, da 560 mm SDR 11**
Surebend 90°, Gas/TW, PE 100-RC
schwarz, aus Rohr geformt,
lange Schenkel, Radius ~ 1,5 x da,
für die sandbettfreie Verlegung,
MOP Wasser 16 bar/Gas 10 bar,
da 560 mm SDR 11 ISO S-5,
sonst gemäß Vorbemerkungen.

**Bögen 90° aus Rohr geformt, lang, da 630 mm SDR 11**
Surebend 90°, Gas/TW, PE 100-RC
schwarz, aus Rohr geformt,
lange Schenkel, Radius ~ 1,5 x da,
für die sandbettfreie Verlegung,
MOP Wasser 16 bar/Gas 10 bar,
da 630 mm SDR 11 ISO S-5,
sonst gemäß Vorbemerkungen.

**Winkel 90°, lang, da 63 mm SDR 11**
Winkel 90°, Gas/TW, PE 100-RC
schwarz, formgespritzt, lange Schenkel,
für die sandbettfreie Verlegung,
MOP Wasser 16 bar/Gas 10 bar,
da 63 mm SDR 11 ISO S-5,
sonst gemäß Vorbemerkungen.

**Winkel 90°, lang, da 75 mm SDR 11**
Winkel 90°, Gas/TW, PE 100-RC
schwarz, formgespritzt, lange Schenkel,
für die sandbettfreie Verlegung,
MOP Wasser 16 bar/Gas 10 bar,
da 75 mm SDR 11 ISO S-5,
sonst gemäß Vorbemerkungen.

**Winkel 90°, lang, da 90 mm SDR 11**
Winkel 90°, Gas/TW, PE 100-RC
schwarz, formgespritzt, lange Schenkel,
für die sandbettfreie Verlegung,
MOP Wasser 16 bar/Gas 10 bar,
da 90 mm SDR 11 ISO S-5,
sonst gemäß Vorbemerkungen.

**Winkel 90°, lang, da 110 mm SDR 11**
Winkel 90°, Gas/TW, PE 100-RC
schwarz, formgespritzt, lange Schenkel,
für die sandbettfreie Verlegung,
MOP Wasser 16 bar/Gas 10 bar,
da 110 mm SDR 11 ISO S-5,
sonst gemäß Vorbemerkungen.

**Winkel 90°, lang, da 125 mm SDR 11**
Winkel 90°, Gas/TW, PE 100-RC
schwarz, formgespritzt, lange Schenkel,
für die sandbettfreie Verlegung,
MOP Wasser 16 bar/Gas 10 bar,
da 125 mm SDR 11 ISO S-5,
sonst gemäß Vorbemerkungen.

**Winkel 90°, lang, da 160 mm SDR 11**
Winkel 90°, Gas/TW, PE 100-RC
schwarz, formgespritzt, lange Schenkel,
für die sandbettfreie Verlegung,
MOP Wasser 16 bar/Gas 10 bar,
da 160 mm SDR 11 ISO S-5,
sonst gemäß Vorbemerkungen.

**Winkel 90°, lang, da 200 mm SDR 11**
Winkel 90°, Gas/TW, PE 100-RC
schwarz, formgespritzt, lange Schenkel,
für die sandbettfreie Verlegung,
MOP Wasser 16 bar/Gas 10 bar,
da 200 mm SDR 11 ISO S-5,
sonst gemäß Vorbemerkungen.

**Winkel 45°, lang, da 63 mm SDR 11**
Winkel 45°, Gas/TW, PE 100-RC
schwarz, formgespritzt, lange Schenkel,
für die sandbettfreie Verlegung,
MOP Wasser 16 bar/Gas 10 bar,
da 63 mm SDR 11 ISO S-5,
sonst gemäß Vorbemerkungen.

**Winkel 45°, lang, da 75 mm SDR 11**
Winkel 45°, Gas/TW, PE 100-RC
schwarz, formgespritzt, lange Schenkel,
für die sandbettfreie Verlegung,
MOP Wasser 16 bar/Gas 10 bar,
da 75 mm SDR 11 ISO S-5,
sonst gemäß Vorbemerkungen.

**Winkel 45°, lang, da 90 mm SDR 11**
Winkel 45°, Gas/TW, PE 100-RC
schwarz, formgespritzt, lange Schenkel,
für die sandbettfreie Verlegung,
MOP Wasser 16 bar/Gas 10 bar,
da 90 mm SDR 11 ISO S-5,
sonst gemäß Vorbemerkungen.

**Winkel 45°, lang, da 110 mm SDR 11**
Winkel 45°, Gas/TW, PE 100-RC
schwarz, formgespritzt, lange Schenkel,
für die sandbettfreie Verlegung,
MOP Wasser 16 bar/Gas 10 bar,
da 110 mm SDR 11 ISO S-5,
sonst gemäß Vorbemerkungen.

**Winkel 45°, lang, da 125 mm SDR 11**
Winkel 45°, Gas/TW, PE 100-RC
schwarz, formgespritzt, lange Schenkel,
für die sandbettfreie Verlegung,
MOP Wasser 16 bar/Gas 10 bar,
da 125 mm SDR 11 ISO S-5,
sonst gemäß Vorbemerkungen.

**Winkel 45°, lang, da 140 mm SDR 11**
Winkel 45°, Gas/TW, PE 100-RC
schwarz, formgespritzt, lange Schenkel,
für die sandbettfreie Verlegung,
MOP Wasser 16 bar/Gas 10 bar,
da 140 mm SDR 11 ISO S-5,
sonst gemäß Vorbemerkungen.

**Winkel 45°, lang, da 160 mm SDR 11**
Winkel 45°, Gas/TW, PE 100-RC
schwarz, formgespritzt, lange Schenkel,
für die sandbettfreie Verlegung,
MOP Wasser 16 bar/Gas 10 bar,
da 160 mm SDR 11 ISO S-5,
sonst gemäß Vorbemerkungen.

**Winkel 45°, lang, da 180 mm SDR 11**
Winkel 45°, Gas/TW, PE 100-RC
schwarz, formgespritzt, lange Schenkel,
für die sandbettfreie Verlegung,
MOP Wasser 16 bar/Gas 10 bar,
da 180 mm SDR 11 ISO S-5,
sonst gemäß Vorbemerkungen.

**Winkel 45°, lang, da 200 mm SDR 11**
Winkel 45°, Gas/TW, PE 100-RC
schwarz, formgespritzt, lange Schenkel,
für die sandbettfreie Verlegung,
MOP Wasser 16 bar/Gas 10 bar,
da 200 mm SDR 11 ISO S-5,
sonst gemäß Vorbemerkungen.

**Winkel 45°, lang, da 225 mm SDR 11**
Winkel 45°, Gas/TW, PE 100-RC
schwarz, formgespritzt, lange Schenkel,
für die sandbettfreie Verlegung,
MOP Wasser 16 bar/Gas 10 bar,
da 225 mm SDR 11 ISO S-5,
sonst gemäß Vorbemerkungen.

**Winkel 45°, lang, da 250 mm SDR 11**
Winkel 45°, Gas/TW, PE 100-RC
schwarz, formgespritzt, lange Schenkel,
für die sandbettfreie Verlegung,
MOP Wasser 16 bar/Gas 10 bar,
da 250 mm SDR 11 ISO S-5,
sonst gemäß Vorbemerkungen.

**Winkel 45°, lang, da 280 mm SDR 11**
Winkel 45°, Gas/TW, PE 100-RC
schwarz, formgespritzt, lange Schenkel,
für die sandbettfreie Verlegung,
MOP Wasser 16 bar/Gas 10 bar,
da 280 mm SDR 11 ISO S-5,
sonst gemäß Vorbemerkungen.

**Winkel 45°, lang, da 315 mm SDR 11**
Winkel 45°, Gas/TW, PE 100-RC
schwarz, formgespritzt, lange Schenkel,
für die sandbettfreie Verlegung,
MOP Wasser 16 bar/Gas 10 bar,
da 315 mm SDR 11 ISO S-5,
sonst gemäß Vorbemerkungen.

**T-Stück, lang, da 63 mm SDR 11**
T-Stück, Gas/TW, PE 100-RC
schwarz, formgespritzt, lange Schenkel,
für die sandbettfreie Verlegung,
MOP Wasser 16 bar/Gas 10 bar,
da 63 mm SDR 11 ISO S-5,
sonst gemäß Vorbemerkungen.

**T-Stück, lang, da 75 mm SDR 11**
T-Stück, Gas/TW, PE 100-RC
schwarz, formgespritzt, lange Schenkel,
für die sandbettfreie Verlegung,
MOP Wasser 16 bar/Gas 10 bar,
da 75 mm SDR 11 ISO S-5,
sonst gemäß Vorbemerkungen.

**T-Stück, lang, da 90 mm SDR 11**
T-Stück, Gas/TW, PE 100-RC
schwarz, formgespritzt, lange Schenkel,
für die sandbettfreie Verlegung,
MOP Wasser 16 bar/Gas 10 bar,
da 90 mm SDR 11 ISO S-5,
sonst gemäß Vorbemerkungen.

**T-Stück, lang, da 110 mm SDR 11**
T-Stück, Gas/TW, PE 100-RC
schwarz, formgespritzt, lange Schenkel,
für die sandbettfreie Verlegung,
MOP Wasser 16 bar/Gas 10 bar,
da 110 mm SDR 11 ISO S-5,
sonst gemäß Vorbemerkungen.

**T-Stück, lang, da 125 mm SDR 11**
T-Stück, Gas/TW, PE 100-RC
schwarz, formgespritzt, lange Schenkel,
für die sandbettfreie Verlegung,
MOP Wasser 16 bar/Gas 10 bar,
da 125 mm SDR 11 ISO S-5,
sonst gemäß Vorbemerkungen.

**T-Stück, lang, da 140 mm SDR 11**
T-Stück, Gas/TW, PE 100-RC
schwarz, formgespritzt, lange Schenkel,
für die sandbettfreie Verlegung,
MOP Wasser 16 bar/Gas 10 bar,
da 140 mm SDR 11 ISO S-5,
sonst gemäß Vorbemerkungen.

**T-Stück, lang, da 160 mm SDR 11**
T-Stück, Gas/TW, PE 100-RC
schwarz, formgespritzt, lange Schenkel,
für die sandbettfreie Verlegung,
MOP Wasser 16 bar/Gas 10 bar,
da 160 mm SDR 11 ISO S-5,
sonst gemäß Vorbemerkungen.

**T-Stück, lang, da 180 mm SDR 11**
T-Stück, Gas/TW, PE 100-RC
schwarz, formgespritzt, lange Schenkel,
für die sandbettfreie Verlegung,
MOP Wasser 16 bar/Gas 10 bar,
da 180 mm SDR 11 ISO S-5,
sonst gemäß Vorbemerkungen.

**T-Stück, lang, da 200 mm SDR 11**
T-Stück, Gas/TW, PE 100-RC
schwarz, formgespritzt, lange Schenkel,
für die sandbettfreie Verlegung,
MOP Wasser 16 bar/Gas 10 bar,
da 200 mm SDR 11 ISO S-5,
sonst gemäß Vorbemerkungen.

**T-Stück, lang, da 225 mm SDR 11**
T-Stück, Gas/TW, PE 100-RC
schwarz, formgespritzt, lange Schenkel,
für die sandbettfreie Verlegung,
MOP Wasser 16 bar/Gas 10 bar,
da 225 mm SDR 11 ISO S-5,
sonst gemäß Vorbemerkungen.

**T-Stück, lang, da 250 mm SDR 11**
T-Stück, Gas/TW, PE 100-RC
schwarz, formgespritzt, lange Schenkel,
für die sandbettfreie Verlegung,
MOP Wasser 16 bar/Gas 10 bar,
da 250 mm SDR 11 ISO S-5,
sonst gemäß Vorbemerkungen.

**T-Stück, lang, da 280 mm SDR 11**
T-Stück, Gas/TW, PE 100-RC
schwarz, formgespritzt, lange Schenkel,
für die sandbettfreie Verlegung,
MOP Wasser 16 bar/Gas 10 bar,
da 280 mm SDR 11 ISO S-5,
sonst gemäß Vorbemerkungen.

**T-Stück, lang, da 315 mm SDR 11**
T-Stück, Gas/TW, PE 100-RC
schwarz, formgespritzt, lange Schenkel,
für die sandbettfreie Verlegung,
MOP Wasser 16 bar/Gas 10 bar,
da 315 mm SDR 11 ISO S-5,
sonst gemäß Vorbemerkungen.

**T-Stück, lang, da 355 mm SDR 11**
T-Stück, Gas/TW, PE 100-RC
schwarz, formgespritzt, lange Schenkel,
für die sandbettfreie Verlegung,
MOP Wasser 16 bar/Gas 10 bar,
da 355 mm SDR 11 ISO S-5,
sonst gemäß Vorbemerkungen.

**T-Stück, lang, da 400 mm SDR 11**
T-Stück, Gas/TW, PE 100-RC
schwarz, formgespritzt, lange Schenkel,
für die sandbettfreie Verlegung,
MOP Wasser 16 bar/Gas 10 bar,
da 400 mm SDR 11 ISO S-5,
sonst gemäß Vorbemerkungen.

**T-Stück mit red. Abgang, lang, da 63/32 mm SDR 11**
Red-T-Stück, Gas/TW, PE 100-RC
schwarz, formgespritzt, lange Schenkel,
mit reduziertem Abgang,
für die sandbettfreie Verlegung,
MOP Wasser 16 bar/Gas 10 bar,
da 63/32 mm SDR 11 ISO S-5,
sonst gemäß Vorbemerkungen.

**T-Stück mit red. Abgang, lang, da 63/50 mm SDR 11**
Red-T-Stück, Gas/TW, PE 100-RC
schwarz, formgespritzt, lange Schenkel,
mit reduziertem Abgang,
für die sandbettfreie Verlegung,
MOP Wasser 16 bar/Gas 10 bar,
da 63/50 mm SDR 11 ISO S-5,
sonst gemäß Vorbemerkungen.

**T-Stück mit red. Abgang, lang, da 75/32 mm SDR 11**
Red-T-Stück, Gas/TW, PE 100-RC
schwarz, formgespritzt, lange Schenkel,
mit reduziertem Abgang,
für die sandbettfreie Verlegung,
MOP Wasser 16 bar/Gas 10 bar,
da 75/32 mm SDR 11 ISO S-5,
sonst gemäß Vorbemerkungen.

**T-Stück mit red. Abgang, lang, da 75/50 mm SDR 11**
Red-T-Stück, Gas/TW, PE 100-RC
schwarz, formgespritzt, lange Schenkel,
mit reduziertem Abgang,
für die sandbettfreie Verlegung,
MOP Wasser 16 bar/Gas 10 bar,
da 75/50 mm SDR 11 ISO S-5,
sonst gemäß Vorbemerkungen.

**T-Stück mit red. Abgang, lang, da 75/63 mm SDR 11**
Red-T-Stück, Gas/TW, PE 100-RC
schwarz, formgespritzt, lange Schenkel,
mit reduziertem Abgang,
für die sandbettfreie Verlegung,
MOP Wasser 16 bar/Gas 10 bar,
da 75/63 mm SDR 11 ISO S-5,
sonst gemäß Vorbemerkungen.

**T-Stück mit red. Abgang, lang, da 90/63 mm SDR 11**
Red-T-Stück, Gas/TW, PE 100-RC
schwarz, formgespritzt, lange Schenkel,
mit reduziertem Abgang,
für die sandbettfreie Verlegung,
MOP Wasser 16 bar/Gas 10 bar,
da 90/63 mm SDR 11 ISO S-5,
sonst gemäß Vorbemerkungen.

**T-Stück mit red. Abgang, lang, da 90/75 mm SDR 11**
Red-T-Stück, Gas/TW, PE 100-RC
schwarz, formgespritzt, lange Schenkel,
mit reduziertem Abgang,
für die sandbettfreie Verlegung,
MOP Wasser 16 bar/Gas 10 bar,
da 90/75 mm SDR 11 ISO S-5,
sonst gemäß Vorbemerkungen.

**T-Stück mit red. Abgang, lang, da 110/63 mm SDR 11**
Red-T-Stück, Gas/TW, PE 100-RC
schwarz, formgespritzt, lange Schenkel,
mit reduziertem Abgang,
für die sandbettfreie Verlegung,
MOP Wasser 16 bar/Gas 10 bar,
da 110/63 mm SDR 11 ISO S-5,
sonst gemäß Vorbemerkungen.

**T-Stück mit red. Abgang, lang, da 110/75 mm SDR 11**
Red-T-Stück, Gas/TW, PE 100-RC
schwarz, formgespritzt, lange Schenkel,
mit reduziertem Abgang,
für die sandbettfreie Verlegung,
MOP Wasser 16 bar/Gas 10 bar,
da 110/75 mm SDR 11 ISO S-5,
sonst gemäß Vorbemerkungen.

**T-Stück mit red. Abgang, lang, da 110/90 mm SDR 11**
Red-T-Stück, Gas/TW, PE 100-RC
schwarz, formgespritzt, lange Schenkel,
mit reduziertem Abgang,
für die sandbettfreie Verlegung,
MOP Wasser 16 bar/Gas 10 bar,
da 110/90 mm SDR 11 ISO S-5,
sonst gemäß Vorbemerkungen.

**T-Stück mit red. Abgang, lang, da 125/75 mm SDR 11**
Red-T-Stück, Gas/TW, PE 100-RC
schwarz, formgespritzt, lange Schenkel,
mit reduziertem Abgang,
für die sandbettfreie Verlegung,
MOP Wasser 16 bar/Gas 10 bar,
da 125/75 mm SDR 11 ISO S-5,
sonst gemäß Vorbemerkungen.

**T-Stück mit red. Abgang, lang, da 125/90 mm SDR 11**
Red-T-Stück, Gas/TW, PE 100-RC
schwarz, formgespritzt, lange Schenkel,
mit reduziertem Abgang,
für die sandbettfreie Verlegung,
MOP Wasser 16 bar/Gas 10 bar,
da 125/90 mm SDR 11 ISO S-5,
sonst gemäß Vorbemerkungen.

**T-Stück mit red. Abgang, lang, da 125/110 mm SDR 11**
Red-T-Stück, Gas/TW, PE 100-RC
schwarz, formgespritzt, lange Schenkel,
mit reduziertem Abgang,
für die sandbettfreie Verlegung,
MOP Wasser 16 bar/Gas 10 bar,
da 125/110 mm SDR 11 ISO S-5,
sonst gemäß Vorbemerkungen.

**T-Stück mit red. Abgang, lang, da 160/63 mm SDR 11**
Red-T-Stück, Gas/TW, PE 100-RC
schwarz, formgespritzt, lange Schenkel,
mit reduziertem Abgang,
für die sandbettfreie Verlegung,
MOP Wasser 16 bar/Gas 10 bar,
da 160/63 mm SDR 11 ISO S-5,
sonst gemäß Vorbemerkungen.

**T-Stück mit red. Abgang, lang, da 160/75 mm SDR 11**
Red-T-Stück, Gas/TW, PE 100-RC
schwarz, formgespritzt, lange Schenkel,
mit reduziertem Abgang,
für die sandbettfreie Verlegung,
MOP Wasser 16 bar/Gas 10 bar,
da 160/75 mm SDR 11 ISO S-5,
sonst gemäß Vorbemerkungen.

**T-Stück mit red. Abgang, lang, da 160/90 mm SDR 11**
Red-T-Stück, Gas/TW, PE 100-RC
schwarz, formgespritzt, lange Schenkel,
mit reduziertem Abgang,
für die sandbettfreie Verlegung,
MOP Wasser 16 bar/Gas 10 bar,
da 160/90 mm SDR 11 ISO S-5,
sonst gemäß Vorbemerkungen.

**T-Stück mit red. Abgang, lang, da 160/110 mm SDR 11**
Red-T-Stück, Gas/TW, PE 100-RC
schwarz, formgespritzt, lange Schenkel,
mit reduziertem Abgang,
für die sandbettfreie Verlegung,
MOP Wasser 16 bar/Gas 10 bar,
da 160/110 mm SDR 11 ISO S-5,
sonst gemäß Vorbemerkungen.

**T-Stück mit red. Abgang, lang, da 180/90 mm SDR 11**
Red-T-Stück, Gas/TW, PE 100-RC
schwarz, formgespritzt, lange Schenkel,
mit reduziertem Abgang,
für die sandbettfreie Verlegung,
MOP Wasser 16 bar/Gas 10 bar,
da 180/90 mm SDR 11 ISO S-5,
sonst gemäß Vorbemerkungen.

**T-Stück mit red. Abgang, lang, da 180/110 mm SDR 11**
Red-T-Stück, Gas/TW, PE 100-RC
schwarz, formgespritzt, lange Schenkel,
mit reduziertem Abgang,
für die sandbettfreie Verlegung,
MOP Wasser 16 bar/Gas 10 bar,
da 180/110 mm SDR 11 ISO S-5,
sonst gemäß Vorbemerkungen.

**T-Stück mit red. Abgang, lang, da 180/160 mm SDR 11**
Red-T-Stück, Gas/TW, PE 100-RC
schwarz, formgespritzt, lange Schenkel,
mit reduziertem Abgang,
für die sandbettfreie Verlegung,
MOP Wasser 16 bar/Gas 10 bar,
da 180/160 mm SDR 11 ISO S-5,
sonst gemäß Vorbemerkungen.

**T-Stück mit red. Abgang, lang, da 200/63 mm SDR 11**
Red-T-Stück, Gas/TW, PE 100-RC
schwarz, formgespritzt, lange Schenkel,
mit reduziertem Abgang,
für die sandbettfreie Verlegung,
MOP Wasser 16 bar/Gas 10 bar,
da 200/63 mm SDR 11 ISO S-5,
sonst gemäß Vorbemerkungen.

**T-Stück mit red. Abgang, lang, da 200/90 mm SDR 11**
Red-T-Stück, Gas/TW, PE 100-RC
schwarz, formgespritzt, lange Schenkel,
mit reduziertem Abgang,
für die sandbettfreie Verlegung,
MOP Wasser 16 bar/Gas 10 bar,
da 200/90 mm SDR 11 ISO S-5,
sonst gemäß Vorbemerkungen.

**T-Stück mit red. Abgang, lang, da 200/110 mm SDR 11**
Red-T-Stück, Gas/TW, PE 100-RC
schwarz, formgespritzt, lange Schenkel,
mit reduziertem Abgang,
für die sandbettfreie Verlegung,
MOP Wasser 16 bar/Gas 10 bar,
da 200/110 mm SDR 11 ISO S-5,
sonst gemäß Vorbemerkungen.

**T-Stück mit red. Abgang, lang, da 200/125 mm SDR 11**
Red-T-Stück, Gas/TW, PE 100-RC
schwarz, formgespritzt, lange Schenkel,
mit reduziertem Abgang,
für die sandbettfreie Verlegung,
MOP Wasser 16 bar/Gas 10 bar,
da 200/125 mm SDR 11 ISO S-5,
sonst gemäß Vorbemerkungen.

**T-Stück mit red. Abgang, lang, da 200/160 mm SDR 11**
Red-T-Stück, Gas/TW, PE 100-RC
schwarz, formgespritzt, lange Schenkel,
mit reduziertem Abgang,
für die sandbettfreie Verlegung,
MOP Wasser 16 bar/Gas 10 bar,
da 200/160 mm SDR 11 ISO S-5,
sonst gemäß Vorbemerkungen.

**T-Stück mit red. Abgang, lang, da 225/75 mm SDR 11**
Red-T-Stück, Gas/TW, PE 100-RC
schwarz, formgespritzt, lange Schenkel,
mit reduziertem Abgang,
für die sandbettfreie Verlegung,
MOP Wasser 16 bar/Gas 10 bar,
da 225/75 mm SDR 11 ISO S-5,
sonst gemäß Vorbemerkungen.

**T-Stück mit red. Abgang, lang, da 225/90 mm SDR 11**
Red-T-Stück, Gas/TW, PE 100-RC
schwarz, formgespritzt, lange Schenkel,
mit reduziertem Abgang,
für die sandbettfreie Verlegung,
MOP Wasser 16 bar/Gas 10 bar,
da 225/90 mm SDR 11 ISO S-5,
sonst gemäß Vorbemerkungen.

**T-Stück mit red. Abgang, lang, da 225/110 mm SDR 11**
Red-T-Stück, Gas/TW, PE 100-RC
schwarz, formgespritzt, lange Schenkel,
mit reduziertem Abgang,
für die sandbettfreie Verlegung,
MOP Wasser 16 bar/Gas 10 bar,
da 225/110 mm SDR 11 ISO S-5,
sonst gemäß Vorbemerkungen.

**T-Stück mit red. Abgang, lang, da 225/160 mm SDR 11**
Red-T-Stück, Gas/TW, PE 100-RC
schwarz, formgespritzt, lange Schenkel,
mit reduziertem Abgang,
für die sandbettfreie Verlegung,
MOP Wasser 16 bar/Gas 10 bar,
da 225/160 mm SDR 11 ISO S-5,
sonst gemäß Vorbemerkungen.

**T-Stück mit red. Abgang, lang, da 225/180 mm SDR 11**
Red-T-Stück, Gas/TW, PE 100-RC
schwarz, formgespritzt, lange Schenkel,
mit reduziertem Abgang,
für die sandbettfreie Verlegung,
MOP Wasser 16 bar/Gas 10 bar,
da 225/180 mm SDR 11 ISO S-5,
sonst gemäß Vorbemerkungen.

**T-Stück mit red. Abgang, lang, da 250/50 mm SDR 11**
Red-T-Stück, Gas/TW, PE 100-RC
schwarz, formgespritzt, lange Schenkel,
mit reduziertem Abgang,
für die sandbettfreie Verlegung,
MOP Wasser 16 bar/Gas 10 bar,
da 250/50 mm SDR 11 ISO S-5,
sonst gemäß Vorbemerkungen.

**T-Stück mit red. Abgang, lang, da 250/75 mm SDR 11**
Red-T-Stück, Gas/TW, PE 100-RC
schwarz, formgespritzt, lange Schenkel,
mit reduziertem Abgang,
für die sandbettfreie Verlegung,
MOP Wasser 16 bar/Gas 10 bar,
da 250/75 mm SDR 11 ISO S-5,
sonst gemäß Vorbemerkungen.

**T-Stück mit red. Abgang, lang, da 250/110 mm SDR 11**
Red-T-Stück, Gas/TW, PE 100-RC
schwarz, formgespritzt, lange Schenkel,
mit reduziertem Abgang,
für die sandbettfreie Verlegung,
MOP Wasser 16 bar/Gas 10 bar,
da 250/110 mm SDR 11 ISO S-5,
sonst gemäß Vorbemerkungen.

**T-Stück mit red. Abgang, lang, da 250/160 mm SDR 11**
Red-T-Stück, Gas/TW, PE 100-RC
schwarz, formgespritzt, lange Schenkel,
mit reduziertem Abgang,
für die sandbettfreie Verlegung,
MOP Wasser 16 bar/Gas 10 bar,
da 250/160 mm SDR 11 ISO S-5,
sonst gemäß Vorbemerkungen.

**T-Stück mit red. Abgang, lang, da 250/180 mm SDR 11**
Red-T-Stück, Gas/TW, PE 100-RC
schwarz, formgespritzt, lange Schenkel,
mit reduziertem Abgang,
für die sandbettfreie Verlegung,
MOP Wasser 16 bar/Gas 10 bar,
da 250/180 mm SDR 11 ISO S-5,
sonst gemäß Vorbemerkungen.

**T-Stück mit red. Abgang, lang, da 250/200 mm SDR 11**
Red-T-Stück, Gas/TW, PE 100-RC
schwarz, formgespritzt, lange Schenkel,
mit reduziertem Abgang,
für die sandbettfreie Verlegung,
MOP Wasser 16 bar/Gas 10 bar,
da 250/200 mm SDR 11 ISO S-5,
sonst gemäß Vorbemerkungen.

**T-Stück mit red. Abgang, lang, da 315/90 mm SDR 11**
Red-T-Stück, Gas/TW, PE 100-RC
schwarz, formgespritzt, lange Schenkel,
mit reduziertem Abgang,
für die sandbettfreie Verlegung,
MOP Wasser 16 bar/Gas 10 bar,
da 315/90 mm SDR 11 ISO S-5,
sonst gemäß Vorbemerkungen.

**T-Stück mit red. Abgang, lang, da 315/110 mm SDR 11**
Red-T-Stück, Gas/TW, PE 100-RC
schwarz, formgespritzt, lange Schenkel,
mit reduziertem Abgang,
für die sandbettfreie Verlegung,
MOP Wasser 16 bar/Gas 10 bar,
da 315/110 mm SDR 11 ISO S-5,
sonst gemäß Vorbemerkungen.

**T-Stück mit red. Abgang, lang, da 315/125 mm SDR 11**
Red-T-Stück, Gas/TW, PE 100-RC
schwarz, formgespritzt, lange Schenkel,
mit reduziertem Abgang,
für die sandbettfreie Verlegung,
MOP Wasser 16 bar/Gas 10 bar,
da 315/125 mm SDR 11 ISO S-5,
sonst gemäß Vorbemerkungen.

**T-Stück mit red. Abgang, lang, da 315/160 mm SDR 11**
Red-T-Stück, Gas/TW, PE 100-RC
schwarz, formgespritzt, lange Schenkel,
mit reduziertem Abgang,
für die sandbettfreie Verlegung,
MOP Wasser 16 bar/Gas 10 bar,
da 315/160 mm SDR 11 ISO S-5,
sonst gemäß Vorbemerkungen.

**T-Stück mit red. Abgang, lang, da 315/180 mm SDR 11**
Red-T-Stück, Gas/TW, PE 100-RC
schwarz, formgespritzt, lange Schenkel,
mit reduziertem Abgang,
für die sandbettfreie Verlegung,
MOP Wasser 16 bar/Gas 10 bar,
da 315/180 mm SDR 11 ISO S-5,
sonst gemäß Vorbemerkungen.

**T-Stück mit red. Abgang, lang, da 315/200 mm SDR 11**
Red-T-Stück, Gas/TW, PE 100-RC
schwarz, formgespritzt, lange Schenkel,
mit reduziertem Abgang,
für die sandbettfreie Verlegung,
MOP Wasser 16 bar/Gas 10 bar,
da 315/200 mm SDR 11 ISO S-5,
sonst gemäß Vorbemerkungen.

**T-Stück mit red. Abgang, lang, da 315/225 mm SDR 11**
Red-T-Stück, Gas/TW, PE 100-RC
schwarz, formgespritzt, lange Schenkel,
mit reduziertem Abgang,
für die sandbettfreie Verlegung,
MOP Wasser 16 bar/Gas 10 bar,
da 315/225 mm SDR 11 ISO S-5,
sonst gemäß Vorbemerkungen.

**T-Stück mit red. Abgang, lang, da 315/250 mm SDR 11**
Red-T-Stück, Gas/TW, PE 100-RC
schwarz, formgespritzt, lange Schenkel,
mit reduziertem Abgang,
für die sandbettfreie Verlegung,
MOP Wasser 16 bar/Gas 10 bar,
da 315/250 mm SDR 11 ISO S-5,
sonst gemäß Vorbemerkungen.

**Vorschweißbund, lang, da 63 mm SDR 11**
Vorschweißbund, Gas/TW, PE 100-RC
schwarz, formgespritzt, lange Schenkel,
für die sandbettfreie Verlegung,
MOP Wasser 16 bar/Gas 10 bar,
da 63 mm SDR 11 ISO S-5,
sonst gemäß Vorbemerkungen.

**Vorschweißbund, lang, da 75 mm SDR 11**
Vorschweißbund, Gas/TW, PE 100-RC
schwarz, formgespritzt, lange Schenkel,
für die sandbettfreie Verlegung,
MOP Wasser 16 bar/Gas 10 bar,
da 75 mm SDR 11 ISO S-5,
sonst gemäß Vorbemerkungen.

**Vorschweißbund, lang, da 90 mm SDR 11**
Vorschweißbund, Gas/TW, PE 100-RC
schwarz, formgespritzt, lange Schenkel,
für die sandbettfreie Verlegung,
MOP Wasser 16 bar/Gas 10 bar,
da 90 mm SDR 11 ISO S-5,
sonst gemäß Vorbemerkungen.

**Vorschweißbund, lang, da 110 mm SDR 11**
Vorschweißbund, Gas/TW, PE 100-RC
schwarz, formgespritzt, lange Schenkel,
für die sandbettfreie Verlegung,
MOP Wasser 16 bar/Gas 10 bar,
da 110 mm SDR 11 ISO S-5,
sonst gemäß Vorbemerkungen.

**Vorschweißbund, lang, da 125 mm SDR 11**
Vorschweißbund, Gas/TW, PE 100-RC
schwarz, formgespritzt, lange Schenkel,
für die sandbettfreie Verlegung,
MOP Wasser 16 bar/Gas 10 bar,
da 125 mm SDR 11 ISO S-5,
sonst gemäß Vorbemerkungen.

**Vorschweißbund, lang, da 140 mm SDR 11**
Vorschweißbund, Gas/TW, PE 100-RC
schwarz, formgespritzt, lange Schenkel,
für die sandbettfreie Verlegung,
MOP Wasser 16 bar/Gas 10 bar,
da 140 mm SDR 11 ISO S-5,
sonst gemäß Vorbemerkungen.

**Vorschweißbund, lang, da 160 mm SDR 11**
Vorschweißbund, Gas/TW, PE 100-RC
schwarz, formgespritzt, lange Schenkel,
für die sandbettfreie Verlegung,
MOP Wasser 16 bar/Gas 10 bar,
da 160 mm SDR 11 ISO S-5,
sonst gemäß Vorbemerkungen.

**Vorschweißbund, lang, da 180 mm SDR 11**
Vorschweißbund, Gas/TW, PE 100-RC
schwarz, formgespritzt, lange Schenkel,
für die sandbettfreie Verlegung,
MOP Wasser 16 bar/Gas 10 bar,
da 180 mm SDR 11 ISO S-5,
sonst gemäß Vorbemerkungen.

**Vorschweißbund, lang, da 200 mm SDR 11**
Vorschweißbund, Gas/TW, PE 100-RC
schwarz, formgespritzt, lange Schenkel,
für die sandbettfreie Verlegung,
MOP Wasser 16 bar/Gas 10 bar,
da 200 mm SDR 11 ISO S-5,
sonst gemäß Vorbemerkungen.

**Vorschweißbund, lang, da 225 mm SDR 11**
Vorschweißbund, Gas/TW, PE 100-RC
schwarz, formgespritzt, lange Schenkel,
für die sandbettfreie Verlegung,
MOP Wasser 16 bar/Gas 10 bar,
da 225 mm SDR 11 ISO S-5,
sonst gemäß Vorbemerkungen.

**Vorschweißbund, lang, da 250 mm SDR 11**
Vorschweißbund, Gas/TW, PE 100-RC
schwarz, formgespritzt, lange Schenkel,
für die sandbettfreie Verlegung,
MOP Wasser 16 bar/Gas 10 bar,
da 250 mm SDR 11 ISO S-5,
sonst gemäß Vorbemerkungen.

**Vorschweißbund, lang, da 280 mm SDR 11**
Vorschweißbund, Gas/TW, PE 100-RC
schwarz, formgespritzt, lange Schenkel,
für die sandbettfreie Verlegung,
MOP Wasser 16 bar/Gas 10 bar,
da 280 mm SDR 11 ISO S-5,
sonst gemäß Vorbemerkungen.

**Vorschweißbund, lang, da 315 mm SDR 11**
Vorschweißbund, Gas/TW, PE 100-RC
schwarz, formgespritzt, lange Schenkel,
für die sandbettfreie Verlegung,
MOP Wasser 16 bar/Gas 10 bar,
da 315 mm SDR 11 ISO S-5,
sonst gemäß Vorbemerkungen.

**Vorschweißbund, lang, da 355 mm SDR 11**
Vorschweißbund, Gas/TW, PE 100-RC
schwarz, formgespritzt, lange Schenkel,
für die sandbettfreie Verlegung,
MOP Wasser 16 bar/Gas 10 bar,
da 355 mm SDR 11 ISO S-5,
sonst gemäß Vorbemerkungen.

**Vorschweißbund, lang, da 400 mm SDR 11**
Vorschweißbund, Gas/TW, PE 100-RC
schwarz, formgespritzt, lange Schenkel,
für die sandbettfreie Verlegung,
MOP Wasser 16 bar/Gas 10 bar,
da 400 mm SDR 11 ISO S-5,
sonst gemäß Vorbemerkungen.

**Losflansch für Vorschweißbund, Lochbild PN10/16, da 63 / DN 50 mm**
Losflansch Typ "VB", PP-GFK
schwarz, formgespritzt, mit Stahleinlage,
für Kunststoffvorschweißbunde,
Lochbild PN10/16 nach DIN EN 1092-1,
MOP 16 bar, da 63 / DN 50 mm.

**Losflansch für Vorschweißbund, Lochbild PN10/16, da 75 / DN 65 mm**
Losflansch Typ "VB", PP-GFK
schwarz, formgespritzt, mit Stahleinlage,
für Kunststoffvorschweißbunde,
Lochbild PN10/16 nach DIN EN 1092-1,
MOP 16 bar, da 75 / DN 65 mm.

**Losflansch für Vorschweißbund, Lochbild PN10/16, da 90 / DN 80 mm**
Losflansch Typ "VB", PP-GFK
schwarz, formgespritzt, mit Stahleinlage,
für Kunststoffvorschweißbunde,
Lochbild PN10/16 nach DIN EN 1092-1,
MOP 16 bar, da 90 / DN 80 mm.

**Losflansch für Vorschweißbund, Lochbild PN10/16, da 110 / DN 100 mm**
Losflansch Typ "VB", PP-GFK
schwarz, formgespritzt, mit Stahleinlage,
für Kunststoffvorschweißbunde,
Lochbild PN10/16 nach DIN EN 1092-1,
MOP 16 bar, da 110 / DN 100 mm.

**Losflansch für Vorschweißbund, Lochbild PN10/16, da 125 / DN 100 mm**
Losflansch Typ "VB", PP-GFK
schwarz, formgespritzt, mit Stahleinlage,
für Kunststoffvorschweißbunde,
Lochbild PN10/16 nach DIN EN 1092-1,
MOP 16 bar, da 125 / DN 100 mm.

**Losflansch für Vorschweißbund, Lochbild PN10/16, da 140 / DN 125 mm**
Losflansch Typ "VB", PP-GFK
schwarz, formgespritzt, mit Stahleinlage,
für Kunststoffvorschweißbunde,
Lochbild PN10/16 nach DIN EN 1092-1,
MOP 16 bar, da 140 / DN 125 mm.

**Losflansch für Vorschweißbund, Lochbild PN10/16, da 160 / DN 150 mm**
Losflansch Typ "VB", PP-GFK
schwarz, formgespritzt, mit Stahleinlage,
für Kunststoffvorschweißbunde,
Lochbild PN10/16 nach DIN EN 1092-1,
MOP 16 bar, da 160 / DN 150 mm.

**Losflansch für Vorschweißbund, Lochbild PN10/16, da 180 / DN 150 mm**
Losflansch Typ "VB", PP-GFK
schwarz, formgespritzt, mit Stahleinlage,
für Kunststoffvorschweißbunde,
Lochbild PN10/16 nach DIN EN 1092-1,
MOP 16 bar, da 180 / DN 150 mm.

**Losflansch für Vorschweißbund, Lochbild PN10, da 200 / DN 200 mm**
Losflansch Typ "VB", PP-GFK
schwarz, formgespritzt, mit Stahleinlage,
für Kunststoffvorschweißbunde,
Lochbild PN10 nach DIN EN 1092-1,
MOP 16 bar, da 200 / DN 200 mm.

**Losflansch für Vorschweißbund, Lochbild PN10, da 225 / DN 200 mm**
Losflansch Typ "VB", PP-GFK
schwarz, formgespritzt, mit Stahleinlage,
für Kunststoffvorschweißbunde,
Lochbild PN10 nach DIN EN 1092-1,
MOP 16 bar, da 225 / DN 200 mm.

**Losflansch für Vorschweißbund, Lochbild PN10, da 250 / DN 250 mm**
Losflansch Typ "VB", PP-GFK
schwarz, formgespritzt, mit Stahleinlage,
für Kunststoffvorschweißbunde,
Lochbild PN10 nach DIN EN 1092-1,
MOP 16 bar, da 250 / DN 250 mm.

**Losflansch für Vorschweißbund, Lochbild PN10, da 280 / DN 250 mm**
Losflansch Typ "VB", PP-GFK
schwarz, formgespritzt, mit Stahleinlage,
für Kunststoffvorschweißbunde,
Lochbild PN10 nach DIN EN 1092-1,
MOP 16 bar, da 280 / DN 250 mm.

**Losflansch für Vorschweißbund, Lochbild PN10, da 315 / DN 300 mm**
Losflansch Typ "VB", PP-GFK
schwarz, formgespritzt, mit Stahleinlage,
für Kunststoffvorschweißbunde,
Lochbild PN10 nach DIN EN 1092-1,
MOP 16 bar, da 315 / DN 300 mm.

**Losflansch für Vorschweißbund, Lochbild PN10, da 355 / DN 350 mm**
Losflansch Typ "VB", PP-GFK
schwarz, formgespritzt, mit Stahleinlage,
für Kunststoffvorschweißbunde,
Lochbild PN10 nach DIN EN 1092-1,
MOP 16 bar, da 355 / DN 350 mm.

**Losflansch für Vorschweißbund, Lochbild PN10, da 400 / DN 400 mm**
Losflansch Typ "VB", PP-GFK
schwarz, formgespritzt, mit Stahleinlage,
für Kunststoffvorschweißbunde,
Lochbild PN10 nach DIN EN 1092-1,
MOP 16 bar, da 400 / DN 400 mm.

**Losflansch für Vorschweißbund, Lochbild PN10, da 450 / DN 500 mm**
Losflansch Typ "VB", PP-GFK
schwarz, formgespritzt, mit Stahleinlage,
für Kunststoffvorschweißbunde,
Lochbild PN10 nach DIN EN 1092-1,
MOP 16 bar, da 450 / DN 500 mm.

**Losflansch für Vorschweißbund, Lochbild PN10, da 500 / DN 500 mm**
Losflansch Typ "VB", PP-GFK
schwarz, formgespritzt, mit Stahleinlage,
für Kunststoffvorschweißbunde,
Lochbild PN10 nach DIN EN 1092-1,
MOP 16 bar, da 500 / DN 500 mm.

**Losflansch für Vorschweißbund, Lochbild PN10, da 560 / DN 600 mm**
Losflansch Typ "VB", PP-GFK
schwarz, formgespritzt, mit Stahleinlage,
für Kunststoffvorschweißbunde,
Lochbild PN10 nach DIN EN 1092-1,
MOP 10 bar, da 560 / DN 600 mm.

**Losflansch für Vorschweißbund, Lochbild PN10, da 630 / DN 600 mm**
Losflansch Typ "VB", PP-GFK
schwarz, formgespritzt, mit Stahleinlage,
für Kunststoffvorschweißbunde,
Lochbild PN10 nach DIN EN 1092-1,
MOP 10 bar, da 630 / DN 600 mm.

**Losflansch für Vorschweißbund, Lochbild PN16, da 200 / DN 200 mm**
Losflansch Typ "VB", PP-GFK
schwarz, formgespritzt, mit Stahleinlage,
für Kunststoffvorschweißbunde,
Lochbild PN16 nach DIN EN 1092-1,
MOP 16 bar, da 200 / DN 200 mm.

**Losflansch für Vorschweißbund, Lochbild PN16, da 225 / DN 200 mm**
Losflansch Typ "VB", PP-GFK
schwarz, formgespritzt, mit Stahleinlage,
für Kunststoffvorschweißbunde,
Lochbild PN16 nach DIN EN 1092-1,
MOP 16 bar, da 225 / DN 200 mm.

**Losflansch für Vorschweißbund, Lochbild PN16, da 250 / DN 250 mm**
Losflansch Typ "VB", PP-GFK
schwarz, formgespritzt, mit Stahleinlage,
für Kunststoffvorschweißbunde,
Lochbild PN16 nach DIN EN 1092-1,
MOP 16 bar, da 250 / DN 250 mm.

**Losflansch für Vorschweißbund, Lochbild PN16, da 280 / DN 250 mm**
Losflansch Typ "VB", PP-GFK
schwarz, formgespritzt, mit Stahleinlage,
für Kunststoffvorschweißbunde,
Lochbild PN16 nach DIN EN 1092-1,
MOP 16 bar, da 280 / DN 250 mm.

**Losflansch für Vorschweißbund, Lochbild PN16, da 315 / DN 300 mm**
Losflansch Typ "VB", PP-GFK
schwarz, formgespritzt, mit Stahleinlage,
für Kunststoffvorschweißbunde,
Lochbild PN16 nach DIN EN 1092-1,
MOP 16 bar, da 315 / DN 300 mm.

**Losflansch für Vorschweißbund, Lochbild PN16, da 355 / DN 350 mm**
Losflansch Typ "VB", PP-GFK
schwarz, formgespritzt, mit Stahleinlage,
für Kunststoffvorschweißbunde,
Lochbild PN16 nach DIN EN 1092-1,
MOP 16 bar, da 355 / DN 350 mm.

**Losflansch für Vorschweißbund, Lochbild PN16, da 400 / DN 400 mm**
Losflansch Typ "VB", PP-GFK
schwarz, formgespritzt, mit Stahleinlage,
für Kunststoffvorschweißbunde,
Lochbild PN16 nach DIN EN 1092-1,
MOP 16 bar, da 400 / DN 400 mm.

**Losflansch für Vorschweißbund, Lochbild PN16, da 450 / DN 500 mm**
Losflansch Typ "VB", PP-GFK
schwarz, kunststoffbeschichtet,
mit Stahleinlage, für Kunststoffvorschweißbunde,
Lochbild PN16 nach DIN EN 1092-1,
MOP 16 bar, da 450 / DN 500 mm.

**Losflansch für Vorschweißbund, Lochbild PN16, da 500 / DN 500 mm**
Losflansch Typ "VB", PP-GFK
schwarz, kunststoffbeschichtet,
mit Stahleinlage, für Kunststoffvorschweißbunde,
Lochbild PN16 nach DIN EN 1092-1,
MOP 16 bar, da 500 / DN 500 mm.

**Losflansch für Vorschweißbund, Lochbild PN16, da 560 / DN 600 mm**
Losflansch Typ "VB", PP-GFK
schwarz, kunststoffbeschichtet,
mit Stahleinlage, für Kunststoffvorschweißbunde,
Lochbild PN16 nach DIN EN 1092-1,
MOP 10 bar, da 560 / DN 600 mm.

**Losflansch für Vorschweißbund, Lochbild PN16, da 630 / DN 600 mm**
Losflansch Typ "VB", PP-GFK
schwarz, kunststoffbeschichtet,
mit Stahleinlage, für Kunststoffvorschweißbunde,
Lochbild PN16 nach DIN EN 1092-1,
MOP 10 bar, da 630 / DN 600 mm.

**Reduktion zentrisch, lang, da 63/32 mm SDR 11**
Reduktion zentrisch, Gas/TW, PE 100-RC
schwarz, formgespritzt, lange Schenkel,
für die sandbettfreie Verlegung,
MOP Wasser 16 bar/Gas 10 bar,
da 63/32 mm SDR 11 ISO S-5,
sonst gemäß Vorbemerkungen.

**Reduktion zentrisch, lang, da 63/40 mm SDR 11**
Reduktion zentrisch, Gas/TW, PE 100-RC
schwarz, formgespritzt, lange Schenkel,
für die sandbettfreie Verlegung,
MOP Wasser 16 bar/Gas 10 bar,
da 63/40 mm SDR 11 ISO S-5,
sonst gemäß Vorbemerkungen.

**Reduktion zentrisch, lang, da 63/50 mm SDR 11**
Reduktion zentrisch, Gas/TW, PE 100-RC
schwarz, formgespritzt, lange Schenkel,
für die sandbettfreie Verlegung,
MOP Wasser 16 bar/Gas 10 bar,
da 63/50 mm SDR 11 ISO S-5,
sonst gemäß Vorbemerkungen.

**Reduktion zentrisch, lang, da 75/50 mm SDR 11**
Reduktion zentrisch, Gas/TW, PE 100-RC
schwarz, formgespritzt, lange Schenkel,
für die sandbettfreie Verlegung,
MOP Wasser 16 bar/Gas 10 bar,
da 75/50 mm SDR 11 ISO S-5,
sonst gemäß Vorbemerkungen.

**Reduktion zentrisch, lang, da 75/63 mm SDR 11**
Reduktion zentrisch, Gas/TW, PE 100-RC
schwarz, formgespritzt, lange Schenkel,
für die sandbettfreie Verlegung,
MOP Wasser 16 bar/Gas 10 bar,
da 75/63 mm SDR 11 ISO S-5,
sonst gemäß Vorbemerkungen.

**Reduktion zentrisch, lang, da 90/63 mm SDR 11**
Reduktion zentrisch, Gas/TW, PE 100-RC
schwarz, formgespritzt, lange Schenkel,
für die sandbettfreie Verlegung,
MOP Wasser 16 bar/Gas 10 bar,
da 90/63 mm SDR 11 ISO S-5,
sonst gemäß Vorbemerkungen.

**Reduktion zentrisch, lang, da 90/75 mm SDR 11**
Reduktion zentrisch, Gas/TW, PE 100-RC
schwarz, formgespritzt, lange Schenkel,
für die sandbettfreie Verlegung,
MOP Wasser 16 bar/Gas 10 bar,
da 90/75 mm SDR 11 ISO S-5,
sonst gemäß Vorbemerkungen.

**Reduktion zentrisch, lang, da 110/40 mm SDR 11**
Reduktion zentrisch, Gas/TW, PE 100-RC
schwarz, formgespritzt, lange Schenkel,
für die sandbettfreie Verlegung,
MOP Wasser 16 bar/Gas 10 bar,
da 110/40 mm SDR 11 ISO S-5,
sonst gemäß Vorbemerkungen.

**Reduktion zentrisch, lang, da 110/63 mm SDR 11**
Reduktion zentrisch, Gas/TW, PE 100-RC
schwarz, formgespritzt, lange Schenkel,
für die sandbettfreie Verlegung,
MOP Wasser 16 bar/Gas 10 bar,
da 110/63 mm SDR 11 ISO S-5,
sonst gemäß Vorbemerkungen.

**Reduktion zentrisch, lang, da 110/90 mm SDR 11**
Reduktion zentrisch, Gas/TW, PE 100-RC
schwarz, formgespritzt, lange Schenkel,
für die sandbettfreie Verlegung,
MOP Wasser 16 bar/Gas 10 bar,
da 110/90 mm SDR 11 ISO S-5,
sonst gemäß Vorbemerkungen.

**Reduktion zentrisch, lang, da 125/63 mm SDR 11**
Reduktion zentrisch, Gas/TW, PE 100-RC
schwarz, formgespritzt, lange Schenkel,
für die sandbettfreie Verlegung,
MOP Wasser 16 bar/Gas 10 bar,
da 125/63 mm SDR 11 ISO S-5,
sonst gemäß Vorbemerkungen.

**Reduktion zentrisch, lang, da 125/90 mm SDR 11**
Reduktion zentrisch, Gas/TW, PE 100-RC
schwarz, formgespritzt, lange Schenkel,
für die sandbettfreie Verlegung,
MOP Wasser 16 bar/Gas 10 bar,
da 125/90 mm SDR 11 ISO S-5,
sonst gemäß Vorbemerkungen.

**Reduktion zentrisch, lang, da 125/110 mm SDR 11**
Reduktion zentrisch, Gas/TW, PE 100-RC
schwarz, formgespritzt, lange Schenkel,
für die sandbettfreie Verlegung,
MOP Wasser 16 bar/Gas 10 bar,
da 125/110 mm SDR 11 ISO S-5,
sonst gemäß Vorbemerkungen.

**Reduktion zentrisch, lang, da 140/125 mm SDR 11**
Reduktion zentrisch, Gas/TW, PE 100-RC
schwarz, formgespritzt, lange Schenkel,
für die sandbettfreie Verlegung,
MOP Wasser 16 bar/Gas 10 bar,
da 140/125 mm SDR 11 ISO S-5,
sonst gemäß Vorbemerkungen.

**Reduktion zentrisch, lang, da 160/90 mm SDR 11**
Reduktion zentrisch, Gas/TW, PE 100-RC
schwarz, formgespritzt, lange Schenkel,
für die sandbettfreie Verlegung,
MOP Wasser 16 bar/Gas 10 bar,
da 160/90 mm SDR 11 ISO S-5,
sonst gemäß Vorbemerkungen.

**Reduktion zentrisch, lang, da 160/110 mm SDR 11**
Reduktion zentrisch, Gas/TW, PE 100-RC
schwarz, formgespritzt, lange Schenkel,
für die sandbettfreie Verlegung,
MOP Wasser 16 bar/Gas 10 bar,
da 160/110 mm SDR 11 ISO S-5,
sonst gemäß Vorbemerkungen.

**Reduktion zentrisch, lang, da 160/125 mm SDR 11**
Reduktion zentrisch, Gas/TW, PE 100-RC
schwarz, formgespritzt, lange Schenkel,
für die sandbettfreie Verlegung,
MOP Wasser 16 bar/Gas 10 bar,
da 160/125 mm SDR 11 ISO S-5,
sonst gemäß Vorbemerkungen.

**Reduktion zentrisch, lang, da 160/140 mm SDR 11**
Reduktion zentrisch, Gas/TW, PE 100-RC
schwarz, formgespritzt, lange Schenkel,
für die sandbettfreie Verlegung,
MOP Wasser 16 bar/Gas 10 bar,
da 160/140 mm SDR 11 ISO S-5,
sonst gemäß Vorbemerkungen.

**Reduktion zentrisch, lang, da 180/125 mm SDR 11**
Reduktion zentrisch, Gas/TW, PE 100-RC
schwarz, formgespritzt, lange Schenkel,
für die sandbettfreie Verlegung,
MOP Wasser 16 bar/Gas 10 bar,
da 180/125 mm SDR 11 ISO S-5,
sonst gemäß Vorbemerkungen.

**Reduktion zentrisch, lang, da 180/160 mm SDR 11**
Reduktion zentrisch, Gas/TW, PE 100-RC
schwarz, formgespritzt, lange Schenkel,
für die sandbettfreie Verlegung,
MOP Wasser 16 bar/Gas 10 bar,
da 180/160 mm SDR 11 ISO S-5,
sonst gemäß Vorbemerkungen.

**Reduktion zentrisch, lang, da 200/160 mm SDR 11**
Reduktion zentrisch, Gas/TW, PE 100-RC
schwarz, formgespritzt, lange Schenkel,
für die sandbettfreie Verlegung,
MOP Wasser 16 bar/Gas 10 bar,
da 200/160 mm SDR 11 ISO S-5,
sonst gemäß Vorbemerkungen.

**Reduktion zentrisch, lang, da 225/160 mm SDR 11**
Reduktion zentrisch, Gas/TW, PE 100-RC
schwarz, formgespritzt, lange Schenkel,
für die sandbettfreie Verlegung,
MOP Wasser 16 bar/Gas 10 bar,
da 225/160 mm SDR 11 ISO S-5,
sonst gemäß Vorbemerkungen.

**Reduktion zentrisch, lang, da 250/160 mm SDR 11**
Reduktion zentrisch, Gas/TW, PE 100-RC
schwarz, formgespritzt, lange Schenkel,
für die sandbettfreie Verlegung,
MOP Wasser 16 bar/Gas 10 bar,
da 250/160 mm SDR 11 ISO S-5,
sonst gemäß Vorbemerkungen.

**Reduktion zentrisch, lang, da 250/200 mm SDR 11**
Reduktion zentrisch, Gas/TW, PE 100-RC
schwarz, formgespritzt, lange Schenkel,
für die sandbettfreie Verlegung,
MOP Wasser 16 bar/Gas 10 bar,
da 250/200 mm SDR 11 ISO S-5,
sonst gemäß Vorbemerkungen.

**Reduktion zentrisch, lang, da 250/225 mm SDR 11**
Reduktion zentrisch, Gas/TW, PE 100-RC
schwarz, formgespritzt, lange Schenkel,
für die sandbettfreie Verlegung,
MOP Wasser 16 bar/Gas 10 bar,
da 250/225 mm SDR 11 ISO S-5,
sonst gemäß Vorbemerkungen.

**Reduktion zentrisch, lang, da 280/250 mm SDR 11**
Reduktion zentrisch, Gas/TW, PE 100-RC
schwarz, formgespritzt, lange Schenkel,
für die sandbettfreie Verlegung,
MOP Wasser 16 bar/Gas 10 bar,
da 280/250 mm SDR 11 ISO S-5,
sonst gemäß Vorbemerkungen.

**Reduktion zentrisch, lang, da 315/200 mm SDR 11**
Reduktion zentrisch, Gas/TW, PE 100-RC
schwarz, formgespritzt, lange Schenkel,
für die sandbettfreie Verlegung,
MOP Wasser 16 bar/Gas 10 bar,
da 315/200 mm SDR 11 ISO S-5,
sonst gemäß Vorbemerkungen.

**Reduktion zentrisch, lang, da 315/225 mm SDR 11**
Reduktion zentrisch, Gas/TW, PE 100-RC
schwarz, formgespritzt, lange Schenkel,
für die sandbettfreie Verlegung,
MOP Wasser 16 bar/Gas 10 bar,
da 315/225 mm SDR 17 ISO S-5,
sonst gemäß Vorbemerkungen.

**Reduktion zentrisch, lang, da 315/250 mm SDR 11**
Reduktion zentrisch, Gas/TW, PE 100-RC
schwarz, formgespritzt, lange Schenkel,
für die sandbettfreie Verlegung,
MOP Wasser 16 bar/Gas 10 bar,
da 315/250 mm SDR 11 ISO S-5,
sonst gemäß Vorbemerkungen.

**Endkappe, lang, da 63 mm SDR 11**
Endkappe, Gas/TW, PE 100-RC
schwarz, formgespritzt, lange Schenkel,
für die sandbettfreie Verlegung,
MOP Wasser 16 bar/Gas 10 bar,
da 63 mm SDR 11 ISO S-5,
sonst gemäß Vorbemerkungen.

**Endkappe, lang, da 75 mm SDR 11**
Endkappe, Gas/TW, PE 100-RC
schwarz, formgespritzt, lange Schenkel,
für die sandbettfreie Verlegung,
MOP Wasser 16 bar/Gas 10 bar,
da 75 mm SDR 11 ISO S-5,
sonst gemäß Vorbemerkungen.

**Endkappe, lang, da 90 mm SDR 11**
Endkappe, Gas/TW, PE 100-RC
schwarz, formgespritzt, lange Schenkel,
für die sandbettfreie Verlegung,
MOP Wasser 16 bar/Gas 10 bar,
da 90 mm SDR 11 ISO S-5,
sonst gemäß Vorbemerkungen.

**Endkappe, lang, da 110 mm SDR 11**
Endkappe, Gas/TW, PE 100-RC
schwarz, formgespritzt, lange Schenkel,
für die sandbettfreie Verlegung,
MOP Wasser 16 bar/Gas 10 bar,
da 110 mm SDR 11 ISO S-5,
sonst gemäß Vorbemerkungen.

**Endkappe, lang, da 125 mm SDR 11**
Endkappe, Gas/TW, PE 100-RC
schwarz, formgespritzt, lange Schenkel,
für die sandbettfreie Verlegung,
MOP Wasser 16 bar/Gas 10 bar,
da 125 mm SDR 11 ISO S-5,
sonst gemäß Vorbemerkungen.

**Endkappe, lang, da 140 mm SDR 11**
Endkappe, Gas/TW, PE 100-RC
schwarz, formgespritzt, lange Schenkel,
für die sandbettfreie Verlegung,
MOP Wasser 16 bar/Gas 10 bar,
da 140 mm SDR 11 ISO S-5,
sonst gemäß Vorbemerkungen.

**Endkappe, lang, da 160 mm SDR 11**
Endkappe, Gas/TW, PE 100-RC
schwarz, formgespritzt, lange Schenkel,
für die sandbettfreie Verlegung,
MOP Wasser 16 bar/Gas 10 bar,
da 160 mm SDR 11 ISO S-5,
sonst gemäß Vorbemerkungen.

**Endkappe, lang, da 180 mm SDR 11**
Endkappe, Gas/TW, PE 100-RC
schwarz, formgespritzt, lange Schenkel,
für die sandbettfreie Verlegung,
MOP Wasser 16 bar/Gas 10 bar,
da 180 mm SDR 11 ISO S-5,
sonst gemäß Vorbemerkungen.

**Endkappe, lang, da 200 mm SDR 11**
Endkappe, Gas/TW, PE 100-RC
schwarz, formgespritzt, lange Schenkel,
für die sandbettfreie Verlegung,
MOP Wasser 16 bar/Gas 10 bar,
da 200 mm SDR 11 ISO S-5,
sonst gemäß Vorbemerkungen.

**Endkappe, lang, da 225 mm SDR 11**
Endkappe, Gas/TW, PE 100-RC
schwarz, formgespritzt, lange Schenkel,
für die sandbettfreie Verlegung,
MOP Wasser 16 bar/Gas 10 bar,
da 225 mm SDR 11 ISO S-5,
sonst gemäß Vorbemerkungen.

**Endkappe, lang, da 250 mm SDR 11**
Endkappe, Gas/TW, PE 100-RC
schwarz, formgespritzt, lange Schenkel,
für die sandbettfreie Verlegung,
MOP Wasser 16 bar/Gas 10 bar,
da 250 mm SDR 11 ISO S-5,
sonst gemäß Vorbemerkungen.

**Endkappe, lang, da 280 mm SDR 11**
Endkappe, Gas/TW, PE 100-RC
schwarz, formgespritzt, lange Schenkel,
für die sandbettfreie Verlegung,
MOP Wasser 16 bar/Gas 10 bar,
da 280 mm SDR 11 ISO S-5,
sonst gemäß Vorbemerkungen.

**Endkappe, lang, da 315 mm SDR 11**
Endkappe, Gas/TW, PE 100-RC
schwarz, formgespritzt, lange Schenkel,
für die sandbettfreie Verlegung,
MOP Wasser 16 bar/Gas 10 bar,
da 315 mm SDR 11 ISO S-5,
sonst gemäß Vorbemerkungen.

**Endkappe, lang, da 355 mm SDR 11**
Endkappe, Gas/TW, PE 100-RC
schwarz, formgespritzt, lange Schenkel,
für die sandbettfreie Verlegung,
MOP Wasser 16 bar/Gas 10 bar,
da 355 mm SDR 11 ISO S-5,
sonst gemäß Vorbemerkungen.

**Endkappe, lang, da 400 mm SDR 11**
Endkappe, Gas/TW, PE 100-RC
schwarz, formgespritzt, lange Schenkel,
für die sandbettfreie Verlegung,
MOP Wasser 16 bar/Gas 10 bar,
da 400 mm SDR 11 ISO S-5,
sonst gemäß Vorbemerkungen.

### Stutzenformteile in kurzer Ausführung aus PE 100-RC

*Hinweis*
Die angebotenen kurzen Stutzenformteile aus PE 100-RC
müssen hinsichtlich der
Abmessungen und Toleranzen sowie den Güteanforderungen
der DIN EN 12201-3 und
1555-3 entsprechen. Für die Produktion der Formteile
ist ein Qualitätssicherungssystem
nach DIN EN ISOnachzuweisen. Die Lunkerfreiheit der
spritzgegossenen Formteile
ist an jeder Charge mittels Röntgenprüfung zu
überprüfen. Die Formteile sind mit einem
Abnahmeprüfzeugnis 3.1 nach DIN EN 10204 zu belegen.
Für den Einsatz im Bereich von Feuerlöschleitungen
(SDR 11) ist eine FM-Global-Zulassung
erforderlich. Die Formteile müssen zudem den
Anforderungen der VdS-Richtlinie 2109
entsprechen. Die Formteile sind vorzugsweise mit
Zentralanguss zu fertigen.
Die Formteile sind mit einem farblich abgesetzten
Rückverfolgbarkeitscode nach ISO 12176
ab Dimensionzu versehen.

Fabrikat: AGRU oder gleichwertig

Für die Verlegung und Montage der Rohrleitungen ist
nur nach DVS 2212 oder DVGW GW
geschultes Personal zugelassen.

Die Verlegung hat mittels Heizelementstumpfschweißung
gemäß DVS 2207-1 zu erfolgen.
Sämtliche für die Schweißung relevanten
Schweißparameter sind auf Wunsch automatisch
aufzuzeichnen und nach Beendigung der Schweißarbeiten
dem Auftraggeber zu überreichen.

**Bogen 90°, kurz, da 63 mm SDR 11**
Bogen 90°, Gas/TW, PE 100-RC
schwarz, formgespritzt,
kurze Schenkel, Radius ~ da,
für die sandbettfreie Verlegung,
MOP Wasser 16 bar/Gas 10 bar,
da 63 mm SDR 11 ISO S-5,
sonst gemäß Vorbemerkungen.

**Bogen 90°, kurz, da 75 mm SDR 11**
Bogen 90°, Gas/TW, PE 100-RC
schwarz, formgespritzt,
kurze Schenkel, Radius ~ da,
für die sandbettfreie Verlegung,
MOP Wasser 16 bar/Gas 10 bar,
da 75 mm SDR 11 ISO S-5,
sonst gemäß Vorbemerkungen.

**Bogen 90°, kurz, da 90 mm SDR 11**
Bogen 90°, Gas/TW, PE 100-RC
schwarz, formgespritzt,
kurze Schenkel, Radius ~ da,
für die sandbettfreie Verlegung,
MOP Wasser 16 bar/Gas 10 bar,
da 90 mm SDR 11 ISO S-5,
sonst gemäß Vorbemerkungen.

**Bogen 90°, kurz, da 110 mm SDR 11**
Bogen 90°, Gas/TW, PE 100-RC
schwarz, formgespritzt,
kurze Schenkel, Radius ~ da,
für die sandbettfreie Verlegung,
MOP Wasser 16 bar/Gas 10 bar,
da 110 mm SDR 11 ISO S-5,
sonst gemäß Vorbemerkungen.

**Bogen 90°, kurz, da 125 mm SDR 11**
Bogen 90°, Gas/TW, PE 100-RC
schwarz, formgespritzt,
kurze Schenkel, Radius ~ da,
für die sandbettfreie Verlegung,
MOP Wasser 16 bar/Gas 10 bar,
da 125 mm SDR 11 ISO S-5,
sonst gemäß Vorbemerkungen.

**Bogen 90°, kurz, da 140 mm SDR 11**
Bogen 90°, Gas/TW, PE 100-RC
schwarz, formgespritzt,
kurze Schenkel, Radius ~ da,
für die sandbettfreie Verlegung,
MOP Wasser 16 bar/Gas 10 bar,
da 140 mm SDR 11 ISO S-5,
sonst gemäß Vorbemerkungen.

**Bogen 90°, kurz, da 160 mm SDR 11**
Bogen 90°, Gas/TW, PE 100-RC
schwarz, formgespritzt,
kurze Schenkel, Radius ~ da,
für die sandbettfreie Verlegung,
MOP Wasser 16 bar/Gas 10 bar,
da 160 mm SDR 11 ISO S-5,
sonst gemäß Vorbemerkungen.

**Bogen 90°, kurz, da 180 mm SDR 11**
Bogen 90°, Gas/TW, PE 100-RC
schwarz, formgespritzt,
kurze Schenkel, Radius ~ da,
für die sandbettfreie Verlegung,
MOP Wasser 16 bar/Gas 10 bar,
da 180 mm SDR 11 ISO S-5,
sonst gemäß Vorbemerkungen.

**Bogen 90°, kurz, da 200 mm SDR 11**
Bogen 90°, Gas/TW, PE 100-RC
schwarz, formgespritzt,
kurze Schenkel, Radius ~ da,
für die sandbettfreie Verlegung,
MOP Wasser 16 bar/Gas 10 bar,
da 200 mm SDR 11 ISO S-5,
sonst gemäß Vorbemerkungen.

**Bogen 90°, kurz, da 225 mm SDR 11**
Bogen 90°, Gas/TW, PE 100-RC
schwarz, formgespritzt,
kurze Schenkel, Radius ~ da,
für die sandbettfreie Verlegung,
MOP Wasser 16 bar/Gas 10 bar,
da 225 mm SDR 11 ISO S-5,
sonst gemäß Vorbemerkungen.

**Bogen 90°, kurz, da 250 mm SDR 11**
Bogen 90°, Gas/TW, PE 100-RC
schwarz, formgespritzt,
kurze Schenkel, Radius ~ da,
für die sandbettfreie Verlegung,
MOP Wasser 16 bar/Gas 10 bar,
da 250 mm SDR 11 ISO S-5,
sonst gemäß Vorbemerkungen.

**Bogen 90°, kurz, da 280 mm SDR 11**
Bogen 90°, Gas/TW, PE 100-RC
schwarz, formgespritzt,
kurze Schenkel, Radius ~ da,
für die sandbettfreie Verlegung,
MOP Wasser 16 bar/Gas 10 bar,
da 280 mm SDR 11 ISO S-5,
sonst gemäß Vorbemerkungen.

**Bogen 90°, kurz, da 315 mm SDR 11**
Bogen 90°, Gas/TW, PE 100-RC
schwarz, formgespritzt,
kurze Schenkel, Radius ~ da,
für die sandbettfreie Verlegung,
MOP Wasser 16 bar/Gas 10 bar,
da 315 mm SDR 11 ISO S-5,
sonst gemäß Vorbemerkungen.

**Bogen 90°, kurz, da 355 mm SDR 11**
Bogen 90°, Gas/TW, PE 100-RC
schwarz, formgespritzt,
kurze Schenkel, Radius ~ da,
für die sandbettfreie Verlegung,
MOP Wasser 16 bar/Gas 10 bar,
da 355 mm SDR 11 ISO S-5,
sonst gemäß Vorbemerkungen.

**Bogen 90°, kurz, da 400 mm SDR 11**
Bogen 90°, Gas/TW, PE 100-RC
schwarz, formgespritzt,
kurze Schenkel, Radius ~ da,
für die sandbettfreie Verlegung,
MOP Wasser 16 bar/Gas 10 bar,
da 400 mm SDR 11 ISO S-5,
sonst gemäß Vorbemerkungen.

**Bogen 90°, kurz, da 450 mm SDR 11**
Bogen 90°, Gas/TW, PE 100-RC
schwarz, formgespritzt,
kurze Schenkel, Radius ~ da,
für die sandbettfreie Verlegung,
MOP Wasser 16 bar/Gas 10 bar,
da 450 mm SDR 11 ISO S-5,
sonst gemäß Vorbemerkungen.

**Bogen 90°, kurz, da 500 mm SDR 11**
Bogen 90°, Gas/TW, PE 100-RC
schwarz, formgespritzt,
kurze Schenkel, Radius ~ da,
für die sandbettfreie Verlegung,
MOP Wasser 16 bar/Gas 10 bar,
da 500 mm SDR 11 ISO S-5,
sonst gemäß Vorbemerkungen.

**T-Stück, kurz, da 63 mm SDR 11**
T-Stück, Gas/TW, PE 100-RC
schwarz, formgespritzt,
kurze Schenkel, Radius ~ da,
für die sandbettfreie Verlegung,
MOP Wasser 16 bar/Gas 10 bar,
da 63 mm SDR 11 ISO S-5,
sonst gemäß Vorbemerkungen.

**T-Stück, kurz, da 75 mm SDR 11**
T-Stück, Gas/TW, PE 100-RC
schwarz, formgespritzt,
kurze Schenkel, Radius ~ da,
für die sandbettfreie Verlegung,
MOP Wasser 16 bar/Gas 10 bar,
da 75 mm SDR 11 ISO S-5,
sonst gemäß Vorbemerkungen.

**T-Stück, kurz, da 90 mm SDR 11**
T-Stück, Gas/TW, PE 100-RC
schwarz, formgespritzt,
kurze Schenkel, Radius ~ da,
für die sandbettfreie Verlegung,
MOP Wasser 16 bar/Gas 10 bar,
da 90 mm SDR 11 ISO S-5,
sonst gemäß Vorbemerkungen.

**T-Stück, kurz, da 110 mm SDR 11**
T-Stück, Gas/TW, PE 100-RC
schwarz, formgespritzt,
kurze Schenkel, Radius ~ da,
für die sandbettfreie Verlegung,
MOP Wasser 16 bar/Gas 10 bar,
da 110 mm SDR 11 ISO S-5,
sonst gemäß Vorbemerkungen.

**T-Stück, kurz, da 125 mm SDR 11**
T-Stück, Gas/TW, PE 100-RC
schwarz, formgespritzt,
kurze Schenkel, Radius ~ da,
für die sandbettfreie Verlegung,
MOP Wasser 16 bar/Gas 10 bar,
da 125 mm SDR 11 ISO S-5,
sonst gemäß Vorbemerkungen.

**T-Stück, kurz, da 140 mm SDR 11**
T-Stück, Gas/TW, PE 100-RC
schwarz, formgespritzt,
kurze Schenkel, Radius ~ da,
für die sandbettfreie Verlegung,
MOP Wasser 16 bar/Gas 10 bar,
da 140 mm SDR 11 ISO S-5,
sonst gemäß Vorbemerkungen.

**T-Stück, kurz, da 160 mm SDR 11**
T-Stück, Gas/TW, PE 100-RC
schwarz, formgespritzt,
kurze Schenkel, Radius ~ da,
für die sandbettfreie Verlegung,
MOP Wasser 16 bar/Gas 10 bar,
da 160 mm SDR 11 ISO S-5,
sonst gemäß Vorbemerkungen.

**T-Stück, kurz, da 180 mm SDR 11**
T-Stück, Gas/TW, PE 100-RC
schwarz, formgespritzt,
kurze Schenkel, Radius ~ da,
für die sandbettfreie Verlegung,
MOP Wasser 16 bar/Gas 10 bar,
da 180 mm SDR 11 ISO S-5,
sonst gemäß Vorbemerkungen.

**T-Stück, kurz, da 200 mm SDR 11**
T-Stück, Gas/TW, PE 100-RC
schwarz, formgespritzt,
kurze Schenkel, Radius ~ da,
für die sandbettfreie Verlegung,
MOP Wasser 16 bar/Gas 10 bar,
da 200 mm SDR 11 ISO S-5,
sonst gemäß Vorbemerkungen.

**T-Stück, kurz, da 225 mm SDR 11**
T-Stück, Gas/TW, PE 100-RC
schwarz, formgespritzt,
kurze Schenkel, Radius ~ da,
für die sandbettfreie Verlegung,
MOP Wasser 16 bar/Gas 10 bar,
da 225 mm SDR 11 ISO S-5,
sonst gemäß Vorbemerkungen.

**T-Stück, kurz, da 250 mm SDR 11**
T-Stück, Gas/TW, PE 100-RC
schwarz, formgespritzt,
kurze Schenkel, Radius ~ da,
für die sandbettfreie Verlegung,
MOP Wasser 16 bar/Gas 10 bar,
da 250 mm SDR 11 ISO S-5,
sonst gemäß Vorbemerkungen.

**T-Stück, kurz, da 280 mm SDR 11**
T-Stück, Gas/TW, PE 100-RC
schwarz, formgespritzt,
kurze Schenkel, Radius ~ da,
für die sandbettfreie Verlegung,
MOP Wasser 16 bar/Gas 10 bar,
da 280 mm SDR 11 ISO S-5,
sonst gemäß Vorbemerkungen.

**T-Stück, kurz, da 315 mm SDR 11**
T-Stück, Gas/TW, PE 100-RC
schwarz, formgespritzt,
kurze Schenkel, Radius ~ da,
für die sandbettfreie Verlegung,
MOP Wasser 16 bar/Gas 10 bar,
da 315 mm SDR 11 ISO S-5,
sonst gemäß Vorbemerkungen.

**T-Stück, kurz, da 355 mm SDR 11**
T-Stück, Gas/TW, PE 100-RC
schwarz, formgespritzt,
kurze Schenkel, Radius ~ da,
für die sandbettfreie Verlegung,
MOP Wasser 16 bar/Gas 10 bar,
da 355 mm SDR 11 ISO S-5,
sonst gemäß Vorbemerkungen.

**T-Stück, kurz, da 400 mm SDR 11**
T-Stück, Gas/TW, PE 100-RC
schwarz, formgespritzt,
kurze Schenkel, Radius ~ da,
für die sandbettfreie Verlegung,
MOP Wasser 16 bar/Gas 10 bar,
da 400 mm SDR 11 ISO S-5,
sonst gemäß Vorbemerkungen.

**T-Stück, kurz, da 450 mm SDR 11**
T-Stück, Gas/TW, PE 100-RC
schwarz, formgespritzt,
kurze Schenkel, Radius ~ da,
für die sandbettfreie Verlegung,
MOP Wasser 16 bar/Gas 10 bar,
da 450 mm SDR 11 ISO S-5,
sonst gemäß Vorbemerkungen.

**T-Stück, kurz, da 500 mm SDR 11**
T-Stück, Gas/TW, PE 100-RC
schwarz, formgespritzt,
kurze Schenkel, Radius ~ da,
für die sandbettfreie Verlegung,
MOP Wasser 16 bar/Gas 10 bar,
da 500 mm SDR 11 ISO S-5,
sonst gemäß Vorbemerkungen.

**T-Stück mit red. Abgang, kurz, da 125/63 mm SDR 11**
Red-T-Stück, Gas/TW, PE 100-RC
schwarz, formgespritzt, kurze Schenkel,
mit reduziertem Abgang,
für die sandbettfreie Verlegung,
MOP Wasser 16 bar/Gas 10 bar,
da 125/63 mm SDR 11 ISO S-5,
sonst gemäß Vorbemerkungen.

**T-Stück mit red. Abgang, kurz, da 140/63 mm SDR 11**
Red-T-Stück, Gas/TW, PE 100-RC
schwarz, formgespritzt, kurze Schenkel,
mit reduziertem Abgang,
für die sandbettfreie Verlegung,
MOP Wasser 16 bar/Gas 10 bar,
da 140/63 mm SDR 11 ISO S-5,
sonst gemäß Vorbemerkungen.

**T-Stück mit red. Abgang, kurz, da 140/75 mm SDR 11**
Red-T-Stück, Gas/TW, PE 100-RC
schwarz, formgespritzt, kurze Schenkel,
mit reduziertem Abgang,
für die sandbettfreie Verlegung,
MOP Wasser 16 bar/Gas 10 bar,
da 140/75 mm SDR 11 ISO S-5,
sonst gemäß Vorbemerkungen.

**T-Stück mit red. Abgang, kurz, da 140/90 mm SDR 11**
Red-T-Stück, Gas/TW, PE 100-RC
schwarz, formgespritzt, kurze Schenkel,
mit reduziertem Abgang,
für die sandbettfreie Verlegung,
MOP Wasser 16 bar/Gas 10 bar,
da 140/90 mm SDR 11 ISO S-5,
sonst gemäß Vorbemerkungen.

**T-Stück mit red. Abgang, kurz, da 140/110 mm SDR 11**
Red-T-Stück, Gas/TW, PE 100-RC
schwarz, formgespritzt, kurze Schenkel,
mit reduziertem Abgang,
für die sandbettfreie Verlegung,
MOP Wasser 16 bar/Gas 10 bar,
da 140/110 mm SDR 11 ISO S-5,
sonst gemäß Vorbemerkungen.

**T-Stück mit red. Abgang, kurz, da 160/125 mm SDR 11**
Red-T-Stück, Gas/TW, PE 100-RC
schwarz, formgespritzt, kurze Schenkel,
mit reduziertem Abgang,
für die sandbettfreie Verlegung,
MOP Wasser 16 bar/Gas 10 bar,
da 160/125 mm SDR 11 ISO S-5,
sonst gemäß Vorbemerkungen.

**T-Stück mit red. Abgang, kurz, da 180/63 mm SDR 11**
Red-T-Stück, Gas/TW, PE 100-RC
schwarz, formgespritzt, kurze Schenkel,
mit reduziertem Abgang,
für die sandbettfreie Verlegung,
MOP Wasser 16 bar/Gas 10 bar,
da 180/63 mm SDR 11 ISO S-5,
sonst gemäß Vorbemerkungen.

**T-Stück mit red. Abgang, kurz, da 180/75 mm SDR 11**
Red-T-Stück, Gas/TW, PE 100-RC
schwarz, formgespritzt, kurze Schenkel,
mit reduziertem Abgang,
für die sandbettfreie Verlegung,
MOP Wasser 16 bar/Gas 10 bar,
da 180/75 mm SDR 11 ISO S-5,
sonst gemäß Vorbemerkungen.

**T-Stück mit red. Abgang, kurz, da 180/125 mm SDR 11**
Red-T-Stück, Gas/TW, PE 100-RC
schwarz, formgespritzt, kurze Schenkel,
mit reduziertem Abgang,
für die sandbettfreie Verlegung,
MOP Wasser 16 bar/Gas 10 bar,
da 180/125 mm SDR 11 ISO S-5,
sonst gemäß Vorbemerkungen.

**T-Stück mit red. Abgang, kurz, da 225/125 mm SDR 11**
Red-T-Stück, Gas/TW, PE 100-RC
schwarz, formgespritzt, kurze Schenkel,
mit reduziertem Abgang,
für die sandbettfreie Verlegung,
MOP Wasser 16 bar/Gas 10 bar,
da 225/125 mm SDR 11 ISO S-5,
sonst gemäß Vorbemerkungen.

**Vorschweißbund, kurz, da 63 mm SDR 11**
Vorschweißbund, Gas/TW, PE 100-RC
schwarz, formgespritzt, kurze Schenkel,
für die sandbettfreie Verlegung,
MOP Wasser 16 bar/Gas 10 bar,
da 63 mm SDR 11 ISO S-5,
sonst gemäß Vorbemerkungen.

**Vorschweißbund, kurz, da 75 mm SDR 11**
Vorschweißbund, Gas/TW, PE 100-RC
schwarz, formgespritzt, kurze Schenkel,
für die sandbettfreie Verlegung,
MOP Wasser 16 bar/Gas 10 bar,
da 75 mm SDR 11 ISO S-5,
sonst gemäß Vorbemerkungen.

**Vorschweißbund, kurz, da 90 mm SDR 11**
Vorschweißbund, Gas/TW, PE 100-RC
schwarz, formgespritzt, kurze Schenkel,
für die sandbettfreie Verlegung,
MOP Wasser 16 bar/Gas 10 bar,
da 90 mm SDR 11 ISO S-5,
sonst gemäß Vorbemerkungen.

**Vorschweißbund, kurz, da 110 mm SDR 11**
Vorschweißbund, Gas/TW, PE 100-RC
schwarz, formgespritzt, kurze Schenkel,
für die sandbettfreie Verlegung,
MOP Wasser 16 bar/Gas 10 bar,
da 110 mm SDR 11 ISO S-5,
sonst gemäß Vorbemerkungen.

**Vorschweißbund, kurz, da 125 mm SDR 11**
Vorschweißbund, Gas/TW, PE 100-RC
schwarz, formgespritzt, kurze Schenkel,
für die sandbettfreie Verlegung,
MOP Wasser 16 bar/Gas 10 bar,
da 125 mm SDR 11 ISO S-5,
sonst gemäß Vorbemerkungen.

**Vorschweißbund, kurz, da 140 mm SDR 11**
Vorschweißbund, Gas/TW, PE 100-RC
schwarz, formgespritzt, kurze Schenkel,
für die sandbettfreie Verlegung,
MOP Wasser 16 bar/Gas 10 bar,
da 140 mm SDR 11 ISO S-5,
sonst gemäß Vorbemerkungen.

**Vorschweißbund, kurz, da 160 mm SDR 11**
Vorschweißbund, Gas/TW, PE 100-RC
schwarz, formgespritzt, kurze Schenkel,
für die sandbettfreie Verlegung,
MOP Wasser 16 bar/Gas 10 bar,
da 160 mm SDR 11 ISO S-5,
sonst gemäß Vorbemerkungen.

**Vorschweißbund, kurz, da 180 mm SDR 11**
Vorschweißbund, Gas/TW, PE 100-RC
schwarz, formgespritzt, kurze Schenkel,
für die sandbettfreie Verlegung,
MOP Wasser 16 bar/Gas 10 bar,
da 180 mm SDR 11 ISO S-5,
sonst gemäß Vorbemerkungen.

**Vorschweißbund, kurz, da 200 mm SDR 11**
Vorschweißbund, Gas/TW, PE 100-RC
schwarz, formgespritzt, kurze Schenkel,
für die sandbettfreie Verlegung,
MOP Wasser 16 bar/Gas 10 bar,
da 200 mm SDR 11 ISO S-5,
sonst gemäß Vorbemerkungen.

**Vorschweißbund, kurz, da 225 mm SDR 11**
Vorschweißbund, Gas/TW, PE 100-RC
schwarz, formgespritzt, kurze Schenkel,
für die sandbettfreie Verlegung,
MOP Wasser 16 bar/Gas 10 bar,
da 225 mm SDR 11 ISO S-5,
sonst gemäß Vorbemerkungen.

**Vorschweißbund, kurz, da 250 mm SDR 11**
Vorschweißbund, Gas/TW, PE 100-RC
schwarz, formgespritzt, kurze Schenkel,
für die sandbettfreie Verlegung,
MOP Wasser 16 bar/Gas 10 bar,
da 250 mm SDR 11 ISO S-5,
sonst gemäß Vorbemerkungen.

**Vorschweißbund, kurz, da 280 mm SDR 11**
Vorschweißbund, Gas/TW, PE 100-RC
schwarz, formgespritzt, kurze Schenkel,
für die sandbettfreie Verlegung,
MOP Wasser 16 bar/Gas 10 bar,
da 280 mm SDR 11 ISO S-5,
sonst gemäß Vorbemerkungen.

**Vorschweißbund, kurz, da 315 mm SDR 11**
Vorschweißbund, Gas/TW, PE 100-RC
schwarz, formgespritzt, kurze Schenkel,
für die sandbettfreie Verlegung,
MOP Wasser 16 bar/Gas 10 bar,
da 315 mm SDR 11 ISO S-5,
sonst gemäß Vorbemerkungen.

**Vorschweißbund, kurz, da 355 mm SDR 11**
Vorschweißbund, Gas/TW, PE 100-RC
schwarz, formgespritzt, kurze Schenkel,
für die sandbettfreie Verlegung,
MOP Wasser 16 bar/Gas 10 bar,
da 355 mm SDR 11 ISO S-5,
sonst gemäß Vorbemerkungen.

**Vorschweißbund, kurz, da 400 mm SDR 11**
Vorschweißbund, Gas/TW, PE 100-RC
schwarz, formgespritzt, kurze Schenkel,
für die sandbettfreie Verlegung,
MOP Wasser 16 bar/Gas 10 bar,
da 400 mm SDR 11 ISO S-5,
sonst gemäß Vorbemerkungen.

**Vorschweißbund, kurz, da 450 mm SDR 11**
Vorschweißbund, Gas/TW, PE 100-RC
schwarz, formgespritzt, kurze Schenkel,
für die sandbettfreie Verlegung,
MOP Wasser 16 bar/Gas 10 bar,
da 450 mm SDR 11 ISO S-5,
sonst gemäß Vorbemerkungen.

**Vorschweißbund, kurz, da 500 mm SDR 11**
Vorschweißbund, Gas/TW, PE 100-RC
schwarz, formgespritzt, kurze Schenkel,
für die sandbettfreie Verlegung,
MOP Wasser 16 bar/Gas 10 bar,
da 500 mm SDR 11 ISO S-5,
sonst gemäß Vorbemerkungen.

**Vorschweißbund, kurz, da 560 mm SDR 11**
Vorschweißbund, Gas/TW, PE 100-RC
schwarz, formgespritzt, kurze Schenkel,
für die sandbettfreie Verlegung,
MOP Wasser 16 bar/Gas 10 bar,
da 560 mm SDR 11 ISO S-5,
sonst gemäß Vorbemerkungen.

**Vorschweißbund, kurz, da 630 mm SDR 11**
Vorschweißbund, Gas/TW, PE 100-RC
schwarz, formgespritzt, kurze Schenkel,
für die sandbettfreie Verlegung,
MOP Wasser 16 bar/Gas 10 bar,
da 630 mm SDR 11 ISO S-5,
sonst gemäß Vorbemerkungen.

**Losflansch für Vorschweißbund, Lochbild PN10/16, da 63 / DN 50 mm**
Losflansch Typ "VB", PP-GFK
schwarz, formgespritzt, mit Stahleinlage,
für Kunststoffvorschweißbunde,
Lochbild PN10/16 nach DIN EN 1092-1,
MOP 16 bar, da 63 / DN 50 mm.

**Losflansch für Vorschweißbund, Lochbild PN10/16, da 75 / DN 65 mm**
Losflansch Typ "VB", PP-GFK
schwarz, formgespritzt, mit Stahleinlage,
für Kunststoffvorschweißbunde,
Lochbild PN10/16 nach DIN EN 1092-1,
MOP 16 bar, da 75 / DN 65 mm.

**Losflansch für Vorschweißbund, Lochbild PN10/16, da 90 / DN 80 mm**
Losflansch Typ "VB", PP-GFK
schwarz, formgespritzt, mit Stahleinlage,
für Kunststoffvorschweißbunde,
Lochbild PN10/16 nach DIN EN 1092-1,
MOP 16 bar, da 90 / DN 80 mm.

**Losflansch für Vorschweißbund, Lochbild PN10/16, da 110 / DN 100 mm**
Losflansch Typ "VB", PP-GFK
schwarz, formgespritzt, mit Stahleinlage,
für Kunststoffvorschweißbunde,
Lochbild PN10/16 nach DIN EN 1092-1,
MOP 16 bar, da 110 / DN 100 mm.

**Losflansch für Vorschweißbund, Lochbild PN10/16, da 125 / DN 100 mm**
Losflansch Typ "VB", PP-GFK
schwarz, formgespritzt, mit Stahleinlage,
für Kunststoffvorschweißbunde,
Lochbild PN10/16 nach DIN EN 1092-1,
MOP 16 bar, da 125 / DN 100 mm.

**Losflansch für Vorschweißbund, Lochbild PN10/16, da 140 / DN 125 mm**
Losflansch Typ "VB", PP-GFK
schwarz, formgespritzt, mit Stahleinlage,
für Kunststoffvorschweißbunde,
Lochbild PN10/16 nach DIN EN 1092-1,
MOP 16 bar, da 140 / DN 125 mm.

**Losflansch für Vorschweißbund, Lochbild PN10/16, da 160 / DN 150 mm**
Losflansch Typ "VB", PP-GFK
schwarz, formgespritzt, mit Stahleinlage,
für Kunststoffvorschweißbunde,
Lochbild PN10/16 nach DIN EN 1092-1,
MOP 16 bar, da 160 / DN 150 mm.

**Losflansch für Vorschweißbund, Lochbild PN10/16, da 180 / DN 150 mm**
Losflansch Typ "VB", PP-GFK
schwarz, formgespritzt, mit Stahleinlage,
für Kunststoffvorschweißbunde,
Lochbild PN10/16 nach DIN EN 1092-1,
MOP 16 bar, da 180 / DN 150 mm.

**Losflansch für Vorschweißbund, Lochbild PN10, da 200 / DN 200 mm**
Losflansch Typ "VB", PP-GFK
schwarz, formgespritzt, mit Stahleinlage,
für Kunststoffvorschweißbunde,
Lochbild PN10 nach DIN EN 1092-1,
MOP 16 bar, da 200 / DN 200 mm.

**Losflansch für Vorschweißbund, Lochbild PN10, da 225 / DN 200 mm**
Losflansch Typ "VB", PP-GFK
schwarz, formgespritzt, mit Stahleinlage,
für Kunststoffvorschweißbunde,
Lochbild PN10 nach DIN EN 1092-1,
MOP 16 bar, da 225 / DN 200 mm.

**Losflansch für Vorschweißbund, Lochbild PN10, da 250 / DN 250 mm**
Losflansch Typ "VB", PP-GFK
schwarz, formgespritzt, mit Stahleinlage,
für Kunststoffvorschweißbunde,
Lochbild PN10 nach DIN EN 1092-1,
MOP 16 bar, da 250 / DN 250 mm.

**Losflansch für Vorschweißbund, Lochbild PN10, da 280 / DN 250 mm**
Losflansch Typ "VB", PP-GFK
schwarz, formgespritzt, mit Stahleinlage,
für Kunststoffvorschweißbunde,
Lochbild PN10 nach DIN EN 1092-1,
MOP 16 bar, da 280 / DN 250 mm.

**Losflansch für Vorschweißbund, Lochbild PN10, da 315 / DN 300 mm**
Losflansch Typ "VB", PP-GFK
schwarz, formgespritzt, mit Stahleinlage,
für Kunststoffvorschweißbunde,
Lochbild PN10 nach DIN EN 1092-1,
MOP 16 bar, da 315 / DN 300 mm.

**Losflansch für Vorschweißbund, Lochbild PN10, da 355 / DN 350 mm**
Losflansch Typ "VB", PP-GFK
schwarz, formgespritzt, mit Stahleinlage,
für Kunststoffvorschweißbunde,
Lochbild PN10 nach DIN EN 1092-1,
MOP 16 bar, da 355 / DN 350 mm.

**Losflansch für Vorschweißbund, Lochbild PN10, da 400 / DN 400 mm**
Losflansch Typ "VB", PP-GFK
schwarz, formgespritzt, mit Stahleinlage,
für Kunststoffvorschweißbunde,
Lochbild PN10 nach DIN EN 1092-1,
MOP 16 bar, da 400 / DN 400 mm.

**Losflansch für Vorschweißbund, Lochbild PN10, da 450 / DN 500 mm**
Losflansch Typ "VB", PP-GFK
schwarz, formgespritzt, mit Stahleinlage,
für Kunststoffvorschweißbunde,
Lochbild PN10 nach DIN EN 1092-1,
MOP 16 bar, da 450 / DN 500 mm.

**Losflansch für Vorschweißbund, Lochbild PN10, da 500 / DN 500 mm**
Losflansch Typ "VB", PP-GFK
schwarz, formgespritzt, mit Stahleinlage,
für Kunststoffvorschweißbunde,
Lochbild PN10 nach DIN EN 1092-1,
MOP 16 bar, da 500 / DN 500 mm.

**Losflansch für Vorschweißbund, Lochbild PN10, da 560 / DN 600 mm**
Losflansch Typ "VB", PP-GFK
schwarz, formgespritzt, mit Stahleinlage,
für Kunststoffvorschweißbunde,
Lochbild PN10 nach DIN EN 1092-1,
MOP 10 bar, da 560 / DN 600 mm.

**Losflansch für Vorschweißbund, Lochbild PN10, da 630 / DN 600 mm**
Losflansch Typ "VB", PP-GFK
schwarz, formgespritzt, mit Stahleinlage,
für Kunststoffvorschweißbunde,
Lochbild PN10 nach DIN EN 1092-1,
MOP 10 bar, da 630 / DN 600 mm.

**Losflansch für Vorschweißbund, Lochbild PN16, da 200 / DN 200 mm**
Losflansch Typ "VB", PP-GFK
schwarz, formgespritzt, mit Stahleinlage,
für Kunststoffvorschweißbunde,
Lochbild PN16 nach DIN EN 1092-1,
MOP 16 bar, da 200 / DN 200 mm.

**Losflansch für Vorschweißbund, Lochbild PN16, da 225 / DN 200 mm**
Losflansch Typ "VB", PP-GFK
schwarz, formgespritzt, mit Stahleinlage,
für Kunststoffvorschweißbunde,
Lochbild PN16 nach DIN EN 1092-1,
MOP 16 bar, da 225 / DN 200 mm.

**Losflansch für Vorschweißbund, Lochbild PN16, da 250 / DN 250 mm**
Losflansch Typ "VB", PP-GFK
schwarz, formgespritzt, mit Stahleinlage,
für Kunststoffvorschweißbunde,
Lochbild PN16 nach DIN EN 1092-1,
MOP 16 bar, da 250 / DN 250 mm.

**Losflansch für Vorschweißbund, Lochbild PN16, da 280 / DN 250 mm**
Losflansch Typ "VB", PP-GFK
schwarz, formgespritzt, mit Stahleinlage,
für Kunststoffvorschweißbunde,
Lochbild PN16 nach DIN EN 1092-1,
MOP 16 bar, da 280 / DN 250 mm.

**Losflansch für Vorschweißbund, Lochbild PN16, da 315 / DN 300 mm**
Losflansch Typ "VB", PP-GFK
schwarz, formgespritzt, mit Stahleinlage,
für Kunststoffvorschweißbunde,
Lochbild PN16 nach DIN EN 1092-1,
MOP 16 bar, da 315 / DN 300 mm.

**Losflansch für Vorschweißbund, Lochbild PN16, da 355 / DN 350 mm**
Losflansch Typ "VB", PP-GFK
schwarz, formgespritzt, mit Stahleinlage,
für Kunststoffvorschweißbunde,
Lochbild PN16 nach DIN EN 1092-1,
MOP 16 bar, da 355 / DN 350 mm.

**Losflansch für Vorschweißbund, Lochbild PN16, da 400 / DN 400 mm**
Losflansch Typ "VB", PP-GFK
schwarz, formgespritzt, mit Stahleinlage,
für Kunststoffvorschweißbunde,
Lochbild PN16 nach DIN EN 1092-1,
MOP 16 bar, da 400 / DN 400 mm.

**Losflansch für Vorschweißbund, Lochbild PN16, da 450 / DN 500 mm**
Losflansch Typ "VB", PP-GFK
schwarz, kunststoffbeschichtet,
mit Stahleinlage, für Kunststoffvorschweißbunde,
Lochbild PN16 nach DIN EN 1092-1,
MOP 16 bar, da 450 / DN 500 mm.

**Losflansch für Vorschweißbund, Lochbild PN16, da 500 / DN 500 mm**
Losflansch Typ "VB", PP-GFK
schwarz, kunststoffbeschichtet,
mit Stahleinlage, für Kunststoffvorschweißbunde,
Lochbild PN16 nach DIN EN 1092-1,
MOP 16 bar, da 500 / DN 500 mm.

**Losflansch für Vorschweißbund, Lochbild PN16, da 560 / DN 600 mm**
Losflansch Typ "VB", PP-GFK
schwarz, kunststoffbeschichtet,
mit Stahleinlage, für Kunststoffvorschweißbunde,
Lochbild PN16 nach DIN EN 1092-1,
MOP 10 bar, da 560 / DN 600 mm.

**Losflansch für Vorschweißbund, Lochbild PN16, da 630 / DN 600 mm**
Losflansch Typ "VB", PP-GFK
schwarz, kunststoffbeschichtet,
mit Stahleinlage, für Kunststoffvorschweißbunde,
Lochbild PN16 nach DIN EN 1092-1,
MOP 10 bar, da 630 / DN 600 mm.

**Reduktion zentrisch, kurz, da 25/20 mm SDR 11**
Reduktion zentrisch, Gas/TW, PE 100-RC
schwarz, formgespritzt, kurze Schenkel,
für die sandbettfreie Verlegung,
MOP Wasser 16 bar/Gas 10 bar,
da 25/20 mm SDR 11 ISO S-5,
sonst gemäß Vorbemerkungen.

**Reduktion zentrisch, kurz, da 63/32 mm SDR 11**
Reduktion zentrisch, Gas/TW, PE 100-RC
schwarz, formgespritzt, kurze Schenkel,
für die sandbettfreie Verlegung,
MOP Wasser 16 bar/Gas 10 bar,
da 63/32 mm SDR 11 ISO S-5,
sonst gemäß Vorbemerkungen.

**Reduktion zentrisch, kurz, da 63/40 mm SDR 11**
Reduktion zentrisch, Gas/TW, PE 100-RC
schwarz, formgespritzt, kurze Schenkel,
für die sandbettfreie Verlegung,
MOP Wasser 16 bar/Gas 10 bar,
da 63/40 mm SDR 11 ISO S-5,
sonst gemäß Vorbemerkungen.

**Reduktion zentrisch, kurz, da 63/50 mm SDR 11**
Reduktion zentrisch, Gas/TW, PE 100-RC
schwarz, formgespritzt, kurze Schenkel,
für die sandbettfreie Verlegung,
MOP Wasser 16 bar/Gas 10 bar,
da 63/50 mm SDR 11 ISO S-5,
sonst gemäß Vorbemerkungen.

**Reduktion zentrisch, kurz, da 75/32 mm SDR 11**
Reduktion zentrisch, Gas/TW, PE 100-RC
schwarz, formgespritzt, kurze Schenkel,
für die sandbettfreie Verlegung,
MOP Wasser 16 bar/Gas 10 bar,
da 75/32 mm SDR 11 ISO S-5,
sonst gemäß Vorbemerkungen.

**Reduktion zentrisch, kurz, da 75/40 mm SDR 11**
Reduktion zentrisch, Gas/TW, PE 100-RC
schwarz, formgespritzt, kurze Schenkel,
für die sandbettfreie Verlegung,
MOP Wasser 16 bar/Gas 10 bar,
da 75/40 mm SDR 11 ISO S-5,
sonst gemäß Vorbemerkungen.

**Reduktion zentrisch, kurz, da 75/50 mm SDR 11**
Reduktion zentrisch, Gas/TW, PE 100-RC
schwarz, formgespritzt, kurze Schenkel,
für die sandbettfreie Verlegung,
MOP Wasser 16 bar/Gas 10 bar,
da 75/50 mm SDR 11 ISO S-5,
sonst gemäß Vorbemerkungen.

**Reduktion zentrisch, kurz, da 75/63 mm SDR 11**
Reduktion zentrisch, Gas/TW, PE 100-RC
schwarz, formgespritzt, kurze Schenkel,
für die sandbettfreie Verlegung,
MOP Wasser 16 bar/Gas 10 bar,
da 75/63 mm SDR 11 ISO S-5,
sonst gemäß Vorbemerkungen.

**Reduktion zentrisch, kurz, da 90/50 mm SDR 11**
Reduktion zentrisch, Gas/TW, PE 100-RC
schwarz, formgespritzt, kurze Schenkel,
für die sandbettfreie Verlegung,
MOP Wasser 16 bar/Gas 10 bar,
da 90/50 mm SDR 11 ISO S-5,
sonst gemäß Vorbemerkungen.

**Reduktion zentrisch, kurz, da 90/63 mm SDR 11**
Reduktion zentrisch, Gas/TW, PE 100-RC
schwarz, formgespritzt, kurze Schenkel,
für die sandbettfreie Verlegung,
MOP Wasser 16 bar/Gas 10 bar,
da 90/63 mm SDR 11 ISO S-5,
sonst gemäß Vorbemerkungen.

**Reduktion zentrisch, kurz, da 90/75 mm SDR 11**
Reduktion zentrisch, Gas/TW, PE 100-RC
schwarz, formgespritzt, kurze Schenkel,
für die sandbettfreie Verlegung,
MOP Wasser 16 bar/Gas 10 bar,
da 90/75 mm SDR 11 ISO S-5,
sonst gemäß Vorbemerkungen.

**Reduktion zentrisch, kurz, da 110/50 mm SDR 11**
Reduktion zentrisch, Gas/TW, PE 100-RC
schwarz, formgespritzt, kurze Schenkel,
für die sandbettfreie Verlegung,
MOP Wasser 16 bar/Gas 10 bar,
da 110/50 mm SDR 11 ISO S-5,
sonst gemäß Vorbemerkungen.

**Reduktion zentrisch, kurz, da 110/63 mm SDR 11**
Reduktion zentrisch, Gas/TW, PE 100-RC
schwarz, formgespritzt, kurze Schenkel,
für die sandbettfreie Verlegung,
MOP Wasser 16 bar/Gas 10 bar,
da 110/63 mm SDR 11 ISO S-5,
sonst gemäß Vorbemerkungen.

**Reduktion zentrisch, kurz, da 110/75 mm SDR 11**
Reduktion zentrisch, Gas/TW, PE 100-RC
schwarz, formgespritzt, kurze Schenkel,
für die sandbettfreie Verlegung,
MOP Wasser 16 bar/Gas 10 bar,
da 110/75 mm SDR 11 ISO S-5,
sonst gemäß Vorbemerkungen.

**Reduktion zentrisch, kurz, da 110/90 mm SDR 11**
Reduktion zentrisch, Gas/TW, PE 100-RC
schwarz, formgespritzt, kurze Schenkel,
für die sandbettfreie Verlegung,
MOP Wasser 16 bar/Gas 10 bar,
da 110/90 mm SDR 11 ISO S-5,
sonst gemäß Vorbemerkungen.

**Reduktion zentrisch, kurz, da 125/63 mm SDR 11**
Reduktion zentrisch, Gas/TW, PE 100-RC
schwarz, formgespritzt, kurze Schenkel,
für die sandbettfreie Verlegung,
MOP Wasser 16 bar/Gas 10 bar,
da 125/63 mm SDR 11 ISO S-5,
sonst gemäß Vorbemerkungen.

**Reduktion zentrisch, kurz, da 125/75 mm SDR 11**
Reduktion zentrisch, Gas/TW, PE 100-RC
schwarz, formgespritzt, kurze Schenkel,
für die sandbettfreie Verlegung,
MOP Wasser 16 bar/Gas 10 bar,
da 125/75 mm SDR 11 ISO S-5,
sonst gemäß Vorbemerkungen.

**Reduktion zentrisch, kurz, da 125/90 mm SDR 11**
Reduktion zentrisch, Gas/TW, PE 100-RC
schwarz, formgespritzt, kurze Schenkel,
für die sandbettfreie Verlegung,
MOP Wasser 16 bar/Gas 10 bar,
da 125/90 mm SDR 11 ISO S-5,
sonst gemäß Vorbemerkungen.

**Reduktion zentrisch, kurz, da 125/110 mm SDR 11**
Reduktion zentrisch, Gas/TW, PE 100-RC
schwarz, formgespritzt, kurze Schenkel,
für die sandbettfreie Verlegung,
MOP Wasser 16 bar/Gas 10 bar,
da 125/110 mm SDR 11 ISO S-5,
sonst gemäß Vorbemerkungen.

**Reduktion zentrisch, kurz, da 140/75 mm SDR 11**
Reduktion zentrisch, Gas/TW, PE 100-RC
schwarz, formgespritzt, kurze Schenkel,
für die sandbettfreie Verlegung,
MOP Wasser 16 bar/Gas 10 bar,
da 140/75 mm SDR 11 ISO S-5,
sonst gemäß Vorbemerkungen.

**Reduktion zentrisch, kurz, da 140/90 mm SDR 11**
Reduktion zentrisch, Gas/TW, PE 100-RC
schwarz, formgespritzt, kurze Schenkel,
für die sandbettfreie Verlegung,
MOP Wasser 16 bar/Gas 10 bar,
da 140/90 mm SDR 11 ISO S-5,
sonst gemäß Vorbemerkungen.

**Reduktion zentrisch, kurz, da 140/110 mm SDR 11**
Reduktion zentrisch, Gas/TW, PE 100-RC
schwarz, formgespritzt, kurze Schenkel,
für die sandbettfreie Verlegung,
MOP Wasser 16 bar/Gas 10 bar,
da 140/110 mm SDR 11 ISO S-5,
sonst gemäß Vorbemerkungen.

**Reduktion zentrisch, kurz, da 140/125 mm SDR 11**
Reduktion zentrisch, Gas/TW, PE 100-RC
schwarz, formgespritzt, kurze Schenkel,
für die sandbettfreie Verlegung,
MOP Wasser 16 bar/Gas 10 bar,
da 140/125 mm SDR 11 ISO S-5,
sonst gemäß Vorbemerkungen.

**Reduktion zentrisch, kurz, da 160/90 mm SDR 11**
Reduktion zentrisch, Gas/TW, PE 100-RC
schwarz, formgespritzt, kurze Schenkel,
für die sandbettfreie Verlegung,
MOP Wasser 16 bar/Gas 10 bar,
da 160/90 mm SDR 11 ISO S-5,
sonst gemäß Vorbemerkungen.

**Reduktion zentrisch, kurz, da 160/110 mm SDR 11**
Reduktion zentrisch, Gas/TW, PE 100-RC
schwarz, formgespritzt, kurze Schenkel,
für die sandbettfreie Verlegung,
MOP Wasser 16 bar/Gas 10 bar,
da 160/110 mm SDR 11 ISO S-5,
sonst gemäß Vorbemerkungen.

**Reduktion zentrisch, kurz, da 160/125 mm SDR 11**
Reduktion zentrisch, Gas/TW, PE 100-RC
schwarz, formgespritzt, kurze Schenkel,
für die sandbettfreie Verlegung,
MOP Wasser 16 bar/Gas 10 bar,
da 160/125 mm SDR 11 ISO S-5,
sonst gemäß Vorbemerkungen.

**Reduktion zentrisch, kurz, da 160/140 mm SDR 11**
Reduktion zentrisch, Gas/TW, PE 100-RC
schwarz, formgespritzt, kurze Schenkel,
für die sandbettfreie Verlegung,
MOP Wasser 16 bar/Gas 10 bar,
da 160/140 mm SDR 11 ISO S-5,
sonst gemäß Vorbemerkungen.

**Reduktion zentrisch, kurz, da 180/90 mm SDR 11**
Reduktion zentrisch, Gas/TW, PE 100-RC
schwarz, formgespritzt, kurze Schenkel,
für die sandbettfreie Verlegung,
MOP Wasser 16 bar/Gas 10 bar,
da 180/90 mm SDR 11 ISO S-5,
sonst gemäß Vorbemerkungen.

**Reduktion zentrisch, kurz, da 180/110 mm SDR 11**
Reduktion zentrisch, Gas/TW, PE 100-RC
schwarz, formgespritzt, kurze Schenkel,
für die sandbettfreie Verlegung,
MOP Wasser 16 bar/Gas 10 bar,
da 180/110 mm SDR 11 ISO S-5,
sonst gemäß Vorbemerkungen.

**Reduktion zentrisch, kurz, da 180/125 mm SDR 11**
Reduktion zentrisch, Gas/TW, PE 100-RC
schwarz, formgespritzt, kurze Schenkel,
für die sandbettfreie Verlegung,
MOP Wasser 16 bar/Gas 10 bar,
da 180/125 mm SDR 11 ISO S-5,
sonst gemäß Vorbemerkungen.

**Reduktion zentrisch, kurz, da 180/140 mm SDR 11**
Reduktion zentrisch, Gas/TW, PE 100-RC
schwarz, formgespritzt, kurze Schenkel,
für die sandbettfreie Verlegung,
MOP Wasser 16 bar/Gas 10 bar,
da 180/140 mm SDR 11 ISO S-5,
sonst gemäß Vorbemerkungen.

**Reduktion zentrisch, kurz, da 180/160 mm SDR 11**
Reduktion zentrisch, Gas/TW, PE 100-RC
schwarz, formgespritzt, kurze Schenkel,
für die sandbettfreie Verlegung,
MOP Wasser 16 bar/Gas 10 bar,
da 180/160 mm SDR 11 ISO S-5,
sonst gemäß Vorbemerkungen.

**Reduktion zentrisch, kurz, da 200/140 mm SDR 11**
Reduktion zentrisch, Gas/TW, PE 100-RC
schwarz, formgespritzt, kurze Schenkel,
für die sandbettfreie Verlegung,
MOP Wasser 16 bar/Gas 10 bar,
da 200/140 mm SDR 11 ISO S-5,
sonst gemäß Vorbemerkungen.

**Reduktion zentrisch, kurz, da 200/160 mm SDR 11**
Reduktion zentrisch, Gas/TW, PE 100-RC
schwarz, formgespritzt, kurze Schenkel,
für die sandbettfreie Verlegung,
MOP Wasser 16 bar/Gas 10 bar,
da 200/160 mm SDR 11 ISO S-5,
sonst gemäß Vorbemerkungen.

**Reduktion zentrisch, kurz, da 200/180 mm SDR 11**
Reduktion zentrisch, Gas/TW, PE 100-RC
schwarz, formgespritzt, kurze Schenkel,
für die sandbettfreie Verlegung,
MOP Wasser 16 bar/Gas 10 bar,
da 200/180 mm SDR 11 ISO S-5,
sonst gemäß Vorbemerkungen.

**Reduktion zentrisch, kurz, da 225/140 mm SDR 11**
Reduktion zentrisch, Gas/TW, PE 100-RC
schwarz, formgespritzt, kurze Schenkel,
für die sandbettfreie Verlegung,
MOP Wasser 16 bar/Gas 10 bar,
da 225/140 mm SDR 11 ISO S-5,
sonst gemäß Vorbemerkungen.

**Reduktion zentrisch, kurz, da 225/160 mm SDR 11**
Reduktion zentrisch, Gas/TW, PE 100-RC
schwarz, formgespritzt, kurze Schenkel,
für die sandbettfreie Verlegung,
MOP Wasser 16 bar/Gas 10 bar,
da 225/160 mm SDR 11 ISO S-5,
sonst gemäß Vorbemerkungen.

**Reduktion zentrisch, kurz, da 225/180 mm SDR 11**
Reduktion zentrisch, Gas/TW, PE 100-RC
schwarz, formgespritzt, kurze Schenkel,
für die sandbettfreie Verlegung,
MOP Wasser 16 bar/Gas 10 bar,
da 225/180 mm SDR 11 ISO S-5,
sonst gemäß Vorbemerkungen.

**Reduktion zentrisch, kurz, da 225/200 mm SDR 11**
Reduktion zentrisch, Gas/TW, PE 100-RC
schwarz, formgespritzt, kurze Schenkel,
für die sandbettfreie Verlegung,
MOP Wasser 16 bar/Gas 10 bar,
da 225/200 mm SDR 11 ISO S-5,
sonst gemäß Vorbemerkungen.

**Reduktion zentrisch, kurz, da 250/160 mm SDR 11**
Reduktion zentrisch, Gas/TW, PE 100-RC
schwarz, formgespritzt, kurze Schenkel,
für die sandbettfreie Verlegung,
MOP Wasser 16 bar/Gas 10 bar,
da 250/160 mm SDR 11 ISO S-5,
sonst gemäß Vorbemerkungen.

**Reduktion zentrisch, kurz, da 250/180 mm SDR 11**
Reduktion zentrisch, Gas/TW, PE 100-RC
schwarz, formgespritzt, kurze Schenkel,
für die sandbettfreie Verlegung,
MOP Wasser 16 bar/Gas 10 bar,
da 250/180 mm SDR 11 ISO S-5,
sonst gemäß Vorbemerkungen.

**Reduktion zentrisch, kurz, da 250/200 mm SDR 11**
Reduktion zentrisch, Gas/TW, PE 100-RC
schwarz, formgespritzt, kurze Schenkel,
für die sandbettfreie Verlegung,
MOP Wasser 16 bar/Gas 10 bar,
da 250/200 mm SDR 11 ISO S-5,
sonst gemäß Vorbemerkungen.

**Reduktion zentrisch, kurz, da 250/225 mm SDR 11**
Reduktion zentrisch, Gas/TW, PE 100-RC
schwarz, formgespritzt, kurze Schenkel,
für die sandbettfreie Verlegung,
MOP Wasser 16 bar/Gas 10 bar,
da 250/225 mm SDR 11 ISO S-5,
sonst gemäß Vorbemerkungen.

**Reduktion zentrisch, kurz, da 280/200 mm SDR 11**
Reduktion zentrisch, Gas/TW, PE 100-RC
schwarz, formgespritzt, kurze Schenkel,
für die sandbettfreie Verlegung,
MOP Wasser 16 bar/Gas 10 bar,
da 280/200 mm SDR 11 ISO S-5,
sonst gemäß Vorbemerkungen.

**Reduktion zentrisch, kurz, da 280/225 mm SDR 11**
Reduktion zentrisch, Gas/TW, PE 100-RC
schwarz, formgespritzt, kurze Schenkel,
für die sandbettfreie Verlegung,
MOP Wasser 16 bar/Gas 10 bar,
da 280/225 mm SDR 11 ISO S-5,
sonst gemäß Vorbemerkungen.

**Reduktion zentrisch, kurz, da 280/250 mm SDR 11**
Reduktion zentrisch, Gas/TW, PE 100-RC
schwarz, formgespritzt, kurze Schenkel,
für die sandbettfreie Verlegung,
MOP Wasser 16 bar/Gas 10 bar,
da 280/250 mm SDR 11 ISO S-5,
sonst gemäß Vorbemerkungen.

**Reduktion zentrisch, kurz, da 315/200 mm SDR 11**
Reduktion zentrisch, Gas/TW, PE 100-RC
schwarz, formgespritzt, kurze Schenkel,
für die sandbettfreie Verlegung,
MOP Wasser 16 bar/Gas 10 bar,
da 315/200 mm SDR 11 ISO S-5,
sonst gemäß Vorbemerkungen.

**Reduktion zentrisch, kurz, da 315/225 mm SDR 11**
Reduktion zentrisch, Gas/TW, PE 100-RC
schwarz, formgespritzt, kurze Schenkel,
für die sandbettfreie Verlegung,
MOP Wasser 16 bar/Gas 10 bar,
da 315/225 mm SDR 17 ISO S-5,
sonst gemäß Vorbemerkungen.

**Reduktion zentrisch, kurz, da 315/250 mm SDR 11**
Reduktion zentrisch, Gas/TW, PE 100-RC
schwarz, formgespritzt, kurze Schenkel,
für die sandbettfreie Verlegung,
MOP Wasser 16 bar/Gas 10 bar,
da 315/250 mm SDR 11 ISO S-5,
sonst gemäß Vorbemerkungen.

**Reduktion zentrisch, kurz, da 315/280 mm SDR 11**
Reduktion zentrisch, Gas/TW, PE 100-RC
schwarz, formgespritzt, kurze Schenkel,
für die sandbettfreie Verlegung,
MOP Wasser 16 bar/Gas 10 bar,
da 315/280 mm SDR 11 ISO S-5,
sonst gemäß Vorbemerkungen.

**Reduktion zentrisch und stufenweise abgesetzt, kurz, da 63/16 mm SDR 11**
Reduktion zentrisch, Gas/TW, PE 100-RC
schwarz, formgespritzt, kurze Schenkel,
Zwischendimensionen stufenweise abgesetzt,
für die sandbettfreie Verlegung,
MOP Wasser 16 bar/Gas 10 bar,
da 63/16 mm SDR 11 ISO S-5,
sonst gemäß Vorbemerkungen.

**Reduktion zentrisch und stufenweise abgesetzt, kurz, da 75/32 mm SDR 11**
Reduktion zentrisch, Gas/TW, PE 100-RC
schwarz, formgespritzt, kurze Schenkel,
Zwischendimensionen stufenweise abgesetzt,
für die sandbettfreie Verlegung,
MOP Wasser 16 bar/Gas 10 bar,
da 75/32 mm SDR 11 ISO S-5,
sonst gemäß Vorbemerkungen.

**Reduktion zentrisch und stufenweise abgesetzt, kurz, da 110/63 mm SDR 11**
Reduktion zentrisch, Gas/TW, PE 100-RC
schwarz, formgespritzt, kurze Schenkel,
Zwischendimensionen stufenweise abgesetzt,
für die sandbettfreie Verlegung,
MOP Wasser 16 bar/Gas 10 bar,
da 110/63 mm SDR 11 ISO S-5,
sonst gemäß Vorbemerkungen.

**Reduktion zentrisch und stufenweise abgesetzt, kurz, da 125/75 mm SDR 11**
Reduktion zentrisch, Gas/TW, PE 100-RC
schwarz, formgespritzt, kurze Schenkel,
Zwischendimensionen stufenweise abgesetzt,
für die sandbettfreie Verlegung,
MOP Wasser 16 bar/Gas 10 bar,
da 125/75 mm SDR 11 ISO S-5,
sonst gemäß Vorbemerkungen.

**Reduktion zentrisch und stufenweise abgesetzt, kurz, da 160/110 mm SDR 11**
Reduktion zentrisch, Gas/TW, PE 100-RC
schwarz, formgespritzt, kurze Schenkel,
Zwischendimensionen stufenweise abgesetzt,
für die sandbettfreie Verlegung,
MOP Wasser 16 bar/Gas 10 bar,
da 160/110 mm SDR 11 ISO S-5,
sonst gemäß Vorbemerkungen.

**Reduktion zentrisch und stufenweise abgesetzt, kurz, da 225/160 mm SDR 11**
Reduktion zentrisch, Gas/TW, PE 100-RC
schwarz, formgespritzt, kurze Schenkel,
Zwischendimensionen stufenweise abgesetzt,
für die sandbettfreie Verlegung,
MOP Wasser 16 bar/Gas 10 bar,
da 225/160 mm SDR 11 ISO S-5,
sonst gemäß Vorbemerkungen.

**Reduktion zentrisch und stufenweise abgesetzt, kurz, da 315/225 mm SDR 11**
Reduktion zentrisch, Gas/TW, PE 100-RC
schwarz, formgespritzt, kurze Schenkel,
Zwischendimensionen stufenweise abgesetzt,
für die sandbettfreie Verlegung,
MOP Wasser 16 bar/Gas 10 bar,
da 315/225 mm SDR 11 ISO S-5,
sonst gemäß Vorbemerkungen.

**Reduktion zentrisch und stufenweise abgesetzt, kurz, da 450/315 mm SDR 11**
Reduktion zentrisch, Gas/TW, PE 100-RC
schwarz, formgespritzt, kurze Schenkel,
Zwischendimensionen stufenweise abgesetzt,
für die sandbettfreie Verlegung,
MOP Wasser 16 bar/Gas 10 bar,
da 450/315 mm SDR 11 ISO S-5,
sonst gemäß Vorbemerkungen.

**Endkappe, kurz, da 355 mm SDR 11**
Endkappe, Gas/TW, PE 100-RC
schwarz, formgespritzt, kurze Schenkel,
für die sandbettfreie Verlegung,
MOP Wasser 16 bar/Gas 10 bar,
da 355 mm SDR 11 ISO S-5,
sonst gemäß Vorbemerkungen.

**Endkappe, kurz, da 400 mm SDR 11**
Endkappe, Gas/TW, PE 100-RC
schwarz, formgespritzt, kurze Schenkel,
für die sandbettfreie Verlegung,
MOP Wasser 16 bar/Gas 10 bar,
da 400 mm SDR 11 ISO S-5,
sonst gemäß Vorbemerkungen.

**Endkappe, kurz, da 450 mm SDR 11**
Endkappe, Gas/TW, PE 100-RC
schwarz, formgespritzt, kurze Schenkel,
für die sandbettfreie Verlegung,
MOP Wasser 16 bar/Gas 10 bar,
da 450 mm SDR 11 ISO S-5,
sonst gemäß Vorbemerkungen.

**Endkappe, kurz, da 500 mm SDR 11**
Endkappe, Gas/TW, PE 100-RC
schwarz, formgespritzt, kurze Schenkel,
für die sandbettfreie Verlegung,
MOP Wasser 16 bar/Gas 10 bar,
da 500 mm SDR 11 ISO S-5,
sonst gemäß Vorbemerkungen.

**Endkappe, kurz, da 560 mm SDR 11**
Endkappe, Gas/TW, PE 100-RC
schwarz, spanend gefertigt, kurze Schenkel,
für die sandbettfreie Verlegung,
MOP Wasser 16 bar/Gas 10 bar,
da 560 mm SDR 11 ISO S-5,
sonst gemäß Vorbemerkungen.

**Endkappe, kurz, da 630 mm SDR 11**
Endkappe, Gas/TW, PE 100-RC
schwarz, spanend gefertigt, kurze Schenkel,
für die sandbettfreie Verlegung,
MOP Wasser 16 bar/Gas 10 bar,
da 630 mm SDR 11 ISO S-5,
sonst gemäß Vorbemerkungen.
